# REESTRUCTURACIÓN PARCIAL DE EDIFICIO

- Propiedad del archivo: SOFT S.A.
- Formato: FIEBDC-3/2002
- Programa: Presto 8.8
- Fecha de los precios: 06/05/2026
- Divisa: EUR

## 01 DEMOLICIONES Y ACTUACIONES PREVIAS (13/01/2026)

**01.01** m2 DEMOLICIÓN DE MURO DE LADRILLO 1/2´
622.94 m2
Demolición de muros de ladrillo 1/2´ en divisiones interiores, por medios manuales incluso revestimientos, remate superior en petos, y p.p. de levantamiento previo de carpinterías de cualquier tipo, limpieza y retirada de escombros a contenedor y p.p. de medios auxiliares. Totalmente terminado según Memoria, Pliego de Condiciones y Planos.
- Medición: Superficie según planos, sin deducción de huecos

| Medición | Uds. | Largo | Alto | Parcial |
|---|---|---|---|---|
| Sotano | 1 | 88.28 | 2.9 | 256.01 |
| PB | 1 | 25.89 | 3.2 | 82.85 |
| Entreplanta | 1 | 6.89 | 3 | 20.67 |
| P1 | 1 | 32.32 | 2.9 | 93.73 |
| P2 | 1 | 28.89 | 2.9 | 83.78 |
| P3 | 1 | 29.62 | 2.9 | 85.90 |
| Subtotal |  |  |  | 622.94 |
| Total |  |  |  | 622.94 |

**01.02** m2 DEMOLICION RECUBRIEMIENTO PILARES
527.23 m2
Demolición de recubrimiento de yeso en columnas estructurales existentes, mediante picado manual/controlado, hasta descubrir el elemento original para acabado aparente. Incluye protección de áreas contiguas, acopio y retiro de escombro, limpieza final y preparación de superficie.

| Medición | Uds. | Ancho | Alto | Parcial |
|---|---|---|---|---|
| Sótano | 12 | 2.25 | 2.89 | 78.03 |
| PB | 11 | 3.5 | 5.07 | 195.20 |
| P1 | 13 | 2 | 2.87 | 74.62 |
| P2 | 12 | 2.5 | 2.87 | 86.10 |
| P3 | 13 | 2.5 | 2.87 | 93.28 |
| Subtotal |  |  |  | 527.23 |
| Total |  |  |  | 527.23 |

**01.04** u DESMONTAJE APARATOS SANITARIOS
49 u
Levantado de aparato sanitario, accesorios e instalación correspondiente, por medios manuales, incluso traslado y acopio de material recuperable, retirada de escombros a pie de carga y p.p. de costes indirectos.

| Medición | Uds. | Parcial |
|---|---|---|
| Sotano | 15 | 15.00 |
| P1 | 12 | 12.00 |
| P2 | 11 | 11.00 |
| P3 | 11 | 11.00 |
| Subtotal |  | 49.00 |
| Total |  | 49 |

**01.05** m2 DEMOLICION DE LOSA
79.74 m2
Demolición de losa de hormigón armada de 30cm de espesor con compresor, para hueco de escalera y ascensor, incluso limpieza y retirada de escombros a pie de carga sin transporte al vertedero y con p.p. de medios auxiliares.

| Medición | Uds. | Alto | Parcial |
|---|---|---|---|
| Escalera Sotano | 1 | 7.8 | 7.80 |
| Escalera PB | 1 | 13.58 | 13.58 |
| Escalera Entreplanta | 1 | 10 | 10.00 |
| Escalera P1 | 1 | 9.9 | 9.90 |
| Escalera P2 | 1 | 9.9 | 9.90 |
| Escalera P3 | 1 | 9.9 | 9.90 |
| Ascensor | 6 | 3.11 | 18.66 |
| Subtotal |  |  | 79.74 |
| Total |  |  | 79.74 |

**01.06** m2 LEVANTADO PAVIMENTO
1696.47 m2
Levantamiento de pavimento laminado existente, mediante desmontaje manual, retirada de rastreles y elementos auxiliares si los hubiera, limpieza del soporte base, y carga, transporte y gestión de residuos conforme a normativa vigente, dejando la superficie lista para la ejecución del nuevo pavimento.

| Medición | Uds. | Largo | Parcial |
|---|---|---|---|
| SÓTANO |  |  |  |
| Archivo 1 | 1 | 29.07 | 29.07 |
| Archivo 2 | 1 | 55.82 | 55.82 |
| Archivo 3 | 1 | 15.73 | 15.73 |
| Archivo 4 | 1 | 55.43 | 55.43 |
| Vestíbulo | 1 | 25.17 | 25.17 |
| Reprografia | 1 | 29.76 | 29.76 |
| Vestuario | 1 | 15.22 | 15.22 |
| Vestíbulo 2 | 1 | 27.48 | 27.48 |
| ENTREPLANTA |  |  |  |
| Oficina | 1 | 176.51 | 176.51 |
| P1 |  |  |  |
| Despacho 1 | 1 | 38.21 | 38.21 |
| Despacho 2 | 1 | 106.22 | 106.22 |
| Sala de formación 1 | 1 | 72.92 | 72.92 |
| Sala de formación 2 | 1 | 55.94 | 55.94 |
| Sala de formación 3 | 1 | 68.69 | 68.69 |
| Sala de formación 4 | 1 | 68.36 | 68.36 |
| P2 |  |  |  |
| Oficina | 1 | 345.93 | 345.93 |
| Almacén 1 | 1 | 33.48 | 33.48 |
| Almacén 2 | 1 | 10.43 | 10.43 |
| Despacho 1 | 1 | 13.84 | 13.84 |
| Despacho 2 | 1 | 14.15 | 14.15 |
| C. Informático | 1 | 7.65 | 7.65 |
| P3 |  |  |  |
| Oficina | 1 | 345.51 | 345.51 |
| Sala R. 1 | 1 | 19.14 | 19.14 |
| Sala R. 2 | 1 | 18.61 | 18.61 |
| Sala R. 3 | 1 | 9.2 | 9.20 |
| Despacho | 1 | 28.64 | 28.64 |
| Cuarto informático | 1 | 9.36 | 9.36 |
| Subtotal |  |  | 1696.47 |
| Total |  |  | 1696.47 |

**01.07** m2 LEVANTADO DE ALICATADO
232.3 m2
Levantado de revestimiento cerámico (alicatado) existente, mediante demolición manual, incluyendo retirada de piezas cerámicas, restos de mortero de agarre, limpieza del paramento, y carga, transporte y gestión de residuos conforme a normativa vigente, dejando la superficie preparada para la posterior colocación del nuevo revestimiento.

| Medición | Uds. | Largo | Alto | Parcial |
|---|---|---|---|---|
| SÓTANO |  |  |  |  |
| Aseos | 1 | 47.68 | 2.9 | 138.27 |
| P1 |  |  |  |  |
| Aseos | 1 | 13.44 | 2.5 | 33.60 |
| P2 |  |  |  |  |
| Aseos | 1 | 14.62 | 2.5 | 36.55 |
| P3 |  |  |  |  |
| Aseos | 1 | 9.55 | 2.5 | 23.88 |
| Subtotal |  |  |  | 232.30 |
| Total |  |  |  | 232.3 |

**01.08** m2 LEVANTADO DE SUELOS CERAMICOS
462.89 m2
Levantamiento de suelo cerámico existente, mediante demolición manual del pavimento y del mortero de agarre, retirada de escombros, limpieza del soporte base, y carga, transporte y gestión de residuos conforme a normativa vigente, dejando la superficie en condiciones para la posterior colocación del nuevo pavimento.

| Medición | Uds. | Largo | Parcial |
|---|---|---|---|
| SÓTANO |  |  |  |
| Ascensores | 1 | 28.01 | 28.01 |
| Aseos | 1 | 31.92 | 31.92 |
| Vestibulo escalera | 1 | 7.14 | 7.14 |
| Cuarto eléctrico | 1 | 15.79 | 15.79 |
| Escalera | 1 | 8.62 | 8.62 |
| PB |  |  |  |
| Acceso | 1 | 7.75 | 7.75 |
| Atención al público | 1 | 136.15 | 136.15 |
| Recepción | 1 | 29 | 29.00 |
| Almacén | 1 | 1.03 | 1.03 |
| Ascensores | 1 | 9.36 | 9.36 |
| Área de trabajo 1 | 1 | 33.41 | 33.41 |
| Área de trabajo 2 | 1 | 30.83 | 30.83 |
| Cuarto técnico | 1 | 6.08 | 6.08 |
| ENTREPLANTA |  |  |  |
| Vestíbulo | 1 | 3.77 | 3.77 |
| P1 |  |  |  |
| Ascensores | 1 | 15.49 | 15.49 |
| Aseos | 1 | 23.53 | 23.53 |
| P2 |  |  |  |
| Ascensores | 1 | 17.11 | 17.11 |
| Aseos | 1 | 20.19 | 20.19 |
| P3 |  |  |  |
| Ascensores | 1 | 16.93 | 16.93 |
| Aseos | 1 | 20.78 | 20.78 |
| Subtotal |  |  | 462.89 |
| Total |  |  | 462.89 |

**01.09** m2 DEMOLICION FALSOS TECHOS
1875.82 m2
Desmontaje de falso techo registrable existente, compuesto por placas modulares de yeso/mineral y perfilería metálica vista, incluyendo retirada completa de placas y estructura, acopio de material y limpieza de la zona de trabajo.

| Medición | Uds. | Largo | Parcial |
|---|---|---|---|
| Sótano | 1 | 324.24 | 324.24 |
| PB | 1 | 132.23 | 132.23 |
| Entreplanta | 1 | 180.52 | 180.52 |
| P1 | 1 | 411.94 | 411.94 |
| P2 | 1 | 414.81 | 414.81 |
| P3 | 1 | 412.08 | 412.08 |
| Subtotal |  |  | 1875.82 |
| Total |  |  | 1875.82 |

**01.10** m2 DEMOLICION TABIQUE CARTON YESO
198.16 m2
Demolición de tabiqueria de paneles de cartón yeso incluso estructura autoportante con medios manuales así como puertas de paso existentes en las mismas, incluso p.p. de instalaciones existentes, incluso p.p. de medios auxiliares, carga manual, transporte de material sobrante a vertedero y canon de vertido. Medida la superficie ejecutada.

| Medición | Uds. | Largo | Alto | Parcial |
|---|---|---|---|---|
| P1 | 1 | 39.38 | 2.5 | 98.45 |
| P2 | 1 | 22.15 | 2.5 | 55.38 |
| P3 | 1 | 17.73 | 2.5 | 44.33 |
| Subtotal |  |  |  | 198.16 |
| Total |  |  |  | 198.16 |

**01.11** u DESMONTAJE DE INSTALACION ELECTRICA
35 u
Desmontaje y retirada de la instalación eléctrica existente, incluyendo cableado, mecanismos, luminarias, cuadros y demás elementos visibles u ocultos, dejándolos fuera de servicio. Incluye carga, transporte y gestión de residuos conforme a la normativa vigente, así como la protección de los elementos que deban conservarse.

| Medición | Uds. | Parcial |
|---|---|---|
| Sótano | 12 | 12.00 |
| PB | 3 | 3.00 |
| Entreplanta | 2 | 2.00 |
| P1 | 10 | 10.00 |
| P2 | 8 | 8.00 |
| Subtotal: P3 |  | 35.00 |
| Total |  | 35 |

**01.12** u DESMONTAJE DE INSTALACION DE FONTANERIA
9 u
Desmontaje y retirada de la instalación de fontanería existente, incluyendo tuberías de agua fría y caliente, desagües, sanitarios, griferías y accesorios. Incluye anulación segura de tomas, retirada de materiales, carga, transporte y gestión de residuos según normativa aplicable.

| Medición | Uds. | Parcial |
|---|---|---|
| Sótano | 3 | 3.00 |
| P1 | 2 | 2.00 |
| P2 | 2 | 2.00 |
| P3 | 2 | 2.00 |
| Subtotal |  | 9.00 |
| Total |  | 9 |

**01.13** u DESMONTAJE DE INSTALACION DE CLIMA
1 u
Desmontaje y retirada de la instalación de climatización existente, incluyendo equipos interiores y exteriores, conductos, tuberías frigoríficas, desagües, aislamientos y elementos auxiliares. Incluye recuperación de gases refrigerantes si procede, carga, transporte y gestión de residuos conforme a la normativa medioambiental vigente.

| Medición | Uds. | Parcial |
|---|---|---|
| Sótano | 1 | 1.00 |
| Total |  | 1 |

**01.14** u LIMPIEZA Y GESTION DE RESIDUOS
1 u
Limpieza general de la obra durante y al finalizar los trabajos, incluyendo retirada de escombros, restos de materiales, envases y residuos generados. Incluye clasificación, carga, transporte y gestión de residuos en vertedero o gestor autorizado, conforme a la normativa medioambiental y municipal vigente, dejando las zonas de trabajo limpias y aptas para su uso.

| Medición | Uds. | Parcial |
|---|---|---|
| Lote | 1 | 1.00 |
| Total |  | 1 |

**01.15** u DEMOLICION BANCO BAJO VENTANA
1 u
Demolición y retirada del banco fijo existente bajo ventana, en pladur, incluyendo medios auxiliares necesarios, corte, desmontaje y retirada de todos sus elementos. Incluye carga, transporte y gestión de los residuos generados conforme a la normativa vigente, así como el saneado y limpieza de los paramentos y pavimento afectados, dejándolos preparados para posteriores trabajos.

| Medición | Uds. | Parcial |
|---|---|---|
| Lote | 1 | 1.00 |
| Total |  | 1 |

**01.16** m DESMONTAJE DE BARANDILLA ESCALERA
20.72 m
Desmontaje y retirada de la barandilla existente en escalera, incluyendo pasamanos, montantes, anclajes y elementos de fijación, cualquiera que sea su material. Incluye medios auxiliares, corte, desmontaje, retirada de materiales, carga, transporte y gestión de residuos conforme a la normativa vigente, dejando los paramentos y peldaños afectados en correcto estado para la ejecución de los trabajos posteriores.

| Medición | Uds. | Largo | Parcial |
|---|---|---|---|
| Sótano | 1 | 3.44 | 3.44 |
| P1 | 1 | 5.76 | 5.76 |
| P2 | 1 | 5.76 | 5.76 |
| P3 | 1 | 5.76 | 5.76 |
| Subtotal |  |  | 20.72 |
| Total |  |  | 20.72 |

**01.17** u DESMONTAJE DE LUMINARIAS
1 u
Desmontaje y retirada de las luminarias existentes, incluyendo desconexión eléctrica, desmontaje de equipos, soportes y accesorios, dejando las instalaciones fuera de servicio de forma segura. Incluye medios auxiliares, carga, transporte y gestión de residuos conforme a la normativa vigente, así como la protección de los elementos que deban conservarse.

| Medición | Uds. | Parcial |
|---|---|---|
| Lote | 1 | 1.00 |
| Total |  | 1 |

**01.18** m2 DEMOLICION MAMPARAS DE VIDRIO
249.09 m2
Desmontaje y retirada de las mamparas de vidrio existentes, incluyendo hojas, perfilería, herrajes, anclajes y elementos de fijación, con las protecciones necesarias para evitar daños y garantizar la seguridad durante los trabajos. Incluye medios auxiliares, carga, transporte y gestión de residuos conforme a la normativa vigente, dejando los paramentos y pavimentos afectados en correcto estado para los trabajos posteriores.

| Medición | Uds. | Largo | Alto | Parcial |
|---|---|---|---|---|
| PB | 1 | 6.95 | 2.5 | 17.38 |
| Entreplanta | 1 | 30.15 | 2.2 | 66.33 |
| P1 | 1 | 28.8 | 2.5 | 72.00 |
| P2 | 1 | 8.96 | 2.5 | 22.40 |
| P3 | 1 | 28.39 | 2.5 | 70.98 |
| Subtotal |  |  |  | 249.09 |
| Total |  |  |  | 249.09 |

**01.19** u DEMOLICION ESCALERA
2 u
Demolición y retirada de la escalera existente, incluyendo peldaños, zancas, rellenos, barandillas asociadas y elementos estructurales auxiliares, cualquiera que sea su material. Incluye medios auxiliares, apuntalamientos provisionales si fueran necesarios, corte, desmontaje, carga, transporte y gestión de los residuos generados conforme a la normativa vigente, dejando los forjados, paramentos y zonas afectadas en condiciones adecuadas para la ejecución de los trabajos posteriores.

| Medición | Uds. | Parcial |
|---|---|---|
| PB | 1 | 1.00 |
| Entreplanta | 1 | 1.00 |
| Subtotal |  | 2.00 |
| Total |  | 2 |

**01.20** m2 DEMOLICION RAMPA
8.23 m2
Demolición y retirada de la rampa existente, incluyendo pavimento, base, estructura portante y elementos auxiliares, cualquiera que sea su material. Incluye medios auxiliares, corte, desmontaje, carga, transporte y gestión de los residuos generados conforme a la normativa vigente, así como el saneado y limpieza de las superficies y paramentos afectados, dejándolos preparados para la ejecución de los trabajos posteriores.

| Medición | Uds. | Largo | Ancho | Parcial |
|---|---|---|---|---|
| PB | 1 | 6.86 | 1.2 | 8.23 |
| Total |  |  |  | 8.23 |

**01.21** m2 LEVANTADO REVESTIMIENTO ZÓCALO BAJO FACHADA
7.16 m2
Levantamiento de revestimiento de marmol existente, mediante demolición manual del pavimento y del mortero de agarre, retirada de escombros, limpieza del soporte base, y carga, transporte y gestión de residuos conforme a normativa vigente, dejando la superficie en condiciones para la posterior colocación del nuevo pavimento.

| Medición | Uds. | Largo | Ancho | Parcial |
|---|---|---|---|---|
| Suelo fachada | 1 | 44.72 | 0.16 | 7.16 |
| Total |  |  |  | 7.16 |

**01.22** m2 DEMOLICION FACHADA
270 m2
Demolición de fachada metálica y acristalada existente, mediante desmontaje controlado de paneles de vidrio, perfilería, marcos, petos y forros metálicos, incluso sellados y elementos de fijación, incluyendo apuntalamiento mediante puntales telescópicos para asegurar la estabilidad de dinteles, cargaderos y paramentos adyacentes durante la operación. Incluye clasificación en obra, carga y transporte para gestión de residuos y reciclaje conforme normativa ambiental vigente, así como empleo de EPIs, señalización, medios auxiliares y mano de obra especializada.

| Medición | Uds. | Largo | Parcial |
|---|---|---|---|
| Fachada principal | 1 | 270 | 270.00 |
| Total |  |  | 270 |

**01.23** m2 APERTURA DE HUECO TRAGALUZ
6.4 m2
Formación de hueco en forjado para tragaluz, con corte y demolición parcial del forjado existente, delimitación y saneado de bordes, retirada y carga de residuos a contenedor, medios auxiliares y medidas de seguridad, dejando el hueco listo para la instalación posterior del vidrio armado.

| Medición | Uds. | Ancho | Parcial |
|---|---|---|---|
| PB | 10 | 0.64 | 6.40 |
| Total |  |  | 6.4 |

**01.24** m2 DEMOLICION DE MURO DE LADRILLO 1´
49.09 m2
Demolición de muros de ladrillo 1´ en divisiones interiores, por medios manuales incluso revestimientos, remate superior en petos, y p.p. de levantamiento previo de carpinterías de cualquier tipo, limpieza y retirada de escombros a contenedor y p.p. de medios auxiliares. Totalmente terminado según Memoria, Pliego de Condiciones y Planos.
- Medición: Superficie según planos, sin deducción de huecos

| Medición | Uds. | Largo | Alto | Parcial |
|---|---|---|---|---|
| P1 | 1 | 6.37 | 2.9 | 18.47 |
| P2 | 1 | 5.28 | 2.9 | 15.31 |
| P3 | 1 | 5.28 | 2.9 | 15.31 |
| Subtotal |  |  |  | 49.09 |
| Total |  |  |  | 49.09 |

**01.25** m2 LEVANTADO DE TRASDOSADOS
30.31 m2
Levantado de trasdosado existente en tabiques de cartón de yeso decorativo, mediante demolición manual, incluyendo retirada de piezas, restos de mortero de agarre, limpieza del paramento, y carga, transporte y gestión de residuos conforme a normativa vigente, dejando la superficie preparada para la posterior colocación del nuevo revestimiento.

| Medición | Uds. | Largo | Alto | Parcial |
|---|---|---|---|---|
| Sótano | 1 | 6.11 | 2.5 | 15.28 |
| P1 | 1 | 3.72 | 2.5 | 9.30 |
| P3 | 1 | 2.29 | 2.5 | 5.73 |
| Subtotal |  |  |  | 30.31 |
| Total |  |  |  | 30.31 |

**01.26** m2 DEMOLICION DE TABIQUE MOVIL
24.7 m2
Desmontaje y retirada de tabique móvil existente, incluyendo todos sus elementos estructurales, guías, anclajes y accesorios. Los trabajos comprenden la desconexión, desmontaje manual, carga y transporte de residuos conforme a normativa vigente.

| Medición | Uds. | Largo | Alto | Parcial |
|---|---|---|---|---|
| P1 | 2 | 4.94 | 2.5 | 24.70 |
| Total |  |  |  | 24.7 |

**01.27** m2 LEVANTADO DE FORRO DE MADERA
38.65 m2
Levantado de madera, mediante demolición manual, incluyendo retirada de piezas, restos de agarre, limpieza del paramento, y carga, transporte y gestión de residuos conforme a normativa vigente, dejando la superficie preparada para la posterior colocación del nuevo revestimiento.

| Medición | Largo | Alto | Parcial |
|---|---|---|---|
| P1 | 5.26 | 2.5 | 13.15 |
| P2 | 5.1 | 2.5 | 12.75 |
| P3 | 5.1 | 2.5 | 12.75 |
| Subtotal |  |  | 38.65 |
| Total |  |  | 38.65 |

**01.28** ud PROTECCIÓN ZONAS COMUNES (13/01/2026)
1 ud
Protección de los ascensor o montacargas durante el desarrollo de la obra, mediante elementos adecuados para el destino previsto o demanda de la propiedad, reponiendo dichas protecciones si fuera necesario, incluso desmontaje y retirada a la finalización de la obra.

**01.29** ud INSTALACION PROVISIONAL DE ILUMINACIÓN Y/O FUERZA (13/01/2026)
1 ud
Instalación de iluminación portátil y cuadro eléctrico de obra, incluso p.p. De medios au.xiliares y pequeño material

## 02 ESTRUCTURAS (13/01/2026)

### 02.01 ESTRUCTURAS DE HORMIGÓN (13/01/2026)

**02.01.01** m2 FORJADO CHAPA COLABORANTE 40+50 (13/01/2026)
10.08 m2
Forjado compuesto por chapa de acero tipo COFRASTRA 40 de ARVAL de espesor 0,75mm y una losa de hormigón colaborante de espesor medio igual a 4+5cm, de hormigón HA-25 N/mm2, Tmáx.20 mm., consistencia blanda, elaborado en central, i/armadura (1,70 kg/m2) y apeos, terminado. Conforme a Código Estructural y CTE DB-SE-A. Materiales con marcado CE y DdP (Declaración de prestaciones) según Reglamento europeo (UE) 305/2011

| Medición | Largo | Parcial |
|---|---|---|
| Forjado entreplanta | 10.08 | 10.08 |
| Total |  | 10.08 |

**02.01.02** m3 LOSA INCLINADA (ENCOFRADO DE MADERA) (13/01/2026)
8.6 m3
Hormigón armado HA-25 N/mm2, Tmáx.20 mm., consistencia plástica, elaborado en central, en losas inclinadas, i/p.p. de armadura (108,5 kg/m3) y encofrado visto de madera, vertido con grúa, vibrado y colocado. Según Código Estructural y CTE DB-SE. Componentes del hormigón y acero con marcado CE y DdP (Declaración de prestaciones) según Reglamento europeo (UE) 305/2011.

| Medición | Uds. | Largo | Ancho | Alto | Parcial |
|---|---|---|---|---|---|
| P2-P3 | 1 | 4.25 | 1.3 | 0.16 | 0.88 |
|  | 1 | 4.2 | 1.3 | 0.16 | 0.87 |
| P1-P2 | 1 | 4.25 | 1.3 | 0.16 | 0.88 |
|  | 1 | 4.2 | 1.3 | 0.16 | 0.87 |
| EP-P1 | 1 | 4.27 | 1.3 | 0.16 | 0.89 |
|  | 1 | 4.23 | 1.3 | 0.16 | 0.88 |
| PB-EP | 1 | 4.02 | 1.3 | 0.16 | 0.84 |
|  | 1 | 4.28 | 1.3 | 0.16 | 0.89 |
| PS-PB | 1 | 3.8 | 1.3 | 0.16 | 0.79 |
|  | 1 | 3.9 | 1.3 | 0.16 | 0.81 |
| Subtotal |  |  |  |  | 8.60 |
| Total |  |  |  |  | 8.6 |

### 02.02 ESTRUCTURAS METALICAS (13/01/2026)

**02.02.01** kg ACERO EN PERFILES METALICOS (13/01/2026)
5785.92 kg
Acero laminado S275JR, en perfiles laminados en caliente para vigas, pilares, zunchos y correas, mediante uniones soldadas; i/p.p. de soldaduras, cortes, piezas especiales, despuntes y dos manos de imprimación con pintura de minio de plomo, montado y colocado, según UNE-EN 10025-1:2006, NTE-EAS, NTE-EAV, CTE DB-SE-A y Código Estructural. Acero con marcado CE y DdP (Declaración de prestaciones) según Reglamento (UE) 305/2011

| Medición | Uds. | Largo | Ancho | Parcial |
|---|---|---|---|---|
| FORJADO PLANTA TERCERA (ESCALERA Y ASCENSOR) |  |  |  |  |
| Borde forjado IPE-300 | 42.2 | 4.1 |  |  |
| IPE-300 | 42.2 | 6.25 |  |  |
| IPE-180 | 18.8 | 2.65 |  |  |
| IPE-120 | 10.4 | 2.7 |  |  |
| IPE-80 | 6 | 1.85 |  |  |
| FORJADO PLANTA TERCERA (REFUERZOS VIGA Y VIGUETAS) |  |  |  |  |
| VIGA DELANTERA PORTICO PARALELO C/ VILLANUEVA |  |  |  |  |
| 1/2 IPE-120 | 5.2 | 5.25 |  |  |
| VIGUETAS 2 CRUJIA PARALELA C/ GIL DE SANTIVAÑES |  |  |  |  |
| 1/2 IPE-140 | 6.45 | 5.54 |  |  |
| 1/2 IPE-140 | 6.45 | 5.46 |  |  |
| 1/2 IPE-140 | 6.45 | 5.37 |  |  |
| 1/2 IPE-140 | 6.45 | 5.28 |  |  |
| 1/2 IPE-140 | 6.45 | 5.2 |  |  |
| 1/2 IPE-140 | 6.45 | 5.11 |  |  |
| 1/2 IPE-140 | 6.45 | 4.97 |  |  |
| 1/2 IPE-140 | 6.45 | 4.89 |  |  |
| 1/2 IPE-140 | 6.45 | 4.8 |  |  |
| 1/2 IPE-140 | 6.45 | 4.81 |  |  |
| 1/2 IPE-140 | 6.45 | 4.72 |  |  |
| 1/2 IPE-140 | 6.45 | 4.63 |  |  |
| 1/2 IPE-140 | 6.45 | 4.55 |  |  |
| 1/2 IPE-140 | 6.45 | 4.46 |  |  |
| 1/2 IPE-140 | 6.45 | 4.37 |  |  |
| 1/2 IPE-140 | 6.45 | 4.12 |  |  |
| 1/2 IPE-140 | 6.45 | 4.45 |  |  |
| 1/2 IPE-140 | 6.45 | 4.47 |  |  |
| 1/2 IPE-140 | 6.45 | 4.49 |  |  |
| 1/2 IPE-140 | 6.45 | 4.51 |  |  |
| 1/2 IPE-140 | 6.45 | 4.52 |  |  |
| 1/2 IPE-140 | 6.45 | 4.54 |  |  |
| VIGUETAS 2 CRUJIA PARALELA C/SERRANO |  |  |  |  |
| 1/2 IPE-140 | 5 | 6.45 | 5.7 |  |
| FORJADO PLANTA SEGUNDA (ESCALERA Y ASCENSOR) |  |  |  |  |
| Borde Forjado IPE-300 | 42.2 | 4.1 |  |  |
| IPE-300 | 42.2 | 6.25 |  |  |
| IPE-180 | 18.8 | 2.65 |  |  |
| IPE-120 | 10.4 | 2.7 |  |  |
| IPE-80 | 6 | 1.85 |  |  |
| FORJADO PLANTA SEGUNDA (REFUERZOS VIGA Y VIGUETAS) |  |  |  |  |
| VIGA DELANTERA PÓRTICO PARALELO C/VILLANUEVA |  |  |  |  |
| 1/2 IPE-120 | 5.2 | 5.25 |  |  |
| VIGUETAS 2 CRUJIA PARALELA C/GIL DE SANTIVAÑES |  |  |  |  |
| 1/2 IPE-140 | 6.45 | 5.54 |  |  |
| 1/2 IPE-140 | 6.45 | 5.46 |  |  |
| 1/2 IPE-140 | 6.45 | 5.37 |  |  |
| 1/2 IPE-140 | 6.45 | 5.28 |  |  |
| 1/2 IPE-140 | 6.45 | 5.2 |  |  |
| 1/2 IPE-140 | 6.45 | 5.11 |  |  |
| 1/2 IPE-140 | 6.45 | 4.97 |  |  |
| 1/2 IPE-140 | 6.45 | 4.89 |  |  |
| 1/2 IPE-140 | 6.45 | 4.8 |  |  |
| 1/2 IPE-140 | 6.45 | 4.81 |  |  |
| 1/2 IPE-140 | 6.45 | 4.72 |  |  |
| 1/2 IPE-140 | 6.45 | 4.63 |  |  |
| 1/2 IPE-140 | 6.45 | 4.55 |  |  |
| 1/2 IPE-140 | 6.45 | 4.46 |  |  |
| 1/2 IPE-140 | 6.45 | 4.37 |  |  |
| 1/2 IPE-140 | 6.45 | 4.12 |  |  |
| 1/2 IPE-140 | 6.45 | 4.45 |  |  |
| 1/2 IPE-140 | 6.45 | 4.47 |  |  |
| 1/2 IPE-140 | 6.45 | 4.49 |  |  |
| 1/2 IPE-140 | 6.45 | 4.51 |  |  |
| 1/2 IPE-140 | 6.45 | 4.52 |  |  |
| 1/2 IPE-140 | 6.45 | 4.54 |  |  |
| VIGUETAS 2 CRUJIA PARALELA C/SERRANO |  |  |  |  |
| 1/2 IPE-140 | 5 | 6.45 | 5.7 |  |
| FORJADO PLANTA PRIMERA (ESCALERA Y ASCESOR) |  |  |  |  |
| Borde Forjado IPE-300 | 42.2 | 4.1 |  |  |
| IPE-300 | 42.2 | 6.25 |  |  |
| IPE-180 | 18.8 | 2.65 |  |  |
| IPE-120 | 10.4 | 2.7 |  |  |
| IPE-80 | 6 | 1.85 |  |  |
| FORJADO PLANTA PRIMERA (REFUERZOS VIGA Y VIGUETAS) |  |  |  |  |
| VIGA DELANTERA PÓRTICO PARALELO C/VILLANUEVA |  |  |  |  |
| 1/2 IPE-120 | 5.2 | 5.25 |  |  |
| VIGUETAS 2 CRUJIA PARALELA C/GIL DE SANTIVAÑES |  |  |  |  |
| 1/2 IPE-140 | 6.45 | 5.54 |  |  |
| 1/2 IPE-140 | 6.45 | 5.46 |  |  |
| 1/2 IPE-140 | 6.45 | 5.37 |  |  |
| 1/2 IPE-140 | 6.45 | 5.28 |  |  |
| 1/2 IPE-140 | 6.45 | 5.2 |  |  |
| 1/2 IPE-140 | 6.45 | 5.11 |  |  |
| 1/2 IPE-140 | 6.45 | 4.97 |  |  |
| 1/2 IPE-140 | 6.45 | 4.89 |  |  |
| 1/2 IPE-140 | 6.45 | 4.8 |  |  |
| 1/2 IPE-140 | 6.45 | 4.81 |  |  |
| 1/2 IPE-140 | 6.45 | 4.72 |  |  |
| 1/2 IPE-140 | 6.45 | 4.63 |  |  |
| 1/2 IPE-140 | 6.45 | 4.55 |  |  |
| 1/2 IPE-140 | 6.45 | 4.46 |  |  |
| 1/2 IPE-140 | 6.45 | 4.37 |  |  |
| 1/2 IPE-140 | 6.45 | 4.12 |  |  |
| 1/2 IPE-140 | 6.45 | 4.45 |  |  |
| 1/2 IPE-140 | 6.45 | 4.47 |  |  |
| 1/2 IPE-140 | 6.45 | 4.49 |  |  |
| 1/2 IPE-140 | 6.45 | 4.51 |  |  |
| 1/2 IPE-140 | 6.45 | 4.52 |  |  |
| 1/2 IPE-140 | 6.45 | 4.54 |  |  |
| VIGUETAS 2 CRUJIA PARALELA C/SERRANO |  |  |  |  |
| 1/2 IPE-140 | 5 | 6.45 | 5.7 |  |
| FORJADO ENTREPLANTA (ESCALERA, ASCENSOR Y PASARELA) |  |  |  |  |
| Borde Forjado IPE-300 | 42.2 | 4.1 |  |  |
| IPE-360 | 57.1 | 6.25 |  |  |
| IPE-220 | 26.2 | 5.42 |  |  |
| IPE-180 | 18.8 | 3.95 |  |  |
| IPE-160 | 15.8 | 4.41 |  |  |
| IPE-160 | 15.8 | 1.6 |  |  |
| IPE-100 | 8.1 | 2.66 |  |  |
| IPE-80 | 6 | 1.65 |  |  |
| Tirante PHC 60.5 | 7.96 | 3.34 |  |  |
| FORJADO ENTREPLANTA (DESPACHO VOLADO) |  |  |  |  |
| Viga Diagonal IPE-270 |  | 36.1 | 5.47 |  |
| Viguetas IPE-120 |  | 10.4 | 2.7 |  |
| IPE-120 |  | 10.4 | 2.46 |  |
| IPE-120 |  | 10.4 | 2.22 |  |
| IPE-120 |  | 10.4 | 1.98 |  |
| Zuncho de borde UPN-120 |  | 13.4 | 5.6 |  |
| Tirante PHC 50.4 |  | 5.35 | 3.34 |  |
| FORJADO PLANTA BAJA (ESCALERA Y ASCENSOR) |  |  |  |  |
| Borde de forjado IPE-330 | 49.1 | 6.05 |  |  |
| IPE-270 | 36.1 | 4.1 |  |  |
| IPE-270 | 36.1 | 3.9 |  |  |
| IPE-160 | 15.8 | 2.68 |  |  |
| IPE-80 | 6 | 1.85 |  |  |
| Subtotal |  |  |  |  |
| Total |  |  |  | 5785.92 |

**02.02.02** kg PLACAS METALICAS DE ANCLAJE (13/01/2026)
4 kg
Placa de anclaje de acero S275 en perfil plano, de dimensiones 30x30x1,5 cm. con cuatro garrotas de acero corrugado de 12 mm. de diámetro y 45 cm. de longitud total, soldadas, i/taladro central, colocada. Según UNE-EN 10025-1:2006, UNE-EN 1090-2:2019, CTE DB-SE-A y Código Estructural. Acero con marcado CE y DdP (Declaración de prestaciones) según Reglamento (UE) 305/2011.

| Medición | Uds. | Parcial |
|---|---|---|
| Forjado entreplanta (despacho volado) |  |  |
| VIGUETAS IPE-120 [300x300x15mm] | 4 | 4.00 |
| Subtotal |  | 4.00 |
| Total |  | 4 |

**02.02.03** ud ANCLAJE MECANICO TIPO HILTI HSL-3 (13/01/2026)
16 ud
Anclaje mecánico diseñado para transmitir cargas medias y cargas de seguridad al hormigón cómo material base. En primer lugar se realizará un taladro, con martillo a rotopercusión, de 110 mm. de profundidad y 12 mm. de diámetro en el elemento de hormigón de espesor mínimo 140 mm. A continuación se procederá a la correcta limpieza del taladro. Posteriormente se colocará la pieza a fijar y se introducirán los anclajes hasta la marca azul. Se aplicará el correcto par de apriete para que la fijación pueda entrar en carga según la ficha técnica del producto. Anclajes con marcado CE según Reglamento (UE) 305/2011.

| Medición | Uds. | Largo | Parcial |
|---|---|---|---|
| FORJADO ENTREPLANTA (DESPACHO VOLADO) |  |  |  |
| Viguetas IPE-120 [300x300x15mm] | 4 | 4 | 16.00 |
| Subtotal |  |  | 16.00 |
| Total |  |  | 16 |

### 02.03 TRATAMIENTOS (13/01/2026)

**02.03.01** m2 MORTERO IGNIFUGO R-60 (13/01/2026)
192.03 m2
Protección contra incendio de estructura metálica, para una resistencia al fuego de 60 minutos (R-60), mediante la proyección de mortero ignífugo a base de ligantes hidráulicos, cargas minerales de perlita y vermiculita con aditivos, con clasificación de reacción al fuego A1, según RD 842/2013. Espesor medio aplicado de aprox. 23 mm, a tener en consideración para perfiles, pilares y vigas según norma UNE-EN 13381-4:2014. Densidad de mortero aplicado de aprox. 780-800 kg/m3. Conductividad térmica de 0,15 W/m·K. Rendimiento aprox. 8 kg/m2 por cm de espesor. Totalmente aplicado; i/p.p. de equipos de proyección, limpieza de tajo y medios auxiliares (excepto elevación y/o transporte). No incluye tratamiento previo del soporte si fuera necesario.

| Medición | Uds. | Largo | Ancho | Parcial |
|---|---|---|---|---|
| PERFILES METALICOS |  |  |  |  |
| FORJADO PLANTA TERCERA (ESCALERA Y ASCENSOR) |  |  |  |  |
| Borde forjado IPE-300 | 1 | 1.03 | 4.1 | 4.22 |
| IPE-300 | 1 | 1.03 | 6.25 | 6.44 |
| IPE-180 | 1 | 0.61 | 2.65 | 1.62 |
| IPE-120 | 1 | 0.39 | 2.7 | 1.05 |
| IPE-80 | 1 | 0.28 | 1.85 | 0.52 |
| FORJADO PLANTA TERCERA (REFUERZOS VIGA Y VIGUETAS) |  |  |  |  |
| VIGA DELANTERA PORTICO PARALELO C/VILLANUEVA |  |  |  |  |
| 1/2 IPE-120 | 1 | 0.24 | 5.25 | 1.26 |
| VIGUETAS 2 CRUJIA PARALELA C/GIL DE SANTIVAÑES |  |  |  |  |
| 1/2 IPE-140 | 1 | 0.28 | 5.54 | 1.55 |
| 1/2 IPE-140 | 1 | 0.28 | 5.46 | 1.53 |
| 1/2 IPE-140 | 1 | 0.28 | 5.37 | 1.50 |
| 1/2 IPE-140 | 1 | 0.28 | 5.28 | 1.48 |
| 1/2 IPE-140 | 1 | 0.28 | 5.2 | 1.46 |
| 1/2 IPE-140 | 1 | 0.28 | 5.11 | 1.43 |
| 1/2 IPE-140 | 1 | 0.28 | 4.97 | 1.39 |
| 1/2 IPE-140 | 1 | 0.28 | 4.89 | 1.37 |
| 1/2 IPE-140 | 1 | 0.28 | 4.8 | 1.34 |
| 1/2 IPE-140 | 1 | 0.28 | 4.81 | 1.35 |
| 1/2 IPE-140 | 1 | 0.28 | 4.72 | 1.32 |
| 1/2 IPE-140 | 1 | 0.28 | 4.63 | 1.30 |
| 1/2 IPE-140 | 1 | 0.28 | 4.55 | 1.27 |
| 1/2 IPE-140 | 1 | 0.28 | 4.46 | 1.25 |
| 1/2 IPE-140 | 1 | 0.28 | 4.37 | 1.22 |
| 1/2 IPE-140 | 1 | 0.28 | 4.12 | 1.15 |
| 1/2 IPE-140 | 1 | 0.28 | 4.45 | 1.25 |
| 1/2 IPE-140 | 1 | 0.28 | 4.47 | 1.25 |
| 1/2 IPE-140 | 1 | 0.28 | 4.49 | 1.26 |
| 1/2 IPE-140 | 1 | 0.28 | 4.51 | 1.26 |
| 1/2 IPE-140 | 1 | 0.28 | 4.52 | 1.27 |
| 1/2 IPE-140 | 1 | 0.28 | 4.54 | 1.27 |
| VIGUETAS 2ª CRUJÍA PARALELA c/ SERRANO |  |  |  |  |
| 1/2 IPE-140 | 5 | 0.28 | 5.7 | 7.98 |
| FORJADO PLANTA SEGUNDA (ESCALERA Y ASCENSOR) |  |  |  |  |
| Borde forjado IPE-300 | 1 | 1.03 | 4.1 | 4.22 |
| IPE-300 | 1 | 1.03 | 6.25 | 6.44 |
| IPE-180 | 1 | 0.61 | 2.65 | 1.62 |
| IPE-120 | 1 | 0.39 | 2.7 | 1.05 |
| IPE-80 | 1 | 0.28 | 1.85 | 0.52 |
| FORJADO PLANTA SEGUNDA (REFUERZOS VIGA Y VIGUETAS) |  |  |  |  |
| VIGA DELANTERA PÓRTICO PARALELO c/ VILLANUEVA |  |  |  |  |
| 1/2 IPE-120 | 1 | 0.24 | 5.25 | 1.26 |
| VIGUETAS 2ª CRUJÍA PARALELA c/ GIL DE SANTIVAÑES |  |  |  |  |
| 1/2 IPE-140 | 1 | 0.28 | 5.54 | 1.55 |
| 1/2 IPE-140 | 1 | 0.28 | 5.46 | 1.53 |
| 1/2 IPE-140 | 1 | 0.28 | 5.37 | 1.50 |
| 1/2 IPE-140 | 1 | 0.28 | 5.28 | 1.48 |
| 1/2 IPE-140 | 1 | 0.28 | 5.2 | 1.46 |
| 1/2 IPE-140 | 1 | 0.28 | 5.11 | 1.43 |
| 1/2 IPE-140 | 1 | 0.28 | 4.97 | 1.39 |
| 1/2 IPE-140 | 1 | 0.28 | 4.89 | 1.37 |
| 1/2 IPE-140 | 1 | 0.28 | 4.8 | 1.34 |
| 1/2 IPE-140 | 1 | 0.28 | 4.81 | 1.35 |
| 1/2 IPE-140 | 1 | 0.28 | 4.72 | 1.32 |
| 1/2 IPE-140 | 1 | 0.28 | 4.63 | 1.30 |
| 1/2 IPE-140 | 1 | 0.28 | 4.55 | 1.27 |
| 1/2 IPE-140 | 1 | 0.28 | 4.46 | 1.25 |
| 1/2 IPE-140 | 1 | 0.28 | 4.37 | 1.22 |
| 1/2 IPE-140 | 1 | 0.28 | 4.12 | 1.15 |
| 1/2 IPE-140 | 1 | 0.28 | 4.45 | 1.25 |
| 1/2 IPE-140 | 1 | 0.28 | 4.47 | 1.25 |
| 1/2 IPE-140 | 1 | 0.28 | 4.49 | 1.26 |
| 1/2 IPE-140 | 1 | 0.28 | 4.51 | 1.26 |
| 1/2 IPE-140 | 1 | 0.28 | 4.52 | 1.27 |
| 1/2 IPE-140 | 1 | 0.28 | 4.54 | 1.27 |
| VIGUETAS 2ª CRUJÍA PARALELA c/ SERRANO |  |  |  |  |
| 1/2 IPE-140 | 5 | 0.28 | 5.7 | 7.98 |
| FORJADO PLANTA PRIMERA (ESCALERA Y ASCENSOR) |  |  |  |  |
| Borde forjado IPE-300 | 1 | 1.03 | 4.1 | 4.22 |
| IPE-300 | 1 | 1.03 | 6.25 | 6.44 |
| IPE-180 | 1 | 0.61 | 2.65 | 1.62 |
| IPE-120 | 1 | 0.39 | 2.7 | 1.05 |
| IPE-80 | 1 | 0.28 | 1.85 | 0.52 |
| FORJADO PLANTA PRIMERA (REFUERZOS VIGA Y VIGUETAS) |  |  |  |  |
| VIGA DELANTERA PÓRTICO PARALELO c/ VILLANUEVA |  |  |  |  |
| 1/2 IPE-120 | 1 | 0.24 | 5.25 | 1.26 |
| VIGUETAS 2ª CRUJÍA PARALELA c/ GIL DE SANTIVAÑES |  |  |  |  |
| 1/2 IPE-140 | 1 | 0.28 | 5.54 | 1.55 |
| 1/2 IPE-140 | 1 | 0.28 | 5.46 | 1.53 |
| 1/2 IPE-140 | 1 | 0.28 | 5.37 | 1.50 |
| 1/2 IPE-140 | 1 | 0.28 | 5.28 | 1.48 |
| 1/2 IPE-140 | 1 | 0.28 | 5.2 | 1.46 |
| 1/2 IPE-140 | 1 | 0.28 | 5.11 | 1.43 |
| 1/2 IPE-140 | 1 | 0.28 | 4.97 | 1.39 |
| 1/2 IPE-140 | 1 | 0.28 | 4.89 | 1.37 |
| 1/2 IPE-140 | 1 | 0.28 | 4.8 | 1.34 |
| 1/2 IPE-140 | 1 | 0.28 | 4.81 | 1.35 |
| 1/2 IPE-140 | 1 | 0.28 | 4.72 | 1.32 |
| 1/2 IPE-140 | 1 | 0.28 | 4.63 | 1.30 |
| 1/2 IPE-140 | 1 | 0.28 | 4.55 | 1.27 |
| 1/2 IPE-140 | 1 | 0.28 | 4.46 | 1.25 |
| 1/2 IPE-140 | 1 | 0.28 | 4.37 | 1.22 |
| 1/2 IPE-140 | 1 | 0.28 | 4.12 | 1.15 |
| 1/2 IPE-140 | 1 | 0.28 | 4.45 | 1.25 |
| 1/2 IPE-140 | 1 | 0.28 | 4.47 | 1.25 |
| 1/2 IPE-140 | 1 | 0.28 | 4.49 | 1.26 |
| 1/2 IPE-140 | 1 | 0.28 | 4.51 | 1.26 |
| 1/2 IPE-140 | 1 | 0.28 | 4.52 | 1.27 |
| 1/2 IPE-140 | 1 | 0.28 | 4.54 | 1.27 |
| VIGUETAS 2ª CRUJÍA PARALELA c/ SERRANO |  |  |  |  |
| 1/2 IPE-140 | 5 | 0.28 | 5.7 | 7.98 |
| FORJADO ENTREPLANTA (ESCALERA, ASCENSOR Y PASARELA) |  |  |  |  |
| Borde de Forjado IPE-300 | 1 | 1.03 | 4.1 | 4.22 |
| IPE-360 | 1 | 1.18 | 6.25 | 7.38 |
| IPE-220 | 1 | 0.74 | 5.42 | 4.01 |
| IPE-180 | 1 | 0.61 | 3.95 | 2.41 |
| IPE-160 | 1 | 0.54 | 4.41 | 2.38 |
| IPE-160 | 1 | 0.54 | 1.6 | 0.86 |
| IPE-100 | 1 | 0.35 | 2.66 | 0.93 |
| IPE-80 | 1 | 0.28 | 1.65 | 0.46 |
| Tirante PHC 60.5 | 1 | 0.22 | 3.34 | 0.73 |
| FORJADO ENTREPLANTA (DESPACHO VOLADO) |  |  |  |  |
| Viga Diagonal IPE-270 | 1 | 0.91 | 5.47 | 4.98 |
| Viguetas IPE-120 | 1 | 0.39 | 2.7 | 1.05 |
| IPE-120 | 1 | 0.39 | 2.46 | 0.96 |
| IPE-120 | 1 | 0.39 | 2.22 | 0.87 |
| IPE-120 | 1 | 0.39 | 1.98 | 0.77 |
| Zuncho de borde UPN-120 | 1 | 0.31 | 5.6 | 1.74 |
| Tirante PHC 50.4 | 1 | 0.18 | 3.34 | 0.60 |
| Subtotal |  |  |  | 192.03 |
| Total |  |  |  | 192.03 |

**02.03.02** m2 MORTERO IGNIFUGO R-120 (13/01/2026)
15.84 m2
Protección contra incendio de estructura metálica, para una resistencia al fuego de 120 minutos (R-120), mediante la proyección de mortero ignífugo a base de ligantes hidráulicos, cargas minerales de perlita y vermiculita con aditivos, con clasificación de reacción al fuego A1, según RD 842/2013. Espesor medio aplicado de aprox. 37 mm, a tener en consideración para perfiles, pilares y vigas según norma UNE-EN 13381-4:2014. Densidad de mortero aplicado de aprox. 780-800 kg/m3. Conductividad térmica de 0,15 W/m·K. Rendimiento aprox. 8 kg/m2 por cm de espesor. Totalmente aplicado; i/p.p. de equipos de proyección, limpieza de tajo y medios auxiliares (excepto elevación y/o transporte). No incluye tratamiento previo del soporte si fuera necesario.

| Medición | Uds. | Largo | Ancho | Parcial |
|---|---|---|---|---|
| PERFILES METALICOS |  |  |  |  |
| FORJADO PLANTA BAJA (ESCALERA Y ASCENSOR) |  |  |  |  |
| Borde de Forjado IPE-330 | 1 | 1.09 | 6.05 | 6.59 |
| IPE-270 | 1 | 0.91 | 4.1 | 3.73 |
| IPE-270 | 1 | 0.91 | 3.9 | 3.55 |
| IPE-160 | 1 | 0.54 | 2.68 | 1.45 |
| IPE-80 | 1 | 0.28 | 1.85 | 0.52 |
| Subtotal |  |  |  | 15.84 |
| Total |  |  |  | 15.84 |

### 02.04 CONTROLES DE CALIDAD (13/01/2026)

**02.04.01** ud ENSAYO COMPLETO DE ARMADURA (13/01/2026)
4 ud
Determinación del comportamiento a la fatiga de aceros para armaduras pasivas del hormigón, mediante la realización de ensayos de laboratorio para determinar la resistencia a la fatiga, s/UNE-EN ISO 15630-1:2011, y la deformación alternativa, s/ U.N.E. 36065:2011 y Código Estructural. I/p.p. de medios auxiliares e informe del mismo.

| Medición | Uds. | Parcial |
|---|---|---|
| Por lotes | 1 | 1.00 |
| Ø8 | 1 | 1.00 |
| Ø10 | 1 | 1.00 |
| Ø16 | 1 | 1.00 |
| Subtotal |  | 4.00 |
| Total |  | 4 |

**02.04.02** ud ENSAYO EN MALLAS ELECTROSOLDADAS (13/01/2026)
1 ud
Ensayo para la comprobación de la resistencia de arrancamiento de un nudo de una malla de acero.

| Medición | Uds. | Parcial |
|---|---|---|
| FORJADO CHAPA COLABORANTE #Ø5 25x25[cm] | 1 | 1.00 |
| Total |  | 1 |

**02.04.03** ud ENSAYO DE 2 PROBETAS DE HORMIGÓN (13/01/2026)
12 ud
Ensayo característico de resistencia, s/Código Estructural, para comprobar antes del suministro que las propiedades de resistencia del hormigón a suministrar a obra no son inferiores a las previstas, mediante la toma de muestras, s/UNE-EN 12350-1:2009, de 2 probetas de formas, medidas y características, s/UNE-EN 12390-1:2013, su conservación y curado en laboratorio, s/UNE-EN 12390-2:2009, y la rotura a compresión simple a 28 días, s/UNE-EN 12390-3:2009/AC:2011, incluso el ensayo de consistencia del hormigón fresco, s/UNE-EN 12350-2:2009.

| Medición | Uds. | Largo | Ancho | Alto | Parcial |
|---|---|---|---|---|---|
| Losas inclinadas | 1 | 4 | 3 | 0.5 | 6.00 |
| Forjados | 1 | 4 | 3 | 0.5 | 6.00 |
| Subtotal |  |  |  |  | 12.00 |
| Total |  |  |  |  | 12 |

**02.04.04** ud ENSAYO VISUAL DE SOLDADURAS (13/01/2026)
496 ud
Examen visual para control de la ejecución de soldaduras en estructuras metálicas, s/UNE-EN 970.

| Medición | Uds. | Largo | Ancho | Parcial |
|---|---|---|---|---|
| Nº perfiles articulados (VIGAS) | 120 | 2 | 2 | 480.00 |
| Nº perfiles articulados (TIRANTES) | 2 | 2 | 4 | 16.00 |
| Subtotal |  |  |  | 496.00 |
| Total |  |  |  | 496 |

**02.04.05** ud CORDÓN DE SOLDADURA CON LIQUIDOS (13/01/2026)
24.8 ud
Ensayo y reconocimiento de cordón de soldadura, realizado con líquidos penetrantes, s/UNE-EN ISO 3452-1:2013.

| Medición | Uds. | Largo | Ancho | Alto | Parcial |
|---|---|---|---|---|---|
| Nº perfiles articulados (VIGAS) | 120 | 2 | 2 | 0.05 | 24.00 |
| Nº perfiles articulados (TIRANTES) | 2 | 2 | 4 | 0.05 | 0.80 |
| Subtotal |  |  |  |  | 24.80 |
| Total |  |  |  |  | 24.8 |

**02.04.06** ud ENSAYO MECÁNICO SOBRE PERFILES LAMINADOS (13/01/2026)
1 ud
Ensayo de las características mecánicas de un perfil de acero laminado con la determinación de las características mecánicas a tracción, el alargamiento de rotura y el índice de resilencia, s/UNE-EN ISO 6892-1:2010 y UNE-EN ISO 148-1:2011.

**02.05** ud AYUDAS DE ALBAÑILERIA (13/01/2026)
1 ud
Ayudas de albañileria a la ejecución de los refuerzos de la estructura existente y modificación parcial de la misma.

| Medición | Uds. | Parcial |
|---|---|---|
| Estructura Metálica | 1 | 1.00 |
| Total |  | 1 |

## 03 ALBAÑILERIAS Y PARTICIONES (13/01/2026)

**03.01** m2 REVESTIMIENTO PILARES RF
527.23 m2
Realización de trasdosado autoportante libre, de 73 mm de espesor, con nivel de calidad del acabado Q2, formado por 2 placas de yeso laminado tipo FOC de 12,5 mm de espesor, formando sándwich (dos placas tipo norma), atornilladas directamente a una estructura autoportante de acero galvanizado formada por canales horizontales, sólidamente fijados al suelo y al techo y montantes verticales de 48 mm y 0,6 mm de espesor con una modulación de 600 mm y con disposición normal "N", montados sobre canales junto al paramento vertical. Incluso banda acústica; fijaciones para el anclaje de canales y montantes metálicos; tornillería para la fijación de las placas; cinta de papel con refuerzo metálico y pasta y cinta para el tratamiento de juntas.

| Medición | Uds. | Ancho | Alto | Parcial |
|---|---|---|---|---|
| Sótano | 12 | 2.25 | 2.89 | 78.03 |
| PB | 11 | 3.5 | 5.07 | 195.20 |
| P1 | 13 | 2 | 2.87 | 74.62 |
| P2 | 12 | 2.5 | 2.87 | 86.10 |
| P3 | 13 | 2.5 | 2.87 | 93.28 |
| Subtotal |  |  |  | 527.23 |
| Total |  |  |  | 527.23 |

**03.02** m2 TABIQUE CARTON DE YESO ESTANDAR
1092.05 m2
Ejecución de tabique múltiple (12,5+12,5+48+12,5+12,5)/600 (48) (4 normal), con placas de yeso laminado, de 98 mm de espesor total, con nivel de calidad del acabado estándar (Q2), formado por una estructura simple de perfiles de chapa de acero galvanizado de 48 mm de anchura, a base de montantes (elementos verticales) separados 600 mm entre sí, con disposición normal "N" y canales (elementos horizontales), a la que se atornillan cuatro placas en total (dos placas tipo normal en cada cara, de 12,5mm de espesor cada placa). Incluso lana de mineral de alta densdad en su interior, banda acústica de dilatación autoadhesiva; fijaciones para el anclaje de canales y montantes metálicos; tornillería para la fijación de las placas; cinta de papel con refuerzo metálico y pasta y cinta para el tratamiento de juntas.

| Medición | Uds. | Ancho | Parcial |
|---|---|---|---|
| S1 | 1 | 173.03 | 173.03 |
| PB | 1 | 189.95 | 189.95 |
| Entreplanta | 1 | 156.75 | 156.75 |
| P1 | 1 | 153.75 | 153.75 |
| P2 | 1 | 153.75 | 153.75 |
| P3 | 1 | 264.82 | 264.82 |
| Subtotal |  |  | 1092.05 |
| Total |  |  | 1092.05 |

**03.03** m2 TABIQUE CARTON DE YESO P/ HUMEDAD
324.67 m2
Ejecución de tabique múltiple (12,5+12,5+48+12,5+12,5)/600 (48) (TIPO W), con placas de yeso laminado, de 98 mm de espesor total, con nivel de calidad del acabado estándar (Q2), formado por una estructura simple de perfiles de chapa de acero galvanizado de 48 mm de anchura, a base de montantes (elementos verticales) separados 600 mm entre sí, con disposición normal "N" y canales (elementos horizontales), a la que se atornillan cuatro placas en total (dos placas tipo normal en cada cara, de 12,5mm de espesor cada placa). Incluso lana de mineral de alta densdad en su interior, banda acústica de dilatación autoadhesiva; fijaciones para el anclaje de canales y montantes metálicos; tornillería para la fijación de las placas; cinta de papel con refuerzo metálico y pasta y cinta para el tratamiento de juntas.

| Medición | Uds. | Ancho | Parcial |
|---|---|---|---|
| S1 | 1 | 7.9 | 7.90 |
| Entreplanta | 1 | 34.38 | 34.38 |
| P1 | 1 | 94.13 | 94.13 |
| P2 | 1 | 94.13 | 94.13 |
| P3 | 1 | 94.13 | 94.13 |
| Subtotal |  |  | 324.67 |
| Total |  |  | 324.67 |

**03.04** m2 TABIQUE CARTON DE YESO RESISTENTE AL FUEGO (Ei-120)
143.63 m2
Ejecución de tabique múltiple (13+13+48+48+13+13) (PLADUR FOC), con placas de yeso laminado, de 148 mm de espesor total, con nivel de calidad del acabado estándar (Q2), formado por una estructura simple de perfiles de chapa de acero galvanizado de 48 mm de anchura, a base de montantes (elementos verticales) separados 600 mm entre sí, con disposición normal "N" y canales (elementos horizontales), a la que se atornillan cuatro placas en total (dos placas tipo FOC en cada cara, de 13 mm de espesor cada placa). Incluso lana de mineral de alta densdad en su interior, banda acústica de dilatación autoadhesiva; fijaciones para el anclaje de canales y montantes metálicos; tornillería para la fijación de las placas; cinta de papel con refuerzo metálico y pasta y cinta para el tratamiento de juntas.

| Medición | Uds. | Ancho | Alto | Parcial |
|---|---|---|---|---|
| S1 | 1 | 49.22 |  | 49.22 |
| P1 | 1 | 18.27 |  | 18.27 |
| P2 | 1 | 18.27 |  | 18.27 |
| P3 | 1 | 18.27 |  | 18.27 |
| Sectorización patinillos | 4 | 3.3 | 3 | 39.60 |
| Subtotal |  |  |  | 143.63 |
| Total |  |  |  | 143.63 |

**03.05** m2 TABIQUE CURVO RESISTENTE AL FUEGO (Ei-120)
10.4 m2
Realización de esquina curva mediante tabiqueria de cartón yeso, formada por perfilería de 48 mm y doble placa de 10 mm. curvada según diseño de proyecto. aislamiento acústico mediante panel semirrígido de lana mineral, espesor 45 mm, según UNE-EN 13162, en el alma. Incluso banda acústica de dilatación autoadhesiva "KNAUF"; tornillería para la fijación de las placas; cinta de papel con refuerzo metálico "KNAUF" y pasta de juntas Jointfiller 24H "KNAUF", cinta microperforada de papel "KNAUF".

| Medición | Uds. | Largo | Alto | Parcial |
|---|---|---|---|---|
| Sectorización patinillos | 4 | 1 | 2.6 | 10.40 |
| Total |  |  |  | 10.4 |

**03.06** m2 TABIQUE CURVO (13/01/2026)
50.29 m2
Realización de esquina curva mediante tabiqueria de cartón yeso, formada por perfilería de 48 mm y doble placa de 10 mm. curvada según diseño de proyecto. aislamiento acústico mediante panel semirrígido de lana mineral, espesor 45 mm, según UNE-EN 13162, en el alma. Incluso banda acústica de dilatación autoadhesiva "KNAUF"; tornillería para la fijación de las placas; cinta de papel con refuerzo metálico "KNAUF" y pasta de juntas Jointfiller 24H "KNAUF", cinta microperforada de papel "KNAUF".

| Medición | Uds. | Largo | Alto | Parcial |
|---|---|---|---|---|
| S1 | 1 | 0.8 | 2.6 | 2.08 |
| P1 | 1 | 0.8 | 2.5 | 2.00 |
| P1 | 1 | 1.1 | 3.2 | 3.52 |
| P1 | 1 | 1.8 | 5.8 | 10.44 |
| Entreplanta | 1 | 2.85 | 3 | 8.55 |
| P1-P2 | 2 | 2.3 | 3 | 13.80 |
| P3 | 1 | 3.3 | 3 | 9.90 |
| Subtotal |  |  |  | 50.29 |
| Total |  |  |  | 50.29 |

**03.07** ud REFUERZOS DE MADERA TABIQUERIA SECA (13/01/2026)
20 ud
Refuerzos en pared de pladur con tablero de madera Dm para posterior fijación de TV´s, muebles suspendidos, etc., de dimension aproximada 60x120 cm.

| Medición | Uds. | Parcial |
|---|---|---|
| S1 | 2 | 2.00 |
| P1 | 2 | 2.00 |
| Entreplanta | 4 | 4.00 |
| P1-P2 | 8 | 8.00 |
| P3 | 4 | 4.00 |
| Subtotal |  | 20.00 |
| Total |  | 20 |

**03.08** ud AYUDAS DE ALBAÑILERIA (13/01/2026)
1 ud
Ayudas de albañilería a la ejecución de las particiones planteadas en proyecto.

## 04 TECHOS (13/01/2026)

**04.01** m2 FALSO TECHO MADERA
165.08 m2
Suministro y colocación de falso techo registrable de lamas de madera tipo Spigo Group, compuesto por lamas de madera natural o chapada de primera calidad, apoyadas sobre estructura portante metálica y sistema registrable, permitiendo el acceso al plenum. Incluye perfilería, fijaciones, remates perimetrales, limpieza final y totalmente terminado y listo para uso.

| Medición | Uds. | Ancho | Parcial |
|---|---|---|---|
| Entreplanta | 1 | 165.08 | 165.08 |
| Total |  |  | 165.08 |

**04.02** m2 FALSO TECHO LISO
981.59 m2
Colocación de falso techo liso de placas de cartón-yeso, fijadas a estructura metálica autoportante galvanizada, nivelada y anclada al forjado superior, incluyendo perfiles perimetrales, tornillería y todos los elementos necesarios para su correcta ejecución. Juntas tratadas con cinta y masilla específica, lijado fino, limpieza de residuos y acabado listo para pintar o revestir según proyecto. Incluye protección de paramentos y elementos existentes durante la instalación.

| Medición | Uds. | Ancho | Parcial |
|---|---|---|---|
| S1 | 1 | 193.49 | 193.49 |
| PB | 1 | 92.02 | 92.02 |
| Entreplanta | 1 | 100.9 | 100.90 |
| P1 | 1 | 196.11 | 196.11 |
| P2 | 1 | 196.11 | 196.11 |
| P3 | 1 | 202.96 | 202.96 |
| Subtotal |  |  | 981.59 |
| Total |  |  | 981.59 |

**04.03** m2 FALSO TECHO ALINE
164.71 m2
Suministro y colocación de techo acústico suspendido, modelo Aline de la marca ECOcero, compuesto por paneles acústicos de fibra de poliéster reciclada en forma de U modelo U75/50 D100 espesor de 9mm unidos por costillas machihembradas rectas de 60mm y 12mm de espesor, fabricado en módulos de 2400x1200mm color a escoger. Incluso p/p de anclajes (6 anclajes por módulo). Marcado CE, Euroclase B-s1, d0 de reacción al fuego. Cumplimiento con las especificaciones de bajas emisiones VOC. Certificación Gold en Leed y Breeam, Global Recycled Standard y OEKO-TEX Standard 100.

| Medición | Uds. | Ancho | Parcial |
|---|---|---|---|
| Entreplanta | 1 | 2.23 | 2.23 |
| P1 | 1 | 40.62 | 40.62 |
| P2 | 1 | 40.62 | 40.62 |
| P3 | 1 | 40.62 | 40.62 |
| PB | 1 | 40.62 | 40.62 |
| Subtotal |  |  | 164.71 |
| Total |  |  | 164.71 |

**04.04** m2 FALSO TECHO ACUSTICO CODE
479.16 m2
Suministro y colocación de falso techo técnico continuo suspendido, compuesto por panel acústico modelo Code Plus de la marca ECOcero, compuesto por paneles acústicos de fibra de poliéster reciclada de 1200x600x9mm con perforaciones lineales. Incluso p/p de costillas decorativas y sistema puente de cuelgue a perfil T24 para techo registrable. Cajetines para iluminación del mismo material modelo Light Box. Marcado CE, Euroclass B-s1, d0 de reacción al fuego. Cumplimiento con las especificaciones de bajas emisiones VOC. Certificación GOLD en Leed y Breeam, Global Recycled Standard y OE-KO-TEX Standard 100.

| Medición | Uds. | Ancho | Parcial |
|---|---|---|---|
| Entreplanta | 1 | 29.38 | 29.38 |
| P1 | 1 | 151.29 | 151.29 |
| P2 | 1 | 151.29 | 151.29 |
| P3 | 1 | 138.15 | 138.15 |
| PB | 1 | 9.05 | 9.05 |
| Subtotal |  |  | 479.16 |
| Total |  |  | 479.16 |

**04.05** m2 FALSO TECHO REGISTRABLE
98.59 m2
Falso techo registrable suspendido, decorativo, situado a una altura menor de 4 m. Sistema Decor "PLADUR", constituido por: ESTRUCTURA: perfilería vista, de acero galvanizado, T - 15/43, con suela de 15 mm de anchura, comprendiendo perfiles primarios 15x38/3600 mm "PLADUR", perfiles secundarios 15x38/1200 mm "PLADUR", perfiles secundarios 15x38/600 mm "PLADUR", suspendidos del forjado o elemento soporte con cuelgues TR y varillas; PLACAS: placas de yeso laminado, de superficie lisa, Decor "PLADUR", de 600x600 mm y 13 mm de espesor, revestidas por su cara vista con una capa de vinilo color blanco RAL 9003. Incluso perfiles angulares 19x19 mm "PLADUR", fijaciones para el anclaje de los perfiles y accesorios de montaje.

| Medición | Uds. | Ancho | Parcial |
|---|---|---|---|
| SÓTANO |  |  |  |
| Aseos hombres | 1 | 9.27 | 9.27 |
| Aseos mujeres | 1 | 9.72 | 9.72 |
| Aseo PMR | 1 | 5 | 5.00 |
| Recibidor aseos | 1 | 2.91 | 2.91 |
| ENTREPLANTA |  |  |  |
| Aseo | 1 | 4.42 | 4.42 |
| P1 |  |  |  |
| Recibidor aseos | 1 | 3.17 | 3.17 |
| Aseos hombres | 1 | 9.79 | 9.79 |
| Aseos mujeres | 1 | 7.58 | 7.58 |
| P2 |  |  |  |
| Recibidor aseos | 1 | 3.17 | 3.17 |
| Aseos hombres | 1 | 9.79 | 9.79 |
| Aseos mujeres | 1 | 7.58 | 7.58 |
| P3 |  |  |  |
| Recibidor aseos | 1 | 1.29 | 1.29 |
| Aseos hombres | 1 | 10 | 10.00 |
| Aseos mujeres | 1 | 9.58 | 9.58 |
| Aseos PMR | 1 | 5.32 | 5.32 |
| Subtotal |  |  | 98.59 |
| Total |  |  | 98.59 |

**04.06** ml TABICA A UNA CARA CARTÓN YESO 13-48 <30CM (13/01/2026)
397.95 ml
Realización de tabica a UNA CARA de cartón-yeso STANDARD (13+48), formado por estructura de perfiles de acero galvanizado de 46mm, separación entre montantes de 600mm y canales a cada lado, atornillado a ellos irá una placa de yeso laminado de 13mm de espesor, anclajes para techo, tornillería, encintado y tendido de juntas. La estructura se fijará a forjado mediante pistola de clavo neumática. En el precio se incluye el trabajo de adaptar el paso de las distintas instalaciones que se atraviesen el desarrllo del mismo, para dejarlas compeltamente integradas sin mermas ni falsos encajes. Altura máxima de la tabica menor de 30 cm.

| Medición | Uds. | Largo | Parcial |
|---|---|---|---|
| P1 |  |  |  |
| Cambio techo | 1 | 17.35 | 17.35 |
| Isla 1 | 1 | 14.65 | 14.65 |
| Isla 2 | 1 | 17.4 | 17.40 |
| PB |  |  |  |
| Acceso 2 | 1 | 2.2 | 2.20 |
| Despacho | 1 | 9 | 9.00 |
| Canto forjado | 1 | 26.7 | 26.70 |
| ENTREPLANTA |  |  |  |
| Encuentro techos | 1 | 26.9 | 26.90 |
| Islas | 1 | 17.2 | 17.20 |
| P1-P2 |  |  |  |
| Isla 1 | 2 | 24.85 | 49.70 |
| Isla 2 | 2 | 29.7 | 59.40 |
| Isla 3 | 2 | 18.9 | 37.80 |
| Isla 4 | 2 | 11.5 | 23.00 |
| P3 |  |  |  |
| Isla 1 | 1 | 20.1 | 20.10 |
| Isla 2 | 1 | 12.5 | 12.50 |
| Isla 3 | 1 | 13.15 | 13.15 |
| Isla 4 | 1 | 12.4 | 12.40 |
| Isla 5 | 1 | 19.55 | 19.55 |
| Isla 6 | 1 | 18.95 | 18.95 |
| Subtotal |  |  | 397.95 |
| Total |  |  | 397.95 |

**04.07** ml TABICA CURVA A UNA CARA CARTÓN YESO 10-48 <30CM (13/01/2026)
79.1 ml
Realización de tabica CURVA a UNA CARA de cartón-yeso STANDARD (10+48), formado por estructura de perfiles de acero galvanizado de 46mm, separación entre montantes de 600mm y canales a cada lado, atornillado a ellos irá una placa CURVADA de yeso laminado de 10mm de espesor, anclajes para techo, tornillería, encintado y tendido de juntas. La estructura se fijará a forjado mediante pistola de clavo neumática. En el precio se incluye el trabajo de adaptar el paso de las distintas instalaciones que se atraviesen el desarrllo del mismo, para dejarlas compeltamente integradas sin mermas ni falsos encajes. Altura máxima de la tabica menor de 30 cm.

| Medición | Uds. | Largo | Parcial |
|---|---|---|---|
| S1 |  |  |  |
| Islas | 2 | 3.8 | 7.60 |
| PB |  |  |  |
| Vestibulo escalera | 1 | 3 | 3.00 |
| Escalera | 1 | 1.35 | 1.35 |
| Bajo entreplanta 1 | 1 | 5.2 | 5.20 |
| Bajo entreplanta 2 | 1 | 4.5 | 4.50 |
| Bajo entreplanta 3 | 1 | 17.2 | 17.20 |
| Despacho | 1 | 3.25 | 3.25 |
| Cato forjado | 1 | 2.8 | 2.80 |
| ENTREPLANTA |  |  |  |
| Isla | 1 | 3.8 | 3.80 |
| P1-P2 |  |  |  |
| Isla 1-4 | 8 | 3.8 | 30.40 |
| Subtotal |  |  | 79.10 |
| Total |  |  | 79.1 |

**04.08** ud AYUDAS DE ALBAÑILERIA (13/01/2026)
1 ud
Ayudas de albañilería a la ejecución de los techoso planteados en proyecto.

## 05 FACHADAS EXTERIORES (13/01/2026)

**05.01** m2 ESTRUCTURA OCULTA PORTANTE
16.63 m2
Suministro y construcción de marco metálico arquitectónico en fachada principal, elaborado con perfiles de acero estructural conforme a proyecto, que incluye: trazo y nivelación; fabricación en taller de elementos metálicos; soldadura, refuerzos y placas de anclaje; traslado y montaje en obra; fijación a elementos estructurales mediante anclajes mecánicos y/o químicos; alineación y plomeo; aplicación de tratamiento anticorrosivo; acabado final con pintura o recubrimiento especificado. Incluye materiales, mano de obra especializada, equipo, herramienta, andamios, maniobras y todo lo necesario para su correcta ejecución conforme a planos y especificaciones del proyecto.

| Medición | Uds. | Largo | Ancho | Alto | Parcial |
|---|---|---|---|---|---|
| Cara exterior | 2 | 0.41 |  | 5.07 | 4.16 |
| Cara interior | 2 | 0.41 |  | 4.77 | 3.91 |
| Cara inferior | 1 | 2.81 | 0.41 |  | 1.15 |
| Cara principal | 2 | 12.35 | 0.3 |  | 7.41 |
| Subtotal |  |  |  |  | 16.63 |
| Total |  |  |  |  | 16.63 |

**05.02** m2 ACRISTALAMIENTO FIJO FACHADA
249 m2
Sistema de fachada acristalada SCHUCO FWS 35 PD con certificación passive house. Anchura visible de perfil de 35 mm. Protección antirrobo hasta RC 2. Transferencia de cargas de cristal de hasta 400 kg. Sistema de sellado unificado para perfiles de travesaño y montante. Perfil de presión prefabricado para montar el cristal y fijar el perfil. Perfiles reductores del galce y perfiles de antepecho con técnica de pinza y optimo sellado. Sistema integral de remate de obra para ventilación y desagüe que permiten instalación casi a nivel del suelo.
Vidrio de altas prestaciones SunGuard High Performance HP AMBER 41/29 Características principales:
· 40,6% Transmisión de luz
· 29,3% Factor solar
· 1,1 W/m²K Valor U
· 1,39 selectividad
Composición del vidrio: DoubleGlazed
· Hoja ext: Guardian ExtraClear (CE) Vidrio base, 6 mm
· Intercalario: PVB Clear 0.38mm (CE), 0,381mm
· Hoja intermedia: Guardian ExtraClear (CE) Vidrio base, 6 mm (4-SunGuard® HP Amber 41/29 (CE))
· Cámara: 10% Aire, 90% Argón 16,0mm
· Hoja interior: Guardian ExtraClear (CE) Vidrio base, 6 mm
Despiece según plano de detalle.

| Medición | Uds. | Ancho | Parcial |
|---|---|---|---|
| FACHADA LATERAL D | 1 | 50 | 50.00 |
| FACHADA LATERAL I | 1 | 68 | 68.00 |
| FACHADA FRONTAL | 1 | 131 | 131.00 |
| Total |  |  | 249 |

**05.03** ml FORRADO DE ZÓCALO APOYO FACHADA
44.72 ml
Trabajo de revestimiento de zócalo de apoyo de carpinteria y encuentro de acera, con piezas de granito pulido grano medio, para apoyo de carpintería, en transición de pendiente desde cota calle con una altura máxima de 50cm, incluyendo suministro del material, preparación, regularización y limpieza del soporte, replanteo previo, colocación mediante adhesivo cementoso de altas prestaciones tipo C2 S1 o superior, colocación con junta mínima y sistema de nivelación, cortes y ajustes necesarios, rejuntado con material compatible con el acabado, ejecución de remates, y piezas especiales cuando proceda, y limpieza final de la zona de trabajo. Medición y ejecución conforme a planos, indicaciones del fabricante y normativa vigente.

| Medición | Uds. | Largo | Parcial |
|---|---|---|---|
| Suelo fachada | 1 | 44.72 | 44.72 |
| Total |  |  | 44.72 |

**05.04** ud ROTULO UNICAM
1 ud
Letrero metálico en base suelo, compuesto por estructura y placa metálica rotulada, con tratamiento anticorrosivo y acabado superficial conforme especificaciones de proyecto. Montado sobre base anclada al suelo mediante fijaciones mecánicas o químicas, garantizando estabilidad, verticalidad y resistencia a intemperie. Incluye suministro de materiales, fabricación, transporte, instalación, fijación y medios auxiliares.

| Medición | Uds. | Parcial |
|---|---|---|
| Letrero | 1 | 1.00 |
| Total |  | 1 |

**05.05** lote TECHO ACCESO PPAL
1 lote
Cubierta metálica volada en fachada principal con cielo de lamas de madera y jardinera superior integrada, compuesta por estructura metálica portante anclada a fachada, acabado inferior mediante lamas de madera tratada para exterior (o material equivalente), sistema superior de jardinera lineal para vegetación natural con impermeabilización, drenaje y protección antirraíz. Incluye fabricación, transporte, montaje, fijaciones, remates, sellados, medios auxiliares, EPIs, mano de obra especializada y limpieza final, quedando lista para recepción.

| Medición | Uds. | Parcial |
|---|---|---|
| Cubierta | 1 | 1.00 |
| Total |  | 1 |

**05.06** pza PUERTA AUTOMATICA
3 pza
Suministro y montaje de puerta automática doble acristalada, tipo deslizante, formada por dos hojas móviles de vidrio templado de seguridad (espesor según especificación), con marco perimetral en aluminio anodizado, operador electromecánico de uso intensivo, sensores de presencia y seguridad, cuadro de control, guías superiores, perfilería, accesorios, topes y remates. Incluye trabajos de adaptación y fijación a obra, conexiones eléctricas de alimentación, pruebas de funcionamiento, calibración del conjunto y entrega totalmente operativa.

| Medición | Uds. | Parcial |
|---|---|---|
| Fachada | 3 | 3.00 |
| Total |  | 3 |

**05.07** ud AYUDAS DE ALBAÑILERIA (13/01/2026)
1 ud
Ayudas de albañilería a la ejecución de las partidas de la fachada principal planteadas en proyecto.

## 06 REVESTIMIENTOS Y ACABADOS (13/01/2026)

### 06.01 SUELOS (13/01/2026)

**06.01.01** m2 PAVIMENTO VINILICO MADERA
1322.98 m2
Suministro e instalación de un pavimento vinílico heterogéneo autoportante, según la EN ISO 10582, en lamas de 229x1219mm, espesor total de 4,5mm y espesor de la capa de uso de 0,55mm, modelo iD Inspiration Loose Lay., de Tarkett. Clasificación de uso comercial 33 e industrial 42 bajo la norma ISO 10874. Su peso total es de 7500 g/m² y su contenido aglutinante es de tipo I. Resistencia al punzonamiento estático inferior a 0,10 mm, según la norma EN ISO 24343-1, y atenuación sonora de 8 dB según la norma EN ISO 717-2. Clasificación de resistencia al deslizamiento R9 según la norma DIN 51130 y Clase 2 según la norma UNE-EN 16165. Su clasificación al fuego es BflS1, según la norma EN ISO 13501-1.
Incorpora un tratamiento superficial tipo Top Clean XP y no necesita decapado ni encerado de por vida.
Su tasa de COV después de 28 días es = 100 µg/m³ y está clasificado como A+ como parte del etiquetado sanitario. Cuenta con el Certificado Floorscore. Es libre de ftalatos, formaldehído, biocidas, y es antibacteriano según la norma EN ISO 846-C. Las mermas limpias y los suelos al final de su vida útil se pueden recolectar como parte del programa ReStart®. El producto es 100% reciclable en las instalaciones de Tarkett. La colocación debe realizarse sobre solera plana, sana y seca con un grado de humedad inferior al 2%, preparada con pasta alisadora y según las recomendaciones del Tarkett. El pavimento tiene una garantía de 10 años. Se considerará un 10% de sobremedición en condición de mermas. FABRICANTE: TARKETT
SERIE: iD INSPIRATION LOOSELAY
MODELO: Elegant Oak BEIGE REF: 24640014

| Medición | Uds. | Ancho | Parcial |
|---|---|---|---|
| Entreplanta | 1 | 182.87 | 182.87 |
| P1 | 1 | 399.04 | 399.04 |
| P2 | 1 | 372.93 | 372.93 |
| P3 | 1 | 368.14 | 368.14 |
| Subtotal |  |  | 1322.98 |
| Total |  |  | 1322.98 |

**06.01.02** m2 PAVIMENTO VINILICO CALIZA
255.96 m2
Suministro e instalación de un pavimento vinílico heterogéneo autoportante, según la EN ISO 10582, en losetas de 50x50cm, espesor total de 4,5mm y espesor de la capa de uso de 0,80mm, modelo iD Square de Tarkett. Clasificación de uso comercial 34 e industrial 43 bajo la norma ISO 10874. Su peso total es de 5195 g/m² y su contenido aglutinante es de tipo I. Resistencia al punzonamiento estático inferior a 0,10mm, según la norma EN ISO 24343-1, y atenuación sonora de 17 dB según la norma EN ISO 717-2. Clasificación de resistencia al deslizamiento R11 según la norma DIN 51130 y Clase 3 según la norma UNE-EN 16165. Su clasificación al fuego es BflS1, según la norma EN ISO 13501-1. Se beneficia de un tratamiento superficial tipo Tektanium y no necesita decapado ni encerado de por vida.Su tasa de COV después de 28 días es = 10 µg/m³ y está clasificado como A+ como parte del etiquetado sanitario. Cuenta con el Certificado Floorscore. Es libre de ftalatos, formaldehído, biocidas, y es antibacteriano según la norma EN ISO 846-C. Contiene hasta un 20,2 % de material reciclado. Se beneficia de una MHS (Declaración de Salud de los Materiales) y una EPD (Declaración Ambiental de Producto) verificadas por un tercero, que indica huella de carbono de 7,52 kg CO2eq/m² (módulos A-D). Las mermas limpias y los suelos al final de su vida util se pueden recolectar como parte del programa ReStart®. El producto es 100 % reciclable en las instalaciones de Tarkett.
La colocación debe realizarse sobre solera plana, sana y seca con un grado de humedad inferior al 2%, preparada con masa alisadora y recibido con fijador antideslizante recomendado por el fabricante. El pavimento se fabrica en Europa y tiene una garantía de 10 años.
Se considerará un 10% de sobremedición en condición de mermas.
FABRICANTE: TARKETT
SERIE: ID SQUARE LOOSE LAY
MODELO: Terrazo AQUA BLUE REF: 280036015

| Medición | Uds. | Ancho | Parcial |
|---|---|---|---|
| Entreplanta | 1 | 34.55 | 34.55 |
| P1 | 1 | 73.82 | 73.82 |
| P2 | 1 | 73.82 | 73.82 |
| P3 | 1 | 73.77 | 73.77 |
| Subtotal |  |  | 255.96 |
| Total |  |  | 255.96 |

**06.01.03** m2 PAVIMENTO CERAMICO
364.38 m2
Solado de pavimento cerámico imitación madera, en piezas rectangulares formato 180 × 30 cm, Serie Gent, color Arce, de Porcelanosa, incluyendo suministro del material, preparación y limpieza del soporte, replanteo previo, colocación mediante adhesivo cementoso de altas prestaciones tipo C2 (o equivalente), colocación con junta mínima y sistema de nivelación para piezas de gran formato, cortes y ajustes necesarios, rejuntado con material adecuado al acabado, ejecución de remates y limpieza final. Medición y ejecución conforme a planos, indicaciones del fabricante y normativa vigente.

| Medición | Uds. | Ancho | Parcial |
|---|---|---|---|
| S1 | 1 | 197.48 | 197.48 |
| PB | 1 | 166.9 | 166.90 |
| Subtotal |  |  | 364.38 |
| Total |  |  | 364.38 |

**06.01.04** m2 BALDOSA CERAMICA 120X120
201.76 m2
Solado de baldosa cerámica imitación piedra caliza de gran formato, piezas 120 × 120 cm, modelo Cancún Caliza de Porcelanosa, incluyendo suministro del material, preparación, regularización y limpieza del soporte, replanteo previo, colocación mediante adhesivo cementoso de altas prestaciones tipo C2 S1 o superior, colocación con junta mínima y sistema de nivelación para gran formato, cortes y ajustes necesarios, rejuntado con material compatible con el acabado, ejecución de remates, así como solado y revestimiento de escaleras a juego, incluyendo huellas, tabicas, peldañeado, remates y piezas especiales cuando proceda, y limpieza final de la zona de trabajo. Medición y ejecución conforme a planos, indicaciones del fabricante y normativa vigente. Debe incluirse el coste de las piezas curvas suministradas desde fábrica, según distribución de proyecto.

| Medición | Uds. | Ancho | Parcial |
|---|---|---|---|
| S1 | 1 | 125.81 | 125.81 |
| PB | 1 | 75.95 | 75.95 |
| Subtotal |  |  | 201.76 |
| Total |  |  | 201.76 |

**06.01.05** m2 BALDOSA CERAMICA 45X120
153.55 m2
Solado de baldosa cerámica imitación piedra caliza formato, 45 × 120 cm, modelo Cancún Caliza de Porcelanosa, incluyendo suministro del material, preparación, regularización y limpieza del soporte, replanteo previo, colocación mediante adhesivo cementoso de altas prestaciones tipo C2 S1 o superior, colocación con junta mínima y sistema de nivelación, cortes y ajustes necesarios, rejuntado con material compatible con el acabado, ejecución de remates, y piezas especiales cuando proceda, y limpieza final de la zona de trabajo. Medición y ejecución conforme a planos, indicaciones del fabricante y normativa vigente.

| Medición | Uds. | Ancho | Parcial |
|---|---|---|---|
| Aseos S1 | 1 | 52.7 | 52.70 |
| Aseos Entreplanta | 1 | 8.42 | 8.42 |
| Aseos P1 | 1 | 30.81 | 30.81 |
| Aseos P2 | 1 | 30.81 | 30.81 |
| Aseos P3 | 1 | 30.81 | 30.81 |
| Subtotal |  |  | 153.55 |
| Total |  |  | 153.55 |

**06.01.06** ud PROTECCION PAVIMENTOS CON PLASTICO (13/01/2026)
6 ud
Suministro y montaje de plastico sobre pavimentos despues de su montaje, para protección de los mismos.
NOTA: SOLO ZONAS DE TRÁNSITO

| Medición | Uds. | Parcial |
|---|---|---|
| Plantas | 6 | 6.00 |
| Total |  | 6 |

**06.01.07** ml RODAPIÉ (13/01/2026)
1941 ml
Suministro e instalación de rodapié perimetral en PVC lacado de 10 cm.
NOTA: No se contempla colocar rodapié en paños de fachada de muro cortina

| Medición | Uds. | Largo | Parcial |
|---|---|---|---|
| Total tabique x2 | 2 | 608 | 1216.00 |
| Perimetro | 5 | 145 | 725.00 |
| Subtotal |  |  | 1941.00 |
| Total |  |  | 1941 |

**06.01.08** ml RODAPÉ CURVO (13/01/2026)
26 ml
Suministro e instalación de rodapié perimetral curvado en PVC lacado de 10 cm

| Medición | Uds. | Largo | Parcial |
|---|---|---|---|
| Total tabique x2 | 2 | 13 | 26.00 |
| Total |  |  | 26 |

**06.01.09** m2 FELPUDO VESTIBULO (13/01/2026)
11.35 m2
Suministro e instalación de felpudo industrial para vestíbulo de acceso principal, aptos para alto tránsito, incluyendo marco perimetral (aluminio o material equivalente), encastre en hueco previamente ejecutado o colocación sobre pavimento existente, ajuste a medidas del hueco, nivelación, fijación, remates perimetrales y limpieza final. Todo ello conforme a planos, especificaciones técnicas del fabricante y normativa vigente.

| Medición | Uds. | Largo | Parcial |
|---|---|---|---|
| PB | 1 | 11.35 | 11.35 |
| Total |  |  | 11.35 |

**06.01.10** ud PLETINA REMATE PAVIMENTOS (13/01/2026)
20 ud
Suministro y montaje de pletinas de remate a colocar en puertas de paso para sresolver encuentros entre pavimentos exitentes y nuevos y de diferente materialidad.

| Medición | Uds. | Parcial |
|---|---|---|
| Total | 20 | 20.00 |
| Total |  | 20 |

### 06.02 PARAMETROS

**06.02.01** m2 REVESTIMIENTO DECORATIVO ACUSTICO
244.73 m2
Suministro e instalación de panel acústico modelo ECOnordik, de dimensiones 2340x 585 mm y espesor 19 mm, no ignífugo, compuesto por un panel base de 9 mm de espesor de fibra de poliéster reciclada gama ECO de ECOcero y figuras MDF con acabado en melamina de 27x10 mm de sección y separación entre ellos de 12 mm. Incluida p/p de sistema de fijación mediante cola de contacto de la marca ECOcero
para fijación directa a soporte vertical con apoyo. Para instalación horizontal y sin apoyo será necesario instalación con fijación mecánica mediante tornillería. Disponible en 3 colores de melamina (roble, roble nature y fresno) y 16 colores base para el panel de la Gama ECO de 9 mm de espesor. Marcado CE, Panel Gama ECO Euroclase B-s1, d0 de reacción al fuego. MDF Euroclase D-s2, d0 de reacción al fuego. Cumplimiento con las especificaciones de bajas emisiones VOC. Certificación GOLD en LEED y BREEAM, FSC STANDARD, GLOBAL RECYCLED STANDARD, PEFC (ST 2002:2013), CARB2 y OEKO-TEX STANDARD 100. Adhesico Gama Eco a base poliuretano incluido.

| Medición | Uds. | Largo | Alto | Parcial |
|---|---|---|---|---|
| P1 | 1 | 30.74 | 2.5 | 76.85 |
| P2 | 1 | 30.74 | 2.5 | 76.85 |
| P3 | 1 | 36.41 | 2.5 | 91.03 |
| Subtotal |  |  |  | 244.73 |
| Total |  |  |  | 244.73 |

**06.02.02** m2 REVESTIMIENTO CERAMICO
383.01 m2
Revestimiento de baldosa cerámica imitación piedra caliza formato, 33,3 × 59,A cm, modelo Bottega Caliza de Porcelanosa, acabado standar, incluyendo suministro del material, preparación, regularización y limpieza del soporte, replanteo previo, colocación mediante adhesivo cementoso de altas prestaciones tipo C2 S1 o superior, colocación con junta mínima y sistema de nivelación, cortes y ajustes necesarios, rejuntado con material compatible con el acabado, ejecución de remates, y piezas especiales cuando proceda, y limpieza final de la zona de trabajo. Medición y ejecución conforme a planos, indicaciones del fabricante y normativa vigente.

| Medición | Uds. | Largo | Alto | Parcial |
|---|---|---|---|---|
| S1 | 1 | 44.83 | 2.5 | 112.08 |
| Entreplanta | 1 | 11.09 | 2.5 | 27.73 |
| P1 | 1 | 28.06 | 2.5 | 70.15 |
| P2 | 1 | 28.06 | 2.5 | 70.15 |
| P3 | 1 | 41.16 | 2.5 | 102.90 |
| Subtotal |  |  |  | 383.01 |
| Total |  |  |  | 383.01 |

**06.02.03** m2 REVESTIMIENTO VINILICO
35.28 m2
Suministro y colocación de vinilo decorativo en áreas de ascensores sobre cerámico, formato a definir, colocado con adhesivo especial, relleno de juntas, incluso cortes, remates, limpieza final y todos los medios auxiliares necesarios para su correcta ejecución, totalmente terminado y listo para su uso. Incluye el tendido sobre revestimiento existente para regularización de soporte.

| Medición | Uds. | Largo | Alto | Parcial |
|---|---|---|---|---|
| SÓTANO |  |  |  |  |
| Ascensores | 1 | 5.93 | 2.9 | 17.20 |
| PB |  |  |  |  |
| Ascensores | 1 | 7.23 | 2.5 | 18.08 |
| Subtotal |  |  |  | 35.28 |
| Total |  |  |  | 35.28 |

## 07 CARPINTERIA, CERRAJERIA Y VIDRIO (13/01/2026)

### 07.01 CARPINTERIA (13/01/2026)

**07.01.01** ud PUERTA CIEGA SENCILLA RF (1 HOJA) LACADA
18 ud
Puerta cortafuegos pivotante homologada, EI2 60-C5, de una hoja de 63 mm de espesor, 800x2000 mm de luz y altura de paso, acabado lacado en color blanco formada por 2 chapas de acero galvanizado de 0,8 mm de espesor, plegadas, ensambladas y montadas, con cámara intermedia de lana de roca de alta densidad y placas de cartón yeso, sobre cerco de acero galvanizado de 1,5 mm de espesor con junta intumescente y garras de anclaje a obra, incluso cierrapuertas para uso intensivo, barra antipánico, tapa ciega para la cara exterior, electroimán, con caja de bornes, pulsador y placa de anclaje articulada. Incluso silicona neutra para el sellado de las juntas perimetrales.

| Medición | Uds. | Parcial |
|---|---|---|
| Sótano | 3 | 3.00 |
| PB | 2 | 2.00 |
| Entreplanta | 3 | 3.00 |
| P1 | 2 | 2.00 |
| P2 | 2 | 2.00 |
| P3 | 2 | 2.00 |
| Patinillos | 4 | 4.00 |
| Subtotal |  | 18.00 |
| Total |  | 18 |

**07.01.02** ud PUERTA CIEGA DOBLE RF (2 HOJAS) LACADA
6 ud
Puerta cortafuegos pivotante homologada, EI2 60-C5, de dos hojas de 63 mm de espesor, 1200x2000 mm de luz y altura de paso, acabado lacado en color blanco formada por 2 chapas de acero galvanizado de 0,8 mm de espesor, plegadas, ensambladas y montadas, con cámara intermedia de lana de roca de alta densidad y placas de cartón yeso, sobre cerco de acero galvanizado de 1,5 mm de espesor con junta intumescente y garras de anclaje a obra, incluso ambas hojas provistas de cierrapuertas para uso intensivo, selector de cierre para asegurar el adecuado cerrado de las puertas, barra antipánico, tapa ciega para la cara exterior, electroimán, con caja de bornes, pulsador y placa de anclaje articulada. Incluso silicona neutra para el sellado de las juntas perimetrales.

| Medición | Uds. | Parcial |
|---|---|---|
| Sótano | 2 | 2.00 |
| Entreplanta | 1 | 1.00 |
| P1 | 1 | 1.00 |
| P2 | 1 | 1.00 |
| P3 | 1 | 1.00 |
| Subtotal |  | 6.00 |
| Total |  | 6 |

**07.01.03** ud PUERTA DE PASO CIEGA 1 HOJA
21 ud
Suministro e instalación de puerta acustica ciega sencilla a ser intsalada en tabique de cartón yeso, sobre tapetas niveladas y rematadas, de ancho de hoja de 825 y altura de suelo a techo, formado por hoja y ciego fijo superior del mismo acabado, realizado con perfilería vista dcon sistema de regulación incorporado y expesor de 50 mm, compuesta de cerco y batiente. Hoja pivotante equipada con 3 pernios y tope de puerta. Tablero laminado en melamina color a elegir de catálogo y perfilería de aluminio y manillas lacados en colores sencillos a definir o anodizado en plata. Bisagras en inox.

| Medición | Uds. | Parcial |
|---|---|---|
| Sótano | 7 | 7.00 |
| Entreplanta | 3 | 3.00 |
| P1 | 3 | 3.00 |
| P2 | 3 | 3.00 |
| P3 | 5 | 5.00 |
| Subtotal |  | 21.00 |
| Total |  | 21 |

**07.01.05** ud PUERTA DE PASO DOBLE VIDRIADA Ei120
2 ud
Suministro y colocación de puerta de paso Puerta vidriada Cortafuegos de 2 hojas con
perfilería en Acero Lacado VFGLASS FIRE EI60 -Hojas Simétricas. Luz de Paso en Hoja Activa, descontado Grosor de Hoja, 800 x 2100mm.

| Medición | Uds. | Parcial |
|---|---|---|
| Sótano y PB | 2 | 2.00 |
| Total |  | 2 |

**07.01.06** ud CABINA SANITARIA
14 ud
Suministro e instalación de cabina sanitaria, de 900x2000 mm de altura, de tablero fenólico HPL, de 13 mm de espesor, color a elegir; compuesta de: puerta de 600x2000 mm y 1 lateral de 2000 mm de altura; estructura soporte de aluminio anodizado, formada por perfil guía horizontal de sección circular de 25 mm de diámetro, rosetas, pinzas de sujeción de los tableros y perfiles en U de 20x15 mm para fijación a la pared y herrajes de acero inoxidable AISI 316L, formados por bisagras con muelle, tirador con condena e indicador exterior de libre y ocupado, y pies regulables en altura hasta 150 mm.

| Medición | Uds. | Parcial |
|---|---|---|
| P1 | 5 | 5.00 |
| P2 | 5 | 5.00 |
| P3 | 4 | 4.00 |
| Subtotal |  | 14.00 |
| Total |  | 14 |

**07.01.07** ud MUELLE CIERRAPUERTAS LACADO (13/01/2026)
60 ud
Suministro e instalación de muelle cierrapuertas con brazo deslizante sobre puerta de todo tipo acabado lacado. Muelle cierrapuertas CISA C1455 con brazo, fuerza 2-4.

| Medición | Uds. | Parcial |
|---|---|---|
| Total puertas | 60 | 60.00 |
| Total |  | 60 |

**07.01.08** ud TOPE PUERTA (13/01/2026)
68 ud
Suministro y mecanizado de tope de puerta fijado mecánicamente a suelo. Acabado inox mate.

| Medición | Uds. | Parcial |
|---|---|---|
| Total puertas | 68 | 68.00 |
| Total |  | 68 |

### 07.02 MAMPARAS Y VIDRIOS (13/01/2026)

**07.02.01** m2 MAMPARA DOBLE VIDRIO LAMINAR 6+6 MM SILENCE. MODELO MA5 LUX, DE
215.25 m2
Fabricacion, suministro e instalacion de mampara doble vidrio laminar. Modelo MA5 LUX, de Arlex. Estructura: Recibida a suelo, techo y arranques de paramentos verticales, mediante perfiles extruidos de aluminio, de diseño rectangular de 36,2x100 mm de dimensiones totales, dotado con juntas de elastómero de alta densidad. para ajuste a suelo/techo/muros y, junta de goma perimetral acústica tri-lámina transparente ò de burbuja en color gris/negro, en el encuentro con los vidrios. Sistema de regulación de vidrios para absorber los posibles desniveles de suelos/techos hasta 16 mm (± 8 mm). Fijación de perfiles mediante tacos de expandión y tornillería. Vidrios: Doble vidrio laminar con butiral transparente intermedio. Para la union seca entre vidrios se utiliza cinta adhesiva de doble cara transparente de 1,5 mm de 3M, existiendo la posibilidad de utilizar piezas en forma "H" ò de 90º de policarbonato transparente, dotadas de cinta transparente biadhesiva 3M interior para mayor resistencia estructural y atenuación acústica. Incluso pequeños materiales para su instalacion, transporte, descarga, acarreo y distribucion de materiales en planta.
Capacidad de Aislamiento Acústico: UNE-EN ISO 140-2:2011 + UNE -EN ISO 717-1:2007 Rw (C;Ctr)= 48 dB (-2;-5) dB, con 64,8 dB (5000 Hz). Certificado, prueba y ensayo por laboratorio homologado.
Acabado estructura:Lacado epoxi texturado RAL a definir, csegún carta de acabados de Arlex
Vidrio: Doble vidrio Laminar 6+6 mm transparente SILENCE.
Altura: 2300 mm
Modulación: Variable adaptada en obra
Medición: medicion a cinta corrida sin descontar huecos de puerta

| Medición | Uds. | Largo | Alto | Parcial |
|---|---|---|---|---|
| PB | 1 | 4.8 | 2.5 | 12.00 |
| Entreplanta | 1 | 29.2 | 2.5 | 73.00 |
| P1 | 1 | 18.1 | 2.5 | 45.25 |
| P2 | 1 | 18.1 | 2.5 | 45.25 |
| P3 | 1 | 15.9 | 2.5 | 39.75 |
| Subtotal |  |  |  | 215.25 |
| Total |  |  |  | 215.25 |

**07.02.02** m2 FIJO VIDRIADO CORTAFUEGO EI-120
25.59 m2
Suministro e instalación de mVidrio cortafuegos monolítico Contraflam 120-5 "VETROTECH SAINT GOBAIN", 54 mm de espesor para uso interior, fijado sobre carpintería homologada. Incluso masilla intumescente con propiedades ignífugas, para sellado de juntas.

| Medición | Uds. | Largo | Alto | Parcial |
|---|---|---|---|---|
| PB | 1 | 4.55 | 2.5 | 11.38 |
| Entreplanta | 1 | 4.9 | 2.9 | 14.21 |
| Subtotal |  |  |  | 25.59 |
| Total |  |  |  | 25.59 |

**07.02.03** m BARANDILLA DE VIDRIO ESCALERA
61.1 m
Suministro y colocación de barandilla de vidrio laminado 6+6 mm para escalera principal, compuesta por paneles de vidrio templado laminado de primera calidad, fijados sobre piezas de remate de zanca según proyecto. Incluye soportes metálicos, fijaciones, nivelación, ajuste de juntas y remates, protección de elementos colindantes durante la instalación, limpieza final y entrega totalmente instalada, segura y lista para uso.

| Medición | Uds. | Largo | Parcial |
|---|---|---|---|
| S1 | 1 | 11.5 | 11.50 |
| PB | 1 | 12.4 | 12.40 |
| Entreplanta | 1 | 12.4 | 12.40 |
| P1 | 1 | 12.4 | 12.40 |
| P2 | 1 | 12.4 | 12.40 |
| Subtotal |  |  | 61.10 |
| Total |  |  | 61.1 |

**07.02.04** m BARANDILLA DE VIDRIO RAMPA
4.4 m
Suministro y colocación de barandilla de vidrio laminado 6+6 mm para rampa, compuesta por paneles de vidrio templado laminado de primera calidad, fijados sobre piezas de remate de zanca según proyecto. Incluye soportes metálicos, fijaciones, nivelación, ajuste de juntas y remates, protección de elementos colindantes durante la instalación, limpieza final y entrega totalmente instalada, segura y lista para uso.

| Medición | Uds. | Largo | Parcial |
|---|---|---|---|
| PB | 1 | 4.4 | 4.40 |
| Total |  |  | 4.4 |

**07.02.05** m2 VIDRIO ARMADO TRAGALUZ
6.4 m2
Suministro y colocación de vidrio armado 8mm para tragaluz, dimensiones de acuerdo a planos, con sellado perimetral, fijaciones y remates necesarios, dejando el conjunto completamente instalado.

| Medición | Uds. | Ancho | Parcial |
|---|---|---|---|
| PB | 10 | 0.64 | 6.40 |
| Total |  |  | 6.4 |

**07.02.06** pza PUERTA PASO MAMPARA VIDRIO
17 pza
Fabricacion, suministro e instalacion de puerta de vidrio batiente sencilla ACUSTICA con doble renvalso, enrasada dos caras con doble vidrio enmarcado. Para mampara doble de Arlex. Estructura de marco: Aluminio extruido de 62 x 100 mm, con doble renvalso, dotado de doble junta de goma con espuma interior rigido-blanda acústica, de diseño similar al de la mampara. Hoja de puerta: Con doble vidrio laminar 3+3 con butiral transparente Silence, con mecanizacion para que se inserten en perfilles perfimetrales de aluminio extruidos de doble renvalso de 40 x 100 mm, con ancho de 890 mm, con caja vista en interior de cámara para alojar cerradura. Colgada a la estructura de la mampara sin ningún tipo de intervención ni en suelo ni en techo por medio de 2 únicas bisagras pivotantes con movimiento excéntrico, diseño Arlex y apertura 180º hasta 3.000 mm de altura. Incluso pequeños materiales para su instalacion, transporte, descarga, acarreo y distribucion de materiales en planta, limpieza diaria de tajos, con retirada de restos.
Capacidad de Aislamiento Acústico: UNE-EN ISO 140-2:2011 + UNE -EN ISO 717-1:2007 Rw (C;Ctr)= 40 dB (-1; 0) dB, con 43 dB (5000 Hz). Certificado, prueba y ensayo por laboratorio homologado.
Acabado Marco:, Lacado epoxi texturado RAL a definir, según carta de acabados de Arlex.
Acabado enmarcado perimetral hoja de puerta: Lacado epoxi texturado RAL a defini según carta de acabados de Arlex.
Vidrios hoja de puerta: Doble vidrio laminar 3+3 mm con butirall acustico transparente Silence (6+84+6 mm).
Herrajes: Cerradura vertical embutida en caja interior vista de puerta (caja siempre en acabado lacado), con cilindro de perfil europeo (copiable, no amaestrado), manilla "U" anti enganche sobre roseta ovalada de 30x60 mm, con bocallave a juego en ambas caras y tope de puerta en suelo. Todo EN NEGRO. . Las bisagras Arlex son ocultas. Incluso doble burlete automático con certrificado acustico de la firma PLANET
Altura: 2300 mm
Modulación: 1.026 mm de hueco de luces, dejando un paso real con puerta abierta a 90º de 802 mm.
Medició: medicion a cinta corrida sin descontar huecos de puerta.

| Medición | Uds. | Parcial |
|---|---|---|
| PB | 1 | 1.00 |
| Entreplanta | 3 | 3.00 |
| P1 | 4 | 4.00 |
| P2 | 4 | 4.00 |
| P3 | 5 | 5.00 |
| Subtotal |  | 17.00 |
| Total |  | 17 |

**07.02.07** m2 FIJO VIDRIADO CORTAFUEGO EI-120 CURVO
5.93 m2

| Medición | Uds. | Largo | Alto | Parcial |
|---|---|---|---|---|
| PB | 1 | 0.55 | 2.5 | 1.38 |
| Entreplanta | 1 | 1.57 | 2.9 | 4.55 |
| Subtotal |  |  |  | 5.93 |
| Total |  |  |  | 5.93 |

**07.02.08** m2 ESQUINA CURVA RADIO 65 PARA MAMPARA DOBLE (13/01/2026)
9.42 m2
Suministro e instalción de transición curva de esquina para mampara doble vidrio laminar 6+6 mm SILENCE. Modelo MA5 LUX, de Arlex. 48 dB.

| Medición | Uds. | Largo | Alto | Parcial |
|---|---|---|---|---|
| PB | 1 | 1.1 | 2.5 | 2.75 |
| Entreplanta | 2 | 1.15 | 2.9 | 6.67 |
| Subtotal |  |  |  | 9.42 |
| Total |  |  |  | 9.42 |

**07.02.09** m2 TABIQUE MÓVIL TX-107 (45DB) MULTIDIRECCIONAL (13/01/2026)
52.85 m2
Fabricación, suministro e instalación de tabique móvil acústico TX-107.MUD:
- Desplazamiento monodireccional (suspensión doble).
- Guía de aluminio lacada blanco (std.), sin guía en el suelo.
- Desplazamiento manual, fijación doble zócalo extensible.
- Piezas de arranque y ajuste lateral fijas. Juntas magnéticas y EPDM.
- Ajuste vertical accionado con 1/4 vuelta de manivela lateral (extraíble).
- Cierre lateral extensible en último módulo accionado desde el frente.
- Rw 45dB (certificado UNE-EN ISO 10140/2). Interior lana de roca.
- Módulos independientes de 107mm de espesor.
- Ancho de módulos de 800mm a 1000mm (estándar).
- Ancho de módulo hasta 1200mm consultar precio y disponibilidad.
- Peso aproximado 30.0kg/m².
- Cara exterior tablero melamina 16mm (EGGER gama EURODEKOR o FINSA gama DUO)
color a definir por el cliente. Clasificación UNE-EN 13501-1: D-s2,d0.
- Perfilería oculta aluminio plata mate (std.).
El tabique se suministra completo, con p/p de mecanismos y herrajes necesarios
para su correcta instalación y funcionamiento. No incluye estructura auxiliar si
fuese necesaria. El material será descargado en planta baja, no se incluye la
subida por medios manuales, ni auxiliares, para subida a planta, solicitar
precio.

| Medición | Uds. | Largo | Alto | Parcial |
|---|---|---|---|---|
| P1 | 1 | 7.54 | 2.5 | 18.85 |
| P2 | 1 | 7.54 | 2.5 | 18.85 |
| P3 | 1 | 6.06 | 2.5 | 15.15 |
| Subtotal |  |  |  | 52.85 |
| Total |  |  |  | 52.85 |

**07.02.10** ud MODULO TÉCNICO PARA MAMPARA 100x50 h:2300 LACADO RAL (13/01/2026)
18 ud
Incremento por Fabricacion, suministro e instalacion de modulo tecnico de aluminio 100x100 mm para mampara doble, de Arlex. Con instalacion vertical, para el paso de cablaedo desde techo ó suleo. Con posibiliadad de instalación de elementos electricos. No registrable.

| Medición | Uds. | Parcial |
|---|---|---|
| PB | 1 | 1.00 |
| Entreplanta | 3 | 3.00 |
| P1 | 4 | 4.00 |
| P2 | 4 | 4.00 |
| P3 | 6 | 6.00 |
| Subtotal |  | 18.00 |
| Total |  | 18 |

**07.02.11** ud TALADRO EN POSTE TECNICO (13/01/2026)
40 ud
Realiazación de taladros en poste técnico para instalación de mecanismos.

| Medición | Uds. | Parcial |
|---|---|---|
| Total | 40 | 40.00 |
| Total |  | 40 |

**07.02.12** ud AYUDAS DE ALBAÑILERIA (13/01/2026)
1 ud
Ayudas de albañilería a la instalación de las particiones planteadas en proyecto.

### 07.03 CERRAJERIA

**07.03.01** m2 ESTRUCTURA ENREDADERA PILARES
195.2 m2
Fabricación e instalación de estructura compuesta por perfilería metálica estructural, conformada por bastidor perimetral y entramado interior tipo retícula o cables tensados (según diseño), fijada mecánicamente a pilares de hormigón mediante sistema de anclaje estructural. La estructura quedará separada del paramento mediante ménsulas o separadores metálicos, garantizando una cámara de aire mínima de 5 cm para permitir el crecimiento vegetal y ventilación posterior.

| Medición | Uds. | Ancho | Alto | Parcial |
|---|---|---|---|---|
| PB | 11 | 3.5 | 5.07 | 195.20 |
| Total |  |  |  | 195.2 |

## 08 PINTURA

**08.01** m2 PINTURA COLOR PARAMETROS VERTICALES
2491.77 m2
Suministro y colocación de pintura plástica de color al agua, aplicada sobre parámetros verticales interiores, mediante dos manos (o las necesarias para acabado uniforme), previa preparación de la superficie con limpieza, reparación de pequeñas imperfecciones y aplicación de imprimación cuando sea necesaria, con acabado liso y homogéneo, incluyendo medios auxiliares, protección de superficies colindantes y limpieza final, totalmente terminada y lista para su uso.

| Medición | Uds. | Ancho | Parcial |
|---|---|---|---|
| S1 | 1 | 617.71 | 617.71 |
| PB | 1 | 382.92 | 382.92 |
| Entreplanta | 1 | 292.93 | 292.93 |
| P1 | 1 | 359.79 | 359.79 |
| P2 | 1 | 359.79 | 359.79 |
| P3 | 1 | 478.63 | 478.63 |
| Subtotal |  |  | 2491.77 |
| Total |  |  | 2491.77 |

**08.02** m2 PINTURA TECHOS
1089.75 m2
Suministro y colocación de pintura plástica de color al agua, aplicada sobre parametros horizontales interiores, mediante dos manos (o las necesarias para acabado uniforme), previa preparación de la superficie con limpieza, reparación de pequeñas imperfecciones y aplicación de imprimación cuando sea necesaria, con acabado liso y homogéneo, incluyendo medios auxiliares, protección de superficies colindantes y limpieza final, totalmente terminada y lista para su uso.

| Medición | Uds. | Ancho | Parcial |
|---|---|---|---|
| SÓTANO |  |  |  |
| -Área general | 1 | 136.25 | 136.25 |
| -Vestíbulo escalera | 1 | 18.25 | 18.25 |
| -Vestíbulo | 1 | 14.73 | 14.73 |
| -Almacén | 1 | 2.73 | 2.73 |
| -Cuarto eléctrico | 1 | 14.64 | 14.64 |
| -Almacén cantina | 1 | 18.87 | 18.87 |
| -Copias | 1 | 37.26 | 37.26 |
| -Vestibulo aseos | 1 | 3.01 | 3.01 |
| PB |  |  |  |
| -Área general | 1 | 53.45 | 53.45 |
| -Vestíbulo | 1 | 3.5 | 3.50 |
| -Vestibulo escalera | 1 | 10.95 | 10.95 |
| -C. Técnico | 1 | 6.87 | 6.87 |
| -Acceso | 1 | 9.47 | 9.47 |
| -Sala | 1 | 7.33 | 7.33 |
| ENTREPLANTA |  |  |  |
| -Dirección + personal | 1 | 45.07 | 45.07 |
| -Sala | 1 | 9.04 | 9.04 |
| -Despacho | 1 | 2.78 | 2.78 |
| -Pasillo | 1 | 6.89 | 6.89 |
| -Vestíbulo | 1 | 1.93 | 1.93 |
| -C. Técnico | 1 | 1.74 | 1.74 |
| -Sala de vistas | 1 | 44.01 | 44.01 |
| P1 |  |  |  |
| -Vestíbulo principal | 1 | 28.87 | 28.87 |
| -Vestíbulo | 1 | 3.4 | 3.40 |
| -Aula 1 | 1 | 27.61 | 27.61 |
| -Aula 2 | 1 | 60.27 | 60.27 |
| -Aula 3 | 1 | 44.39 | 44.39 |
| -Sala polivalente | 1 | 47.34 | 47.34 |
| P2 |  |  |  |
| -Vestíbulo principal | 1 | 28.87 | 28.87 |
| -Vestíbulo | 1 | 3.4 | 3.40 |
| -Aula 1 | 1 | 27.61 | 27.61 |
| -Aula 2 | 1 | 60.27 | 60.27 |
| -Aula 3 | 1 | 44.39 | 44.39 |
| -Sala polivalente | 1 | 47.34 | 47.34 |
| P3 |  |  |  |
| -Vestíbulo principal | 1 | 28.87 | 28.87 |
| -Vestíbulo | 1 | 3.4 | 3.40 |
| -Aula 1 | 1 | 34.55 | 34.55 |
| -Aula 2 | 1 | 26.86 | 26.86 |
| -Aula 3 | 1 | 22.3 | 22.30 |
| -Aula 4 | 1 | 48.14 | 48.14 |
| -Sala polivalente | 1 | 32.99 | 32.99 |
| -Administración | 1 | 20.11 | 20.11 |
| Subtotal |  |  | 1089.75 |
| Total |  |  | 1089.75 |

## 09 PAISAJISMO (13/01/2026)

**09.01** ud VEGETACION EN PILARES
6 ud
Suministro e instalación de vegetación vertical anclada a pilares mediante subestructura metálica ( no incluida en esta partida) compuesto por soportes especiales para anclaje a subestructura existente, módulo de estructura impermeable, sustrato orgánico y mineral, especies vegetales seleccionadas según la climatología, sistema de riego con telecontrol, sistema de alerta automática en caso de fallo de caudal, abonado y programación automáticos. Incluso p.p. de material y medios auxiliares para su completa instalación. Totalmente terminado según Memoria, Planos y Pliego de Condiciones.
- Medición: medida la superficie sobre documentación gráfica.

| Medición | Uds. | Parcial |
|---|---|---|
| PB | 6 | 6.00 |
| Total |  | 6 |

**09.02** lote VEGETACION JARDINERA CUBIERTA
1 lote
Paisajismo en jardinera superior de fachada, mediante suministro e implantación de vegetación ornamental seleccionada para condiciones exteriores y exposición solar del paño, incluyendo sustrato fértil, mezcla drenante, capa de geotextil, abonos de liberación controlada y riego inicial para establecimiento. Comprende además comprobación de pendientes, drenajes, protección anti-escurrimientos, colocación de plantas según diseño paisajístico y limpieza final. Mano de obra especializada y medios auxiliares incluidos.

| Medición | Uds. | Parcial |
|---|---|---|
| Jardinera | 1 | 1.00 |
| Total |  | 1 |

**09.03** ud AYUDAS DE ALBAÑILERIA (13/01/2026)
1 ud
Ayudas de albañilería a la instalación de los elementos de vegetación planteados en proyecto.

## 11 ELEMENTOS ESPECIALES (13/01/2026)

**11.01** ud ASCENSOR 6 PERS. ACCESIBLE PANORÁMICO
1 ud
Instalación completa de ascensor eléctrico para edificio, incluyendo suministro de equipo, cabina, guías, estructura de soporte, puertas automáticas en planta y cabina, cuadro de maniobras, botoneras, iluminación, ventilación, señalización, dispositivos de rescate y seguridad conforme normativa aplicable. Comprende montaje, conexiones eléctricas, ajustes, pruebas de funcionamiento, puesta en servicio, documentación técnica y capacitación inicial al usuario. Mano de obra especializada, medios auxiliares y cumplimiento normativo incluidos.

| Medición | Uds. | Parcial |
|---|---|---|
| Ascensor principal | 1 | 1.00 |
| Total |  | 1 |

**11.02** ud PLATAFORMA SALVAESCALERAS
1 ud
Suministro e instalación de plataforma salvaescaleras 700x900mm recorrido inclinado, máx 225kg para Personas con Movilidad Reducida (PMR) tipo plataforma, para salvar desniveles interiores/exteriores, incluyendo suministro de plataforma, estructura de soporte, accionamiento eléctrico/hidráulico, botoneras en planta y plataforma, dispositivos de seguridad, barandales y sistemas de parada de emergencia. Incluye montaje, fijaciones, acometidas eléctricas, ajustes finos, pruebas de funcionamiento y puesta en servicio conforme normativa de accesibilidad aplicable. Mano de obra especializada y medios auxiliares incluidos.

| Medición | Uds. | Parcial |
|---|---|---|
| Elevador PMR | 1 | 1.00 |
| Total |  | 1 |

**11.03** ud VIDEOWALL LED
1 ud
Pantalla mural de gran formato para uso informativo/corporativo, integrada al paramento mediante estructura metálica de soporte y compuesta por módulos LED/monitores de alta resolución con control de brillo, color y contenidos. Incluye suministro de equipos, estructura de fijación, acometidas eléctricas y de datos, sistema de control, cableado, configuración inicial, pruebas de funcionamiento, calibración de imagen, puesta en servicio y capacitación básica al usuario. Mano de obra especializada, medios auxiliares y limpieza final incluidos.

| Medición | Uds. | Parcial |
|---|---|---|
| Pantalla PB | 1 | 1.00 |
| Total |  | 1 |

**11.04** ml LAMINA METALICA ENTREPLANTA
29.65 ml
Suministro y colocación de lámina metálica de aluminio lacado, 2,5mm de espesor, curvado a medida para borde de losa de entreplanta. Juntas ocultas. Acabado pintado satinado. Incluye mano de obra, medios auxiliares y limpieza.

| Medición | Uds. | Largo | Alto | Parcial |
|---|---|---|---|---|
| Lámina metálica | 1 | 29.65 | 1 | 29.65 |
| Total |  |  |  | 29.65 |

**11.05** ud PUERTAS ASCENSORES EI 60 (13/01/2026)
12 ud
Suministro e instalación de puertas de ascensor EI 60. Acabado acero inox. Sustituyen a las existentes en dos de los tres ascensores en las plantas objeto de este proyecto.

| Medición | Uds. | Largo | Alto | Parcial |
|---|---|---|---|---|
| Puertas ascensores EI60 | 1 | 2 | 6 | 12.00 |
| Total |  |  |  | 12 |

**11.06** ud AYUDAS DE ALBAÑILERIA (13/01/2026)
1 ud
Ayudas de albañilería a la instalación de los elementos especiales planteados en proyecto.

## 12 INSTALACIONES (09/12/2015)

### 12.01 ELECTRICIDAD E ILUMINACION (23/03/2026)

#### 12.01.01 CUADROS CANALIZACIONES Y LÍNEAS (23/03/2026)

**011.001** u DESMONTAJE INSTALACION ELECTRICA EN PLANTA DE OFICINAS
6 u
Desmontaje de equipos, líneas y canalizaciones eléctricas en planta de oficinas. Incluyendo luminarias, cuadros, mecanismos, canalización y cableado. Limpieza y acopio de equipos a reutilizar o conservar y retirada de lo sobrante a vertedero.

**011.002** u MODIFICACIONES EN CUADRO GENERAL DE BAJA TENSIÓN
1 u
Reforma de CGBT, de acuerdo a esquemas unifilares.

**011.003** u MODIFICACIONES EN CUADRO CLIMATIZACION
1 u
Reforma de CGBT, de acuerdo a esquemas unifilares.

**011.010** u CUADRO PLANTA 3ª RED NORMAL
1 u
Suministro y montaje de cuadro secundario de Planta 3ª red normal, ejecutado según esquema unifilar, con aparamenta y envolvente ejecución extraíble motorizada según UNE 60439-1 , analizadores de redes con tarjeta de comunicación, protecciónes diferenciales regulabes en tiempo y sensibilidad, contactos de estado y disparo de diferenciales e interruptores decabecera, señalización de tensión mediante pilotos leds, descargador de sobretensión T1. Con compartimentación (incluido cerramiento inferior). Se incluye bancada ajustable en altura segun planos. Apto para montaje superficial y completo de puerta plena con cerradura, embarrado, con puertas transparentes , zócalo para apoyo, tapas placas ciegas, distribuidores, polybloc, etiquetas identificativas de circuitos, incluye cobertura aislante para embarrados en tensión suministrado con puerta metálica reversible y maneta . Completamente montado en lugar indicado en planos, conectado, regulado según estudio de selectividad y probado. Comprende todos los trabajos, materiales y medios auxiliares necesarios para dejar la unidad completa, totalmente instalada, probada y en perfecto estado de funcionamiento, según planos y demás documentos de Proyecto, indicaciones de la D.F. y normativa vigente. Con un 30% de reserva de espacio disponible para futuras ampliaciones. Completamente terminado.

**011.011** u CUADRO PLANTA 3ª RED SOCORRIDA
1 u
Suministro y montaje de cuadro secundario de Planta 3ª red socorrida, ejecutado según esquema unifilar, con aparamenta y envolvente ejecución extraíble motorizada según UNE 60439-1 , analizadores de redes con tarjeta de comunicación, protecciónes diferenciales regulabes en tiempo y sensibilidad, contactos de estado y disparo de diferenciales e interruptores decabecera, señalización de tensión mediante pilotos leds, descargador de sobretensión T1. Con compartimentación (incluido cerramiento inferior). Se incluye bancada ajustable en altura segun planos. Apto para montaje superficial y completo de puerta plena con cerradura, embarrado, con puertas transparentes , zócalo para apoyo, tapas placas ciegas, distribuidores, polybloc, etiquetas identificativas de circuitos, incluye cobertura aislante para embarrados en tensión suministrado con puerta metálica reversible y maneta . Completamente montado en lugar indicado en planos, conectado, regulado según estudio de selectividad y probado. Comprende todos los trabajos, materiales y medios auxiliares necesarios para dejar la unidad completa, totalmente instalada, probada y en perfecto estado de funcionamiento, según planos y demás documentos de Proyecto, indicaciones de la D.F. y normativa vigente. Con un 30% de reserva de espacio disponible para futuras ampliaciones. Completamente terminado.

**011.012** u CUADRO PLANTA 2ª RED NORMAL
1 u
Suministro y montaje de cuadro secundario de Planta 2ª red normal, ejecutado según esquema unifilar, con aparamenta y envolvente ejecución extraíble motorizada según UNE 60439-1 , analizadores de redes con tarjeta de comunicación, protecciónes diferenciales regulabes en tiempo y sensibilidad, contactos de estado y disparo de diferenciales e interruptores decabecera, señalización de tensión mediante pilotos leds, descargador de sobretensión T1. Con compartimentación (incluido cerramiento inferior). Se incluye bancada ajustable en altura segun planos. Apto para montaje superficial y completo de puerta plena con cerradura, embarrado, con puertas transparentes , zócalo para apoyo, tapas placas ciegas, distribuidores, polybloc, etiquetas identificativas de circuitos, incluye cobertura aislante para embarrados en tensión suministrado con puerta metálica reversible y maneta . Completamente montado en lugar indicado en planos, conectado, regulado según estudio de selectividad y probado. Comprende todos los trabajos, materiales y medios auxiliares necesarios para dejar la unidad completa, totalmente instalada, probada y en perfecto estado de funcionamiento, según planos y demás documentos de Proyecto, indicaciones de la D.F. y normativa vigente. Con un 30% de reserva de espacio disponible para futuras ampliaciones. Completamente terminado.

**011.013** u CUADRO PLANTA 2ª RED SOCORRIDA
1 u
Suministro y montaje de cuadro secundario de Planta 2ª red socorrida, ejecutado según esquema unifilar, con aparamenta y envolvente ejecución extraíble motorizada según UNE 60439-1 , analizadores de redes con tarjeta de comunicación, protecciónes diferenciales regulabes en tiempo y sensibilidad, contactos de estado y disparo de diferenciales e interruptores decabecera, señalización de tensión mediante pilotos leds, descargador de sobretensión T1. Con compartimentación (incluido cerramiento inferior). Se incluye bancada ajustable en altura segun planos. Apto para montaje superficial y completo de puerta plena con cerradura, embarrado, con puertas transparentes , zócalo para apoyo, tapas placas ciegas, distribuidores, polybloc, etiquetas identificativas de circuitos, incluye cobertura aislante para embarrados en tensión suministrado con puerta metálica reversible y maneta . Completamente montado en lugar indicado en planos, conectado, regulado según estudio de selectividad y probado. Comprende todos los trabajos, materiales y medios auxiliares necesarios para dejar la unidad completa, totalmente instalada, probada y en perfecto estado de funcionamiento, según planos y demás documentos de Proyecto, indicaciones de la D.F. y normativa vigente. Con un 30% de reserva de espacio disponible para futuras ampliaciones. Completamente terminado.

**011.014** u CUADRO PLANTA 1ª RED NORMAL
1 u
Suministro y montaje de cuadro secundario de Planta 1ª red normal, ejecutado según esquema unifilar, con aparamenta y envolvente ejecución extraíble motorizada según UNE 60439-1 , analizadores de redes con tarjeta de comunicación, protecciónes diferenciales regulabes en tiempo y sensibilidad, contactos de estado y disparo de diferenciales e interruptores decabecera, señalización de tensión mediante pilotos leds, descargador de sobretensión T1. Con compartimentación (incluido cerramiento inferior). Se incluye bancada ajustable en altura segun planos. Apto para montaje superficial y completo de puerta plena con cerradura, embarrado, con puertas transparentes , zócalo para apoyo, tapas placas ciegas, distribuidores, polybloc, etiquetas identificativas de circuitos, incluye cobertura aislante para embarrados en tensión suministrado con puerta metálica reversible y maneta . Completamente montado en lugar indicado en planos, conectado, regulado según estudio de selectividad y probado. Comprende todos los trabajos, materiales y medios auxiliares necesarios para dejar la unidad completa, totalmente instalada, probada y en perfecto estado de funcionamiento, según planos y demás documentos de Proyecto, indicaciones de la D.F. y normativa vigente. Con un 30% de reserva de espacio disponible para futuras ampliaciones. Completamente terminado.

**011.015** u CUADRO PLANTA 1ª RED SOCORRIDA
1 u
Suministro y montaje de cuadro secundario de Planta 1ª red socorrida, ejecutado según esquema unifilar, con aparamenta y envolvente ejecución extraíble motorizada según UNE 60439-1 , analizadores de redes con tarjeta de comunicación, protecciónes diferenciales regulabes en tiempo y sensibilidad, contactos de estado y disparo de diferenciales e interruptores decabecera, señalización de tensión mediante pilotos leds, descargador de sobretensión T1. Con compartimentación (incluido cerramiento inferior). Se incluye bancada ajustable en altura segun planos. Apto para montaje superficial y completo de puerta plena con cerradura, embarrado, con puertas transparentes , zócalo para apoyo, tapas placas ciegas, distribuidores, polybloc, etiquetas identificativas de circuitos, incluye cobertura aislante para embarrados en tensión suministrado con puerta metálica reversible y maneta . Completamente montado en lugar indicado en planos, conectado, regulado según estudio de selectividad y probado. Comprende todos los trabajos, materiales y medios auxiliares necesarios para dejar la unidad completa, totalmente instalada, probada y en perfecto estado de funcionamiento, según planos y demás documentos de Proyecto, indicaciones de la D.F. y normativa vigente. Con un 30% de reserva de espacio disponible para futuras ampliaciones. Completamente terminado.

**011.016** u CUADRO ENTREPLANTA RED NORMAL
1 u
Suministro y montaje de cuadro secundario de Entreplanta red normal, ejecutado según esquema unifilar, con aparamenta y envolvente ejecución extraíble motorizada según UNE 60439-1 , analizadores de redes con tarjeta de comunicación, protecciónes diferenciales regulabes en tiempo y sensibilidad, contactos de estado y disparo de diferenciales e interruptores decabecera, señalización de tensión mediante pilotos leds, descargador de sobretensión T1. Con compartimentación (incluido cerramiento inferior). Se incluye bancada ajustable en altura segun planos. Apto para montaje superficial y completo de puerta plena con cerradura, embarrado, con puertas transparentes , zócalo para apoyo, tapas placas ciegas, distribuidores, polybloc, etiquetas identificativas de circuitos, incluye cobertura aislante para embarrados en tensión suministrado con puerta metálica reversible y maneta . Completamente montado en lugar indicado en planos, conectado, regulado según estudio de selectividad y probado. Comprende todos los trabajos, materiales y medios auxiliares necesarios para dejar la unidad completa, totalmente instalada, probada y en perfecto estado de funcionamiento, según planos y demás documentos de Proyecto, indicaciones de la D.F. y normativa vigente. Con un 30% de reserva de espacio disponible para futuras ampliaciones. Completamente terminado.

**011.017** u CUADRO ENTREPLANTA RED SOCORRIDA
1 u
Suministro y montaje de cuadro secundario de Entreplanta red socorrida, ejecutado según esquema unifilar, con aparamenta y envolvente ejecución extraíble motorizada según UNE 60439-1 , analizadores de redes con tarjeta de comunicación, protecciónes diferenciales regulabes en tiempo y sensibilidad, contactos de estado y disparo de diferenciales e interruptores decabecera, señalización de tensión mediante pilotos leds, descargador de sobretensión T1. Con compartimentación (incluido cerramiento inferior). Se incluye bancada ajustable en altura segun planos. Apto para montaje superficial y completo de puerta plena con cerradura, embarrado, con puertas transparentes , zócalo para apoyo, tapas placas ciegas, distribuidores, polybloc, etiquetas identificativas de circuitos, incluye cobertura aislante para embarrados en tensión suministrado con puerta metálica reversible y maneta . Completamente montado en lugar indicado en planos, conectado, regulado según estudio de selectividad y probado. Comprende todos los trabajos, materiales y medios auxiliares necesarios para dejar la unidad completa, totalmente instalada, probada y en perfecto estado de funcionamiento, según planos y demás documentos de Proyecto, indicaciones de la D.F. y normativa vigente. Con un 30% de reserva de espacio disponible para futuras ampliaciones. Completamente terminado.

**011.018** u CUADRO CUARTO TÉCNICO RED NORMAL
1 u
Suministro y montaje de cuadro secundario de Cuarto Técnico red normal, ejecutado según esquema unifilar, con aparamenta y envolvente ejecución extraíble motorizada según UNE 60439-1 , analizadores de redes con tarjeta de comunicación, protecciónes diferenciales regulabes en tiempo y sensibilidad, contactos de estado y disparo de diferenciales e interruptores decabecera, señalización de tensión mediante pilotos leds, descargador de sobretensión T1. Con compartimentación (incluido cerramiento inferior). Se incluye bancada ajustable en altura segun planos. Apto para montaje superficial y completo de puerta plena con cerradura, embarrado, con puertas transparentes , zócalo para apoyo, tapas placas ciegas, distribuidores, polybloc, etiquetas identificativas de circuitos, incluye cobertura aislante para embarrados en tensión suministrado con puerta metálica reversible y maneta . Completamente montado en lugar indicado en planos, conectado, regulado según estudio de selectividad y probado. Comprende todos los trabajos, materiales y medios auxiliares necesarios para dejar la unidad completa, totalmente instalada, probada y en perfecto estado de funcionamiento, según planos y demás documentos de Proyecto, indicaciones de la D.F. y normativa vigente. Con un 30% de reserva de espacio disponible para futuras ampliaciones. Completamente terminado.

**011.019** u CUADRO CUARTO TÉCNICO RED SOCORRIDA
1 u
Suministro y montaje de cuadro secundario de Cuarto Técnico red socorrida, ejecutado según esquema unifilar, con aparamenta y envolvente ejecución extraíble motorizada según UNE 60439-1 , analizadores de redes con tarjeta de comunicación, protecciónes diferenciales regulabes en tiempo y sensibilidad, contactos de estado y disparo de diferenciales e interruptores decabecera, señalización de tensión mediante pilotos leds, descargador de sobretensión T1. Con compartimentación (incluido cerramiento inferior). Se incluye bancada ajustable en altura segun planos. Apto para montaje superficial y completo de puerta plena con cerradura, embarrado, con puertas transparentes , zócalo para apoyo, tapas placas ciegas, distribuidores, polybloc, etiquetas identificativas de circuitos, incluye cobertura aislante para embarrados en tensión suministrado con puerta metálica reversible y maneta . Completamente montado en lugar indicado en planos, conectado, regulado según estudio de selectividad y probado. Comprende todos los trabajos, materiales y medios auxiliares necesarios para dejar la unidad completa, totalmente instalada, probada y en perfecto estado de funcionamiento, según planos y demás documentos de Proyecto, indicaciones de la D.F. y normativa vigente. Con un 30% de reserva de espacio disponible para futuras ampliaciones. Completamente terminado.

**011.020** u CUADRO PLANTA BAJA RED NORMAL
1 u
Suministro y montaje de cuadro secundario de Planta Baja red normal, ejecutado según esquema unifilar, con aparamenta y envolvente ejecución extraíble motorizada según UNE 60439-1 , analizadores de redes con tarjeta de comunicación, protecciónes diferenciales regulabes en tiempo y sensibilidad, contactos de estado y disparo de diferenciales e interruptores decabecera, señalización de tensión mediante pilotos leds, descargador de sobretensión T1. Con compartimentación (incluido cerramiento inferior). Se incluye bancada ajustable en altura segun planos. Apto para montaje superficial y completo de puerta plena con cerradura, embarrado, con puertas transparentes , zócalo para apoyo, tapas placas ciegas, distribuidores, polybloc, etiquetas identificativas de circuitos, incluye cobertura aislante para embarrados en tensión suministrado con puerta metálica reversible y maneta . Completamente montado en lugar indicado en planos, conectado, regulado según estudio de selectividad y probado. Comprende todos los trabajos, materiales y medios auxiliares necesarios para dejar la unidad completa, totalmente instalada, probada y en perfecto estado de funcionamiento, según planos y demás documentos de Proyecto, indicaciones de la D.F. y normativa vigente. Con un 30% de reserva de espacio disponible para futuras ampliaciones. Completamente terminado.

**011.021** u CUADRO PLANTA BAJA RED SOCORRIDA
1 u
Suministro y montaje de cuadro secundario de Planta Baja red socorrida, ejecutado según esquema unifilar, con aparamenta y envolvente ejecución extraíble motorizada según UNE 60439-1 , analizadores de redes con tarjeta de comunicación, protecciónes diferenciales regulabes en tiempo y sensibilidad, contactos de estado y disparo de diferenciales e interruptores decabecera, señalización de tensión mediante pilotos leds, descargador de sobretensión T1. Con compartimentación (incluido cerramiento inferior). Se incluye bancada ajustable en altura segun planos. Apto para montaje superficial y completo de puerta plena con cerradura, embarrado, con puertas transparentes , zócalo para apoyo, tapas placas ciegas, distribuidores, polybloc, etiquetas identificativas de circuitos, incluye cobertura aislante para embarrados en tensión suministrado con puerta metálica reversible y maneta . Completamente montado en lugar indicado en planos, conectado, regulado según estudio de selectividad y probado. Comprende todos los trabajos, materiales y medios auxiliares necesarios para dejar la unidad completa, totalmente instalada, probada y en perfecto estado de funcionamiento, según planos y demás documentos de Proyecto, indicaciones de la D.F. y normativa vigente. Con un 30% de reserva de espacio disponible para futuras ampliaciones. Completamente terminado.

**011.022** u CUADRO CANTINA RED NORMAL
1 u
Suministro y montaje de cuadro secundario de Cantina red normal, ejecutado según esquema unifilar, con aparamenta y envolvente ejecución extraíble motorizada según UNE 60439-1 , analizadores de redes con tarjeta de comunicación, protecciónes diferenciales regulabes en tiempo y sensibilidad, contactos de estado y disparo de diferenciales e interruptores decabecera, señalización de tensión mediante pilotos leds, descargador de sobretensión T1. Con compartimentación (incluido cerramiento inferior). Se incluye bancada ajustable en altura segun planos. Apto para montaje superficial y completo de puerta plena con cerradura, embarrado, con puertas transparentes , zócalo para apoyo, tapas placas ciegas, distribuidores, polybloc, etiquetas identificativas de circuitos, incluye cobertura aislante para embarrados en tensión suministrado con puerta metálica reversible y maneta . Completamente montado en lugar indicado en planos, conectado, regulado según estudio de selectividad y probado. Comprende todos los trabajos, materiales y medios auxiliares necesarios para dejar la unidad completa, totalmente instalada, probada y en perfecto estado de funcionamiento, según planos y demás documentos de Proyecto, indicaciones de la D.F. y normativa vigente. Con un 30% de reserva de espacio disponible para futuras ampliaciones. Completamente terminado.

**011.023** u CUADRO CANTINA RED SOCORRIDA
1 u
Suministro y montaje de cuadro secundario de Cantina red socorrida, ejecutado según esquema unifilar, con aparamenta y envolvente ejecución extraíble motorizada según UNE 60439-1 , analizadores de redes con tarjeta de comunicación, protecciónes diferenciales regulabes en tiempo y sensibilidad, contactos de estado y disparo de diferenciales e interruptores decabecera, señalización de tensión mediante pilotos leds, descargador de sobretensión T1. Con compartimentación (incluido cerramiento inferior). Se incluye bancada ajustable en altura segun planos. Apto para montaje superficial y completo de puerta plena con cerradura, embarrado, con puertas transparentes , zócalo para apoyo, tapas placas ciegas, distribuidores, polybloc, etiquetas identificativas de circuitos, incluye cobertura aislante para embarrados en tensión suministrado con puerta metálica reversible y maneta . Completamente montado en lugar indicado en planos, conectado, regulado según estudio de selectividad y probado. Comprende todos los trabajos, materiales y medios auxiliares necesarios para dejar la unidad completa, totalmente instalada, probada y en perfecto estado de funcionamiento, según planos y demás documentos de Proyecto, indicaciones de la D.F. y normativa vigente. Con un 30% de reserva de espacio disponible para futuras ampliaciones. Completamente terminado.

**011.024** u CUADRO PLANTA SOTANO RED NORMAL
1 u
Suministro y montaje de cuadro secundario de Planta Sótano red normal, ejecutado según esquema unifilar, con aparamenta y envolvente ejecución extraíble motorizada según UNE 60439-1 , analizadores de redes con tarjeta de comunicación, protecciónes diferenciales regulabes en tiempo y sensibilidad, contactos de estado y disparo de diferenciales e interruptores decabecera, señalización de tensión mediante pilotos leds, descargador de sobretensión T1. Con compartimentación (incluido cerramiento inferior). Se incluye bancada ajustable en altura segun planos. Apto para montaje superficial y completo de puerta plena con cerradura, embarrado, con puertas transparentes , zócalo para apoyo, tapas placas ciegas, distribuidores, polybloc, etiquetas identificativas de circuitos, incluye cobertura aislante para embarrados en tensión suministrado con puerta metálica reversible y maneta . Completamente montado en lugar indicado en planos, conectado, regulado según estudio de selectividad y probado. Comprende todos los trabajos, materiales y medios auxiliares necesarios para dejar la unidad completa, totalmente instalada, probada y en perfecto estado de funcionamiento, según planos y demás documentos de Proyecto, indicaciones de la D.F. y normativa vigente. Con un 30% de reserva de espacio disponible para futuras ampliaciones. Completamente terminado.

**011.025** u CUADRO PLANTA SOTANO RED SOCORRIDA
1 u
Suministro y montaje de cuadro secundario de Planta Sótano red socorrida, ejecutado según esquema unifilar, con aparamenta y envolvente ejecución extraíble motorizada según UNE 60439-1 , analizadores de redes con tarjeta de comunicación, protecciónes diferenciales regulabes en tiempo y sensibilidad, contactos de estado y disparo de diferenciales e interruptores decabecera, señalización de tensión mediante pilotos leds, descargador de sobretensión T1. Con compartimentación (incluido cerramiento inferior). Se incluye bancada ajustable en altura segun planos. Apto para montaje superficial y completo de puerta plena con cerradura, embarrado, con puertas transparentes , zócalo para apoyo, tapas placas ciegas, distribuidores, polybloc, etiquetas identificativas de circuitos, incluye cobertura aislante para embarrados en tensión suministrado con puerta metálica reversible y maneta . Completamente montado en lugar indicado en planos, conectado, regulado según estudio de selectividad y probado. Comprende todos los trabajos, materiales y medios auxiliares necesarios para dejar la unidad completa, totalmente instalada, probada y en perfecto estado de funcionamiento, según planos y demás documentos de Proyecto, indicaciones de la D.F. y normativa vigente. Con un 30% de reserva de espacio disponible para futuras ampliaciones. Completamente terminado.

**011.026** u CUADRO REPROGRAFÍA
1 u
Suministro y montaje de cuadro secundario de Reprografía red normal, ejecutado según esquema unifilar, con aparamenta y envolvente ejecución extraíble motorizada según UNE 60439-1 , analizadores de redes con tarjeta de comunicación, protecciónes diferenciales regulabes en tiempo y sensibilidad, contactos de estado y disparo de diferenciales e interruptores decabecera, señalización de tensión mediante pilotos leds, descargador de sobretensión T1. Con compartimentación (incluido cerramiento inferior). Se incluye bancada ajustable en altura segun planos. Apto para montaje superficial y completo de puerta plena con cerradura, embarrado, con puertas transparentes , zócalo para apoyo, tapas placas ciegas, distribuidores, polybloc, etiquetas identificativas de circuitos, incluye cobertura aislante para embarrados en tensión suministrado con puerta metálica reversible y maneta . Completamente montado en lugar indicado en planos, conectado, regulado según estudio de selectividad y probado. Comprende todos los trabajos, materiales y medios auxiliares necesarios para dejar la unidad completa, totalmente instalada, probada y en perfecto estado de funcionamiento, según planos y demás documentos de Proyecto, indicaciones de la D.F. y normativa vigente. Con un 30% de reserva de espacio disponible para futuras ampliaciones. Completamente terminado.

**PN.m23E17T810** u BATERÍA DE CONDENSADORES TRIFASICA 400 V, 50 Hz, 600 kVAr, AUTOM (material)
1 u
Suministro, montaje e instalación de batería de condensadores trifásica de 400 V y frecuencia de 50 Hz, de 600 kVAr de potencia reactiva, de 7 escalones, de funcionamiento automático, con filtro de rechazo, para redes polucionadas por armónicos, sin interruptor automático de cabecera, con regulador de energía reactiva con pantalla de cristal líquido para la visualización del estado de funcionamiento, con condensadores autoprotegidos, contactores con resistencias de preinserción y armario metálico con grado de protección IP-21, de pie.

**m23E17CDB141** m BANDEJA DE REJILLA 100x300 mm C7
39 m
Bandeja de rejilla de acero galvanizado de 100x300 mm, sin separadores, con borde redondeado, continuidad eléctrica garantizada, resistente a la corrosión Clase 7, con 70 micras de espesor de galvanizado en caliente, para montar en techo o en pared. Totalmente montada, según REBT, ITC-BT-21 y NTE-IEB.

| Medición | Uds. | Parcial |
|---|---|---|
|  | 24 | 24.00 |
|  | 15 | 15.00 |
| Subtotal |  | 39.00 |
| Total |  | 39 |

**m23E17CDB081** m BANDEJA DE REJILLA 60x100 mm C7
750 m
Bandeja de rejilla de acero galvanizado de 60x100 mm, sin separadores, con borde redondeado, continuidad eléctrica garantizada, resistente a la corrosión Clase 7, con 70 micras de espesor de galvanizado en caliente, para montar en techo o en pared. Totalmente montada, según REBT, ITC-BT-21 y NTE-IEB.

| Medición | Uds. | Parcial |
|---|---|---|
| S01 | 23 | 23.00 |
| B | 15 | 15.00 |
|  | 15 | 15.00 |
| EP | 50 | 50.00 |
|  | 23 | 23.00 |
| 1 | 106 | 106.00 |
|  | 102 | 102.00 |
| 2 | 106 | 106.00 |
|  | 102 | 102.00 |
| 3 | 106 | 106.00 |
|  | 102 | 102.00 |
| Subtotal |  | 750.00 |
| Total |  | 750 |

**m23E17CDB111** m BANDEJA DE REJILLA 100x100 mm C7
48 m
Bandeja de rejilla de acero galvanizado de 100x100 mm, sin separadores, con borde redondeado, continuidad eléctrica garantizada, resistente a la corrosión Clase 7, con 70 micras de espesor de galvanizado en caliente, para montar en techo o en pared. Totalmente montada, según REBT, ITC-BT-21 y NTE-IEB.

**PN.m23E17D050** m RED EQUIPOTENCIAL PARA BANDEJA METÁLICA (material)
858 m
Red equipotencial para bandeja metálica, realizada con conductor de cobre ES07Z1-K de 6 mm2, incluso p.p. de elementos de fijación y conexionado.

**m23E17CDO030** m CANALETA BAJO SUELO 3 COMPARTIMENTOS METÁLICA
23 m
Canaleta en montaje bajo suelo con tres compartimentos, de 150x28 mm, metálica, instalada, incluyendo elementos de fijación. Conforme a REBT, ITC-BT-21 y NTE-IEB. Sistema de canales conforme a los requisitos generales de las UNE-EN 50085-1:2006 y UNE-EN 50085-1:2006/A1:2013 y requisitos particulares conforme a UNE-EN 50085-2-2:2009. Materiales con marcado CE y Declaración de Prestaciones (CPR) según Reglamento Europeo.

**PN.m23E17BB07** m CABLEADO LÍNEA RZ1 K(AS+) 4x25 mm2 +TT (material)
10 m
Suministro, montaje e instalación de cable de cobre RZ1 K (AS) de 0,6/1 KV, de alta seguridad (AS+), con aislamiento termoestable de poliolefinas libre de halógenos, no propagador de la llama ni del incendio, con baja emisión de gases tóxicos y nula emisión de gases corrosivos. Diseñado según UNE 21027-9. Sección 4x25mm2 + TT

| Medición | Uds. | Parcial |
|---|---|---|
| CGND SOC | 10 | 10.00 |
| Total |  | 10 |

**PN.m23E17BB08** m CABLEADO LÍNEA RZ1 K(AS+) 4x35 mm2 +TT (material)
118 m
Suministro, montaje e instalación de cable de cobre RZ1 K (AS) de 0,6/1 KV, de alta seguridad (AS+), con aislamiento termoestable de poliolefinas libre de halógenos, no propagador de la llama ni del incendio, con baja emisión de gases tóxicos y nula emisión de gases corrosivos. Diseñado según UNE 21027-9. Sección 4x35mm2 + TT

| Medición | Uds. | Parcial |
|---|---|---|
| CGNC SOC | 118 | 118.00 |
| Total |  | 118 |

**PN.m23E17BB11** m CABLEADO LINEA RZ1 K(AS) 4x95 mm2 +TT (material)
21 m
Cableado de abastecimiento eléctrico, en sistema trifásico, formado por conductor multipolar de cobre aislado para una tensión nominal de 0,6/1kV de tipo RZ1-K (AS) B2ca-s1b,d1,a1 de 4x95 mm2 de sección, no propagador de la llama ni del incendio, con baja opacidad de humos y bajo índice de acidez de los gases de la combustión; instalado sobre canalización (no incluida). Totalmente realizado, i/p.p. de conexiones. Conforme a REBT, ITC-BT-14, NTE-IEB, UNE-HD 60364-1:2009 y UNE-HD 60364-1:2009/A11:2018. Cableado conforme UNE-EN 60332-1-2-3 y UNE 21123-4:2017. Materiales con marcado CE y Declaración de Prestaciones (CPR) según Reglamento Europeo (UE) 305/2011.

**PN.m23E17BB12** m CABLEADO LÍNEA RZ1 K(AS+) 4x95 mm2 +TT (material)
8 m
Suministro, montaje e instalación de cable de cobre RZ1 K (AS) de 0,6/1 KV, de alta seguridad (AS+), con aislamiento termoestable de poliolefinas libre de halógenos, no propagador de la llama ni del incendio, con baja emisión de gases tóxicos y nula emisión de gases corrosivos. Diseñado según UNE 21027-9. Sección 4x120mm2 + TT

| Medición | Uds. | Parcial |
|---|---|---|
| G.E. | 21 |  |
| Total |  | 8 |

**PN.m23E17BB13** m CABLEADO LINEA RZ1 K(AS) 4x185 mm2 +TT (material)
15 m
Cableado de abastecimiento eléctrico, en sistema trifásico, formado por conductor multipolar de cobre aislado para una tensión nominal de 0,6/1kV de tipo RZ1-K (AS) B2ca-s1b,d1,a1 de 4x185 mm2 de sección, no propagador de la llama ni del incendio, con baja opacidad de humos y bajo índice de acidez de los gases de la combustión; instalado sobre canalización (no incluida). Totalmente realizado, i/p.p. de conexiones. Conforme a REBT, ITC-BT-14, NTE-IEB, UNE-HD 60364-1:2009 y UNE-HD 60364-1:2009/A11:2018. Cableado conforme UNE-EN 60332-1-2-3 y UNE 21123-4:2017. Materiales con marcado CE y Declaración de Prestaciones (CPR) según Reglamento Europeo (UE) 305/2011.

| Medición | Uds. | Parcial |
|---|---|---|
| BC | 15 | 15.00 |
| Total |  | 15 |

**PN.m23E17BB14** m CABLEADO LINEA RZ1 K(AS) 4x240 mm2 +TT (material)
23 m
Cableado de abastecimiento eléctrico, en sistema trifásico, formado por conductor multipolar de cobre aislado para una tensión nominal de 0,6/1kV de tipo RZ1-K (AS) B2ca-s1b,d1,a1 de 4x240 mm2 de sección, no propagador de la llama ni del incendio, con baja opacidad de humos y bajo índice de acidez de los gases de la combustión; instalado sobre canalización (no incluida). Totalmente realizado, i/p.p. de conexiones. Conforme a REBT, ITC-BT-14, NTE-IEB, UNE-HD 60364-1:2009 y UNE-HD 60364-1:2009/A11:2018. Cableado conforme UNE-EN 60332-1-2-3 y UNE 21123-4:2017. Materiales con marcado CE y Declaración de Prestaciones (CPR) según Reglamento Europeo (UE) 305/2011.

| Medición | Uds. | Parcial |
|---|---|---|
| CLIM | 23 | 23.00 |
| Total |  | 23 |

| Código | Ud | Descripción | Cantidad | Precio |
|---|---|---|---|---|
| PN.m23E17BB07 | m | CABLEADO LÍNEA RZ1 K(AS+) 4x25 mm2 +TT | 10 | 0 |
| PN.m23E17BB08 | m | CABLEADO LÍNEA RZ1 K(AS+) 4x35 mm2 +TT | 118 | 0 |

**PN.m23E17BB09** m CABLEADO LÍNEA RZ1 K(AS+) 4x50 mm2 +TT (material)
23 m
Suministro, montaje e instalación de cable de cobre RZ1 K (AS) de 0,6/1 KV, de alta seguridad (AS+), con aislamiento termoestable de poliolefinas libre de halógenos, no propagador de la llama ni del incendio, con baja emisión de gases tóxicos y nula emisión de gases corrosivos. Diseñado según UNE 21027-9. Sección 4x50mm2 + TT

| Medición | Uds. | Parcial |
|---|---|---|
| CPCI | 23 | 23.00 |
| Total |  | 23 |

| Código | Ud | Descripción | Cantidad | Precio |
|---|---|---|---|---|
| PN.m23E17BB12 | m | CABLEADO LÍNEA RZ1 K(AS+) 4x95 mm2 +TT | 21 | 0 |

**m23E17CS020** m CABLEADO CIRCUITO INT. MONOFÁSICO 0,6/1 kV 3x1,5 mm2
4594 m
Cableado de circuito interior monofásico (fase + neutro + protección), formado por manguera con conductores unipolares de cobre aislados para una tensión nominal de 0,6/1kV de tipo RZ1-K (AS) B2ca-s1a,d1,a1 de 3x1,5 mm2 de sección, instalado sobre canalización, bandeja (no incluidas) o sobre paramento. Totalmente realizado; i/p.p. de conexiones. Conforme a REBT: ITC-BT-19 e ITC-BT-20, a la NTE-IEB y a las UNE-HD 60364-1:2009 y UNE-HD 60364-1:2009/A11:2018. Cableado conforme a UNE-EN 50575:2015/A1:2016, UNE-EN 50525-2-31:2012, UNE-EN 50565-1:2015 y UNE-EN 50565-2:2015. Materiales con marcado CE y Declaración de Prestaciones (CPR) según Reglamento Europeo (UE) 305/2011.

**m23E17CS030** m CABLEADO CIRCUITO INT. MONOFÁSICO 0,6/1 kV 3x2,5 mm2
12200 m
Cableado de circuito interior monofásico (fase + neutro + protección), formado por manguera con conductores unipolares de cobre aislados para una tensión nominal de 0,6/1kV de tipo RZ1-K (AS) B2ca-s1a,d1,a1 de 3x2,5 mm2 de sección, instalado en canalización enterrada incluida. Totalmente realizado; i/p.p. de conexiones. Conforme a REBT: ITC-BT-19 e ITC-BT-20, a la NTE-IEB y a las UNE-HD 60364-1:2009 y UNE-HD 60364-1:2009/A11:2018. Cableado conforme a UNE-EN 50575:2015/A1:2016, UNE-EN 50525-2-31:2012, UNE-EN 50565-1:2015 y UNE-EN 50565-2:2015. Materiales con marcado CE y Declaración de Prestaciones (CPR) según Reglamento Europeo (UE) 305/2011.

**m23E17CS040** m CABLEADO CIRCUITO INT. MONOFÁSICO 0,6/1 kV 3x4 mm2
1438 m
Cableado de circuito interior monofásico (fase + neutro + protección), formado por manguera con conductores unipolares de cobre aislados para una tensión nominal de 0,6/1kV de tipo RZ1-K (AS) B2ca-s1a,d1,a1 de 3x4 mm2 de sección, instalado sobre canalización, bandeja (no incluidas) o sobre paramento. Totalmente realizado; i/p.p. de conexiones. Conforme a REBT: ITC-BT-19 e ITC-BT-20, a la NTE-IEB y a las UNE-HD 60364-1:2009 y UNE-HD 60364-1:2009/A11:2018. Cableado conforme a UNE-EN 50575:2015/A1:2016, UNE-EN 50525-2-31:2012, UNE-EN 50565-1:2015 y UNE-EN 50565-2:2015. Materiales con marcado CE y Declaración de Prestaciones (CPR) según Reglamento Europeo (UE) 305/2011.

**m23E17CS050** m CABLEADO CIRCUITO INT. MONOFÁSICO 0,6/1 kV 3x6 mm2
663 m
Cableado de circuito interior monofásico (fase + neutro + protección), formado por manguera con conductores unipolares de cobre aislados para una tensión nominal de 0,6/1kV de tipo RZ1-K (AS) B2ca-s1a,d1,a1 de 3x64 mm2 de sección, instalado sobre canalización, bandeja (no incluidas) o sobre paramento. Totalmente realizado; i/p.p. de conexiones. Conforme a REBT: ITC-BT-19 e ITC-BT-20, a la NTE-IEB y a las UNE-HD 60364-1:2009 y UNE-HD 60364-1:2009/A11:2018. Cableado conforme a UNE-EN 50575:2015/A1:2016, UNE-EN 50525-2-31:2012, UNE-EN 50565-1:2015 y UNE-EN 50565-2:2015. Materiales con marcado CE y Declaración de Prestaciones (CPR) según Reglamento Europeo (UE) 305/2011.

**m23E16aaa001** CABLEADO CIRCUITO INT. MONOFÁSICO 0,6/1 kV 3x10 mm2 (23/03/2026)
186
Cableado de circuito interior monofásico (fase + neutro + protección), formado por manguera con conductores unipolares de cobre aislados para una tensión nominal de 0,6/1kV de tipo RZ1-K (AS) B2ca-s1a,d1,a1 de 3x10 mm2 de sección, instalado sobre canalización, bandeja (no incluidas) o sobre paramento. Totalmente realizado; i/p.p. de conexiones. Conforme a REBT: ITC-BT-19 e ITC-BT-20, a la NTE-IEB y a las UNE-HD 60364-1:2009 y UNE-HD 60364-1:2009/A11:2018. Cableado conforme a UNE-EN 50575:2015/A1:2016, UNE-EN 50525-2-31:2012, UNE-EN 50565-1:2015 y UNE-EN 50565-2:2015. Materiales con marcado CE y Declaración de Prestaciones (CPR) según Reglamento Europeo (UE) 305/2011.

**m23E17CS060** m CABLEADO CIRCUITO INT. TRIFÁSICO 0,6/1 kV 5x2,5 mm2
92 m
Cableado de circuito interior trifásico (3 fases + neutro + protección), formado por manguera con conductores unipolares de cobre aislados para una tensión nominal de 0,6/1kV de tipo RZ1-K (AS) B2ca-s1a,d1,a1 de 5x2,5 mm2 de sección, instalado sobre canalización, bandeja (no incluidas) o sobre paramento. Totalmente realizado; i/p.p. de conexiones. Conforme a REBT: ITC-BT-19 e ITC-BT-20, a la NTE-IEB y a las UNE-HD 60364-1:2009 y UNE-HD 60364-1:2009/A11:2018. Cableado conforme a UNE-EN 50575:2015/A1:2016, UNE-EN 50525-2-31:2012, UNE-EN 50565-1:2015 y UNE-EN 50565-2:2015. Materiales con marcado CE y Declaración de Prestaciones (CPR) según Reglamento Europeo (UE) 305/2011.

**m23E17CS070** m CABLEADO CIRCUITO INT. TRIFÁSICO 0,6/1 kV 5x4 mm2
50 m
Cableado de circuito interior trifásico (3 fases + neutro + protección), formado por manguera con conductores unipolares de cobre aislados para una tensión nominal de 0,6/1kV de tipo RZ1-K (AS) B2ca-s1a,d1,a1 de 5x4 mm2 de sección, instalado sobre canalización, bandeja (no incluidas) o sobre paramento. Totalmente realizado; i/p.p. de conexiones. Conforme a REBT: ITC-BT-19 e ITC-BT-20, a la NTE-IEB y a las UNE-HD 60364-1:2009 y UNE-HD 60364-1:2009/A11:2018. Cableado conforme a UNE-EN 50575:2015/A1:2016, UNE-EN 50525-2-31:2012, UNE-EN 50565-1:2015 y UNE-EN 50565-2:2015. Materiales con marcado CE y Declaración de Prestaciones (CPR) según Reglamento Europeo (UE) 305/2011.

**m23E17CS080** m CABLEADO CIRCUITO INT. TRIFÁSICO 0,6/1 kV 5x6 mm2
378 m
Cableado de circuito interior trifásico (3 fases + neutro + protección), formado por manguera con conductores unipolares de cobre aislados para una tensión nominal de 0,6/1kV de tipo RZ1-K (AS) B2ca-s1a,d1,a1 de 5x6 mm2 de sección, instalado sobre canalización, bandeja (no incluidas) o sobre paramento. Totalmente realizado; i/p.p. de conexiones. Conforme a REBT: ITC-BT-19 e ITC-BT-20, a la NTE-IEB y a las UNE-HD 60364-1:2009 y UNE-HD 60364-1:2009/A11:2018. Cableado conforme a UNE-EN 50575:2015/A1:2016, UNE-EN 50525-2-31:2012, UNE-EN 50565-1:2015 y UNE-EN 50565-2:2015. Materiales con marcado CE y Declaración de Prestaciones (CPR) según Reglamento Europeo (UE) 305/2011.

| Medición | Uds. | Parcial |
|---|---|---|
| 378 | 378 | 378.00 |
| Total |  | 378 |

**m23E17CS090** m CABLEADO CIRCUITO INT. TRIFÁSICO 0,6/1 kV 5x10 mm2
143 m
Cableado de circuito interior trifásico (3 fases + neutro + protección), formado por manguera con conductores unipolares de cobre aislados para una tensión nominal de 0,6/1kV de tipo RZ1-K (AS) B2ca-s1a,d1,a1 de 5x10 mm2 de sección, instalado sobre canalización, bandeja (no incluidas) o sobre paramento. Totalmente realizado; i/p.p. de conexiones. Conforme a REBT: ITC-BT-19 e ITC-BT-20, a la NTE-IEB y a las UNE-HD 60364-1:2009 y UNE-HD 60364-1:2009/A11:2018. Cableado conforme a UNE-EN 50575:2015/A1:2016, UNE-EN 50525-2-31:2012, UNE-EN 50565-1:2015 y UNE-EN 50565-2:2015. Materiales con marcado CE y Declaración de Prestaciones (CPR) según Reglamento Europeo (UE) 305/2011.

| Medición | Uds. | Parcial |
|---|---|---|
| VRV | 143 | 143.00 |
| Total |  | 143 |

**m23E17CS100** m CABLEADO CIRCUITO INT. TRIFÁSICO 0,6/1 kV 5x16 mm2
40 m
Cableado de circuito interior trifásico (3 fases + neutro + protección), formado por manguera con conductores unipolares de cobre aislados para una tensión nominal de 0,6/1kV de tipo RZ1-K (AS) B2ca-s1a,d1,a1 de 5x16 mm2 de sección, instalado sobre canalización, bandeja (no incluidas) o sobre paramento. Totalmente realizado; i/p.p. de conexiones. Conforme a REBT: ITC-BT-19 e ITC-BT-20, a la NTE-IEB y a las UNE-HD 60364-1:2009 y UNE-HD 60364-1:2009/A11:2018. Cableado conforme a UNE-EN 50575:2015/A1:2016, UNE-EN 50525-2-31:2012, UNE-EN 50565-1:2015 y UNE-EN 50565-2:2015. Materiales con marcado CE y Declaración de Prestaciones (CPR) según Reglamento Europeo (UE) 305/2011.

| Medición | Uds. | Parcial |
|---|---|---|
| CFV | 40 | 40.00 |
| Total |  | 40 |

**m23E17CS110** m CABLEADO CIRCUITO INT. TRIFÁSICO 0,6/1 kV 5x25 mm2
24 m
Cableado de circuito interior trifásico (3 fases + neutro + protección), formado por manguera con conductores unipolares de cobre aislados para una tensión nominal de 0,6/1kV de tipo RZ1-K (AS) B2ca-s1a,d1,a1 de 5x25 mm2 de sección, instalado sobre canalización, bandeja (no incluidas) o sobre paramento. Totalmente realizado; i/p.p. de conexiones. Conforme a REBT: ITC-BT-19 e ITC-BT-20, a la NTE-IEB y a las UNE-HD 60364-1:2009 y UNE-HD 60364-1:2009/A11:2018. Cableado conforme a UNE-EN 50575:2015/A1:2016, UNE-EN 50525-2-31:2012, UNE-EN 50565-1:2015 y UNE-EN 50565-2:2015. Materiales con marcado CE y Declaración de Prestaciones (CPR) según Reglamento Europeo (UE) 305/2011.

**PN.m23E17CS03** m CABLEADO CIRCUITO INT. MONOFÁSICO (AS+) 0,6/1 kV 5x2,5 mm2 (material)
1260 m
Cableado de circuito interior monofásico (fase + neutro + protección), formado por manguera con conductores unipolares de cobre aislados para una tensión nominal de 0,6/1kV de tipo RZ1-K (AS) B2ca-s1a,d1,a1 de 3x2,5 mm2 de sección, instalado sobre canalización, bandeja (no incluidas) o sobre paramento. Totalmente realizado; i/p.p. de conexiones. Conforme a REBT: ITC-BT-19 e ITC-BT-20, a la NTE-IEB y a las UNE-HD 60364-1:2009 y UNE-HD 60364-1:2009/A11:2018. Cableado conforme a UNE-EN 50575:2015/A1:2016, UNE-EN 50525-2-31:2012, UNE-EN 50565-1:2015 y UNE-EN 50565-2:2015. Materiales con marcado CE y Declaración de Prestaciones (CPR) según Reglamento Europeo (UE) 305/2011.

| Medición | Uds. | Parcial |
|---|---|---|
| EXU | 185 | 185.00 |
|  | 195 | 195.00 |
|  | 205 | 205.00 |
|  | 215 | 215.00 |
|  | 225 | 225.00 |
|  | 235 | 235.00 |
| Subtotal |  | 1260.00 |
| Total |  | 1260 |

| Código | Ud | Descripción | Cantidad | Precio |
|---|---|---|---|---|
| PN.m23E17CS03 | m | CABLEADO CIRCUITO INT. MONOFÁSICO (AS+) 0,6/1 kV 5x2,5 mm2 | 1260 | 0 |

**PN.m23E17CS07** m CABLEADO CIRCUITO INT. TRIFÁSICO (AS+) 0,6/1 kV 5x4 mm2 (material)
27 m
Cableado de circuito interior trifásico (3 fases + neutro + protección), formado por manguera con conductores unipolares de cobre aislados para una tensión nominal de 0,6/1kV de tipo RZ1-K (AS) B2ca-s1a,d1,a1 de 5x4 mm2 de sección, instalado sobre canalización, bandeja (no incluidas) o sobre paramento. Totalmente realizado; i/p.p. de conexiones. Conforme a REBT: ITC-BT-19 e ITC-BT-20, a la NTE-IEB y a las UNE-HD 60364-1:2009 y UNE-HD 60364-1:2009/A11:2018. Cableado conforme a UNE-EN 50575:2015/A1:2016, UNE-EN 50525-2-31:2012, UNE-EN 50565-1:2015 y UNE-EN 50565-2:2015. Materiales con marcado CE y Declaración de Prestaciones (CPR) según Reglamento Europeo (UE) 305/2011.

| Medición | Uds. | Parcial |
|---|---|---|
| CGA SOC | 12 | 12.00 |
|  | 15 | 15.00 |
| Subtotal |  | 27.00 |
| Total |  | 27 |

**PN.m23E17CS10** m CABLEADO CIRCUITO INT. TRIFÁSICO (AS+) 0,6/1 kV 5x16 mm2 (material)
40 m
Cableado de circuito interior trifásico (3 fases + neutro + protección), formado por manguera con conductores unipolares de cobre aislados para una tensión nominal de 0,6/1kV de tipo RZ1-K (AS) B2ca-s1a,d1,a1 de 5x16 mm2 de sección, instalado sobre canalización, bandeja (no incluidas) o sobre paramento. Totalmente realizado; i/p.p. de conexiones. Conforme a REBT: ITC-BT-19 e ITC-BT-20, a la NTE-IEB y a las UNE-HD 60364-1:2009 y UNE-HD 60364-1:2009/A11:2018. Cableado conforme a UNE-EN 50575:2015/A1:2016, UNE-EN 50525-2-31:2012, UNE-EN 50565-1:2015 y UNE-EN 50565-2:2015. Materiales con marcado CE y Declaración de Prestaciones (CPR) según Reglamento Europeo (UE) 305/2011.

| Medición | Uds. | Parcial |
|---|---|---|
| CEXUT | 40 | 40.00 |
| Total |  | 40 |

**011003** BUS DALI APANTALLADO
890
Cable bus de comunicaciones, apantallado, de 2 hilos, de 1,5 mm² de sección por hilo.

**PN.LEGELEC** u Legalizacion de las instalaciones eléctricas de Media y Baja Ten (material)
1 u
Legalizacion de las instalaciones de Media Tensión y Baja Tensión, incluyendo la redacción de proyectos y/o memoria técnica, realización de pruebas, paso de OCAs por Entidad Homologada, tramitación hasta buen fin de los expedientes en la Consejería de Industria, Incluso pago de tasas. Tramitación de la acometida de suministro de energía sin incluir tasas de acometida. Instalación legalizada y en servicio desde la red pública..

#### 12.01.02 MECANISMOS

**m23E18CI030** ud DETECTOR DE PRESENCIA/LUZ DIURNA AUTÓNOMO
21 ud
Detector de presencia autónomo de superficie para varias unidades de iluminación en paralelo, con sensor de alta precisión para superficies de hasta 50 m² y altura recomendada de montaje de 2,70 m. Compatible con cualquier tipo de luminaria y lámpara. Dispone de una pantalla retráctil para impedir la detección de zonas adyacentes, incorpora una fotocélula inhibidora que evita que las luces se enciendan cuando hay suficiente aportación de luz solar. Totalmente instalado, incluido montaje y conexionado. Materiales con marcado CE según Reglamento (UE) 305/2011 e instalación conforme al CTE DB-HE-3, CTE DB-SUA-4 y NTE-IEI.

| Medición | Uds. | Parcial |
|---|---|---|
|  | 5 | 5.00 |
|  | 5 | 5.00 |
|  | 5 | 5.00 |
|  | 2 | 2.00 |
|  | 4 | 4.00 |
| Subtotal |  | 21.00 |
| Total |  | 21 |

**m23E17MA071** ud BASE DE ENCHUFE 16A GAMA ALTA
103 ud
Base de enchufe con toma de tierra de 16A, de sistema Schüko universal, realizada con tubo PVC corrugado reforzado libre de halógenos M20 mm, cableado formado por conductores unipolares de cobre aislados para una tensión nominal de 450/750V de tipo H07Z1-K (AS) B2ca-s1a,d1,a1 de 2,5 mm2 de sección, mecanismo de base de enchufe de 16A de gama alta, con acabado en blanco / color básico estándar. Totalmente montado e instalado; i/p.p. de caja de mecanismo universal con tornillos, conexiones y medios auxiliares (excepto elevación y/o transporte). Conforme a REBT: ITC-BT-19, ITC-BT-20, ITC-BT-21 e ITC-BT-25 a 27 o ITC-BT-28 (s/uso), NTE-IEB y norma UNE 20315-1-1:2017. Materiales con marcado CE y Declaración de Prestaciones (CPR) según Reglamento Europeo (UE) 305/2011.

| Medición | Uds. | Parcial |
|---|---|---|
| TOMAS UV | 14 | 14.00 |
|  | 1 | 1.00 |
|  | 2 | 2.00 |
|  | 1 | 1.00 |
|  | 2 | 2.00 |
|  | 1 | 1.00 |
| COCINA | 7 | 7.00 |
| SALIDAS ZOCALO A MESAS | 7 | 7.00 |
|  | 24 | 24.00 |
|  | 24 | 24.00 |
|  | 20 | 20.00 |
| Subtotal |  | 103.00 |
| Total |  | 103 |

**m23E17MA081** ud BASE DE ENCHUFE DOBLE 16A GAMA ALTA
81 ud
Base de enchufe doble con toma de tierra de 16A, de sistema Schüko universal, realizada con tubo PVC corrugado reforzado libre de halógenos M20 mm, cableado formado por conductores unipolares de cobre aislados para una tensión nominal de 450/750V de tipo H07Z1-K (AS) B2ca-s1a,d1,a1 de 2,5 mm2 de sección, 2 mecanismos de base de enchufe de 16A de gama alta, con acabado en blanco / color básico estándar. Totalmente montado e instalado; i/p.p. de cajas de mecanismo universal con tornillos, conexiones y medios auxiliares (excepto elevación y/o transporte). Conforme a REBT: ITC-BT-19, ITC-BT-20, ITC-BT-21 e ITC-BT-25 a 27 o ITC-BT-28 (s/uso), NTE-IEB y norma UNE 20315-1-1:2017. Materiales con marcado CE y Declaración de Prestaciones (CPR) según Reglamento Europeo (UE) 305/2011.

| Medición | Uds. | Parcial |
|---|---|---|
| TOMAS UV | 3 | 3.00 |
|  | 8 | 8.00 |
|  | 11 | 11.00 |
|  | 17 | 17.00 |
|  | 18 | 18.00 |
|  | 22 | 22.00 |
| COCINA | 2 | 2.00 |
| Subtotal |  | 81.00 |
| Total |  | 81 |

**m23E17MA101** ud TOMA TRIFASICA CAFETERA
1 ud
Base de enchufe con toma de tierra de 25A, para toma de placa de cocina, horno o similar, realizada con tubo PVC corrugado reforzado libre de halógenos M25 mm, cableado formado por conductores unipolares de cobre aislados para una tensión nominal de 450/750V de tipo H07Z1-K (AS) B2ca-s1a,d1,a1 de 6 mm2 de sección, mecanismo de base de enchufe de 25A de tipo estándar con caja para conexión con aparato, con acabado en blanco. Totalmente montado e instalado; i/p.p. de caja de mecanismo universal con tornillos, conexiones y medios auxiliares (excepto elevación y/o transporte). Conforme a REBT: ITC-BT-19, ITC-BT-20, ITC-BT-21 e ITC-BT-25 a 27 o ITC-BT-28 (s/uso), NTE-IEB y norma UNE 20315-1-1:2017. Materiales con marcado CE y Declaración de Prestaciones (CPR) según Reglamento Europeo (UE) 305/2011.

**m23a0001** ud TOMA SECAMANOS
10 ud

| Medición | Uds. | Parcial |
|---|---|---|
|  | 3 | 3.00 |
|  | 2 | 2.00 |
|  | 2 | 2.00 |
|  | 3 | 3.00 |
| Subtotal |  | 10.00 |
| Total |  | 10 |

**m23E17MP050** ud BASE DE ENCHUFE SCHÜKO SUPERFICIE TUBO PVC
22 ud
Base enchufe estanca de superficie con toma tierra lateral de 10/16 A (II+T.T) superficial realizado en tubo PVC rígido M20/gp7 y conductor de cobre unipolar, aislados para una tensión nominal de 750 V y sección 2,5 mm2 (activo, neutro y protección), incluido caja metálica de registro, toma de corriente superficial estanca y grado de protección IP-55 y regletas de conexión, totalmente montado e instalado. Conforme a REBT: ITC-BT-19, ITC-BT-20, ITC-BT-21 e ITC-BT-25 a 27 o ITC-BT-28 (s/uso), a NTE-IEB y a norma UNE 20315-1-1:2017. Materiales con marcado CE y Declaración de Prestaciones (CPR) según Reglamento Europeo (UE) 305/2011.

| Medición | Uds. | Parcial |
|---|---|---|
| TOMAS TECHO | 1 | 1.00 |
|  | 4 | 4.00 |
|  | 2 | 2.00 |
|  | 4 | 4.00 |
|  | 4 | 4.00 |
|  | 7 | 7.00 |
| Subtotal |  | 22.00 |
| Total |  | 22 |

**012001** ud CAJA MECANISMO MMCONECTA Easyblock Inside EI1030200/66
127 ud
Suministro y colocación de Solución con, módulos en color negro, entrada y salida 1 conector rápido, MMConecta con marcado CE según normativa UNE-EN 60670 fabricado en material autoextinguible y libre de halógenos, modelo EI1030200/66 + EPUCC30/6 + EDUSBCC/6 + CRBD29/6 + CRL325MH010/6 , de color a elegir por la dirección facultativa y formado por 4 módulo(s): 3 Schuko alimentación estándar, 1 Cargador doble USB tipo C+C 30W, 1 placa (s) con 1 USB-C

| Medición | Uds. | Parcial |
|---|---|---|
| ALUMNOS TRIPLE | 46 | 46.00 |
|  | 46 | 46.00 |
|  | 35 | 35.00 |
| Subtotal |  | 127.00 |
| Total |  | 127 |

**012002** ud CAJA MECANISMO MMCONECTA Easyblock Inside EI1020100/66
23 ud
Suministro y colocación de Solución con, módulos en color negro, entrada y salida 1 conector rápido, MMConecta con marcado CE según normativa UNE-EN 60670 fabricado en material autoextinguible y libre de halógenos, modelo EI1020100/66 + EPUCC30/6 + CRBD29/6 + CRL325MH010/6 , de color a elegir por la dirección facultativa y formado por 2 módulo(s): 2 Schuko alimentación estándar, 1 Cargador doble USB tipo C+C 30W

| Medición | Uds. | Parcial |
|---|---|---|
| ALUMNOS DOBLE | 15 | 15.00 |
|  | 4 | 4.00 |
|  | 4 | 4.00 |
| Subtotal |  | 23.00 |
| Total |  | 23 |

**012003** ud CAJA MECANISMO MMCONECTA Easyblock Inside EI1020200/66
12 ud
Suministro y colocación de Solución con, módulos en color negro, entrada y salida 1 conector rápido, MMConecta con marcado CE según normativa UNE-EN 60670 fabricado en material autoextinguible y libre de halógenos, modelo EI1020200/66 + EDH6A/6 + EDHDMIUSBC2C/6 + CRBD29/6 + CRL325MH010/6 + CRLC6AUMH030 , de color a elegir por la dirección facultativa y formado por 3 módulo(s): 2 Schuko alimentación estándar, 1 RJ45 simple conector hembra-hembra RJ45 Cat6A UTP (conector incluido), 1 placa(s) con 1 HDMI + 1 USB-C

| Medición | Uds. | Parcial |
|---|---|---|
| PROFESOR | 2 | 2.00 |
|  | 3 | 3.00 |
|  | 3 | 3.00 |
|  | 4 | 4.00 |
| Subtotal |  | 12.00 |
| Total |  | 12 |

**012004** ud CAJA MECANISMO MMCONECTA Easyblock Inside EI2022100/66
27 ud
Suministro y colocación de Solución con, módulos en color negro, entrada y salida 1 conector rápido, MMConecta con marcado CE según normativa UNE-EN 60670 fabricado en material autoextinguible y libre de halógenos, modelo EI2022100/66 + EDHH6A/6 + CRBD29/6 + CRBD29/3 + CRL325MH010/3 + CRL325MH010/6 + CRLC6AUMH030 , de color a elegir por la dirección facultativa y formado por 4 módulo(s): 2 Schuko alimentación estándar, 2 Schuko alimentación sai, 1 RJ45 doble(s) conector hembra-hembra RJ45 Cat6A UTP (conector incluido)

| Medición | Uds. | Parcial |
|---|---|---|
| PUESTOS TRABAJO | 4 | 4.00 |
|  | 5 | 5.00 |
|  | 7 | 7.00 |
|  | 2 | 2.00 |
|  | 2 | 2.00 |
|  | 7 | 7.00 |
| Subtotal |  | 27.00 |
| Total |  | 27 |

**012005** ud CAJA MECANISMO MMCONECTA Easyblock Inside EI1040300/66
22 ud
Suministro y colocación de Solución con, módulos en color negro, entrada y salida 1 conector rápido, MMConecta con marcado CE según normativa UNE-EN 60670 fabricado en material autoextinguible y libre de halógenos, modelo EI1040300/66 + EPUCC65/6 + EDHH6A/6 + EDHDMIUSBC2C/6 + CRBD29/6 + CRL325MH010/6 + CRLC6AUMH030 , de color a elegir por la dirección facultativa y formado por 6 módulo(s): 4 Schuko alimentación estándar, 1 Cargador doble USB tipo C+C 65W, 1 RJ45 doble(s) conector hembra-hembra RJ45 Cat6A UTP (conector incluido), 1 placa(s) con 1 HDMI + 1 USB-C

| Medición | Uds. | Parcial |
|---|---|---|
| AUDIOVISUALES | 2 | 2.00 |
|  | 6 | 6.00 |
|  | 6 | 6.00 |
|  | 8 | 8.00 |
| Subtotal |  | 22.00 |
| Total |  | 22 |

#### 12.01.03 ILUMINACION

**013001** u LUMINARIA PARA LINEA CONTINUA LAMP FIL45 560mm NEGRO OPTICA TECH
11 u
Luminaria en tira continua, para empotrar, marca LAMP, modelo FIL45 F42RE056MOTE940 DALI, regulable, incuso accesorios de soportación, elementos terminales y pequeño material, incluso p.p. de cableado 3x1,5mm² y bus DALI.
Fabricada en extrusión de aluminio pintado en color negro mate con óptica TECH y deslumbramiento inferior UGR19. Modelo para LED MID-POWER, con temperatura de color blanco neutro y equipo electrónico incorporado. Con un grado de protección IP20, IK07. Clase de aislamiento I. Seguridad fotobiológica grupo 0

| Medición | Uds. | Parcial |
|---|---|---|
|  | 4 | 4.00 |
|  | 3 | 3.00 |
|  | 1 | 1.00 |
|  | 1 | 1.00 |
|  | 2 | 2.00 |
| Subtotal |  | 11.00 |
| Total |  | 11 |

**013002** u LUMINARIA PARA LINEA CONTINUA LAMP FIL45 840mm NEGRO OPTICA TECH
13 u
Luminaria en tira continua, para empotrar, marca LAMP, modelo FIL45 F42RE084MOTE940 DALI, regulable, incuso accesorios de soportación, elementos terminales y pequeño material, incluso p.p. de cableado 3x1,5mm² y bus DALI.
Fabricada en extrusión de aluminio pintado en color negro mate con óptica TECH y deslumbramiento inferior UGR19. Modelo para LED MID-POWER, con temperatura de color blanco neutro y equipo electrónico incorporado. Con un grado de protección IP20, IK07. Clase de aislamiento I. Seguridad fotobiológica grupo 0

| Medición | Uds. | Parcial |
|---|---|---|
|  | 7 | 7.00 |
|  | 2 | 2.00 |
|  | 2 | 2.00 |
|  | 2 | 2.00 |
| Subtotal |  | 13.00 |
| Total |  | 13 |

**013003** u LUMINARIA PARA LINEA CONTINUA LAMP FIL45 1120mm NEGRO OPTICA TEC
13 u
Luminaria en tira continua, para empotrar, marca LAMP, modelo FIL45 F42RE112MOTE940 DALI, regulable, incuso accesorios de soportación, elementos terminales y pequeño material, incluso p.p. de cableado 3x1,5mm² y bus DALI.
Fabricada en extrusión de aluminio pintado en color negro mate con óptica TECH y deslumbramiento inferior UGR19. Modelo para LED MID-POWER, con temperatura de color blanco neutro y equipo electrónico incorporado. Con un grado de protección IP20, IK07. Clase de aislamiento I. Seguridad fotobiológica grupo 0

| Medición | Uds. | Parcial |
|---|---|---|
|  | 2 | 2.00 |
|  | 4 | 4.00 |
|  | 4 | 4.00 |
|  | 3 | 3.00 |
| Subtotal |  | 13.00 |
| Total |  | 13 |

**013004** u LUMINARIA PARA LINEA CONTINUA LAMP FIL45 1400mm NEGRO OPTICA TEC
18 u
Luminaria en tira continua, para empotrar, marca LAMP, modelo FIL45 F42RE140MOTE940 DALI, regulable, incuso accesorios de soportación, elementos terminales y pequeño material, incluso p.p. de cableado 3x1,5mm² y bus DALI.
Fabricada en extrusión de aluminio pintado en color negro mate con óptica TECH y deslumbramiento inferior UGR19. Modelo para LED MID-POWER, con temperatura de color blanco neutro y equipo electrónico incorporado. Con un grado de protección IP20, IK07. Clase de aislamiento I. Seguridad fotobiológica grupo 0

| Medición | Uds. | Parcial |
|---|---|---|
|  | 2 | 2.00 |
|  | 5 | 5.00 |
|  | 5 | 5.00 |
|  | 6 | 6.00 |
| Subtotal |  | 18.00 |
| Total |  | 18 |

**013005** u LUMINARIA PARA LINEA CONTINUA LAMP FIL45 1680mm NEGRO OPTICA TEC
21 u
Luminaria en tira continua, para empotrar, marca LAMP, modelo FIL45 F42RE168MOTE940 DALI, regulable, incuso accesorios de soportación, elementos terminales y pequeño material, incluso p.p. de cableado 3x1,5mm² y bus DALI.
Fabricada en extrusión de aluminio pintado en color negro mate con óptica TECH y deslumbramiento inferior UGR19. Modelo para LED MID-POWER, con temperatura de color blanco neutro y equipo electrónico incorporado. Con un grado de protección IP20, IK07. Clase de aislamiento I. Seguridad fotobiológica grupo 0

| Medición | Uds. | Parcial |
|---|---|---|
|  | 4 | 4.00 |
|  | 7 | 7.00 |
|  | 3 | 3.00 |
|  | 3 | 3.00 |
|  | 4 | 4.00 |
| Subtotal |  | 21.00 |
| Total |  | 21 |

**013006** u LUMINARIA PARA LINEA CONTINUA LAMP FIL45 1960mm NEGRO OPTICA TEC
44 u
Luminaria en tira continua, para empotrar, marca LAMP, modelo FIL45 F42RE196MOTE940 DALI, regulable, incuso accesorios de soportación, elementos terminales y pequeño material, incluso p.p. de cableado 3x1,5mm² y bus DALI.
Fabricada en extrusión de aluminio pintado en color negro mate con óptica TECH y deslumbramiento inferior UGR19. Modelo para LED MID-POWER, con temperatura de color blanco neutro y equipo electrónico incorporado. Con un grado de protección IP20, IK07. Clase de aislamiento I. Seguridad fotobiológica grupo 0

| Medición | Uds. | Parcial |
|---|---|---|
|  | 3 | 3.00 |
|  | 20 | 20.00 |
|  | 7 | 7.00 |
|  | 7 | 7.00 |
|  | 7 | 7.00 |
| Subtotal |  | 44.00 |
| Total |  | 44 |

**013007** u LUMINARIA PARA LINEA CONTINUA LAMP FIL45 2240mm NEGRO OPTICA TEC
76 u
Luminaria en tira continua, para empotrar, marca LAMP, modelo FIL45 F42RE224MOTE940 DALI, regulable, incuso accesorios de soportación, elementos terminales y pequeño material, incluso p.p. de cableado 3x1,5mm² y bus DALI.
Fabricada en extrusión de aluminio pintado en color negro mate con óptica TECH y deslumbramiento inferior UGR19. Modelo para LED MID-POWER, con temperatura de color blanco neutro y equipo electrónico incorporado. Con un grado de protección IP20, IK07. Clase de aislamiento I. Seguridad fotobiológica grupo 0

| Medición | Uds. | Parcial |
|---|---|---|
|  | 6 | 6.00 |
|  | 10 | 10.00 |
|  | 19 | 19.00 |
|  | 19 | 19.00 |
|  | 22 | 22.00 |
| Subtotal |  | 76.00 |
| Total |  | 76 |

**013011** u LUMINARIA FARO BARCELONA ROL PLAFON 15 W, NEGRO
279 u
Luminaria y lámpara con marcado CE según Reglamento (UE) 305/2011. Instalada, incluyendo replanteo, accesorios de anclaje y conexionado, conforme al CTE DB-HE-3, CTE DB-SUA-4 y NTE-IEI.

| Medición | Uds. | Parcial |
|---|---|---|
|  | 22 | 22.00 |
|  | 82 | 82.00 |
|  | 82 | 82.00 |
|  | 93 | 93.00 |
| Subtotal |  | 279.00 |
| Total |  | 279 |

**013012** u LUMINARIA DOWNLIGHT DE EMPOTRAR LAMP MOONLIGHT G2 ML2SF35MOPR940
138 u
Luminaria y lámpara con marcado CE según Reglamento (UE) 305/2011. Instalada, incluyendo replanteo, accesorios de anclaje y conexionado, conforme al CTE DB-HE-3, CTE DB-SUA-4 y NTE-IEI.

| Medición | Uds. | Parcial |
|---|---|---|
|  | 62 | 62.00 |
|  | 38 | 38.00 |
|  | 23 | 23.00 |
|  | 5 | 5.00 |
|  | 5 | 5.00 |
|  | 5 | 5.00 |
| Subtotal |  | 138.00 |
| Total |  | 138 |

**013013** u LUMINARIA DOWNLIGHT DE EMPOTRAR LAMP DOMO 220 2000lum DO2RD30SY8
15 u
Luminaria y lámpara con marcado CE según Reglamento (UE) 305/2011. Instalada, incluyendo replanteo, accesorios de anclaje y conexionado, conforme al CTE DB-HE-3, CTE DB-SUA-4 y NTE-IEI.

| Medición | Uds. | Parcial |
|---|---|---|
|  | 8 | 8.00 |
|  | 2 | 2.00 |
|  | 2 | 2.00 |
|  | 1 | 1.00 |
|  | 1 | 1.00 |
|  | 1 | 1.00 |
| Subtotal |  | 15.00 |
| Total |  | 15 |

**013014** u CARRIL TRIFASICO NEGRO
12 u
Luminaria y lámpara con marcado CE según Reglamento (UE) 305/2011. Instalada, incluyendo replanteo, accesorios de anclaje y conexionado, conforme al CTE DB-HE-3, CTE DB-SUA-4 y NTE-IEI.

| Medición | Uds. | Largo | Parcial |
|---|---|---|---|
|  | 6 | 2 | 12.00 |
| Total |  |  | 12 |

**013015** u PROYECTOR PARA CARRIL TRIF FARO BARCELONA STAN LED, NEGRO
30 u
Luminaria y lámpara con marcado CE según Reglamento (UE) 305/2011. Instalada, incluyendo replanteo, accesorios de anclaje y conexionado, conforme al CTE DB-HE-3, CTE DB-SUA-4 y NTE-IEI.

| Medición | Uds. | Largo | Parcial |
|---|---|---|---|
|  | 6 | 5 | 30.00 |
| Total |  |  | 30 |

**013016** u LUMINARIA SUSPENDIDA DECORATIVA A DEFINIR
4 u
Luminaria y lámpara con marcado CE según Reglamento (UE) 305/2011. Instalada, incluyendo replanteo, accesorios de anclaje y conexionado, conforme al CTE DB-HE-3, CTE DB-SUA-4 y NTE-IEI.

**0133020** u LUMINARIA DE EMERGENCIA ETAP K6 K6A-R30-1M0-20-1L0
116 u
Luminaria y lámpara con marcado CE según Reglamento (UE) 305/2011. Instalada, incluyendo replanteo, accesorios de anclaje y conexionado, conforme al CTE DB-HE-3, CTE DB-SUA-4 y NTE-IEI.

| Medición | Uds. | Parcial |
|---|---|---|
|  | 21 | 21.00 |
|  | 15 | 15.00 |
|  | 18 | 18.00 |
|  | 20 | 20.00 |
|  | 20 | 20.00 |
|  | 22 | 22.00 |
| Subtotal |  | 116.00 |
| Total |  | 116 |

**013021** u BALIZA ESCALERAS LEGRAND LIPSO AUTONOMO NEGRO Ref: 660901
31 u
Luminaria y lámpara con marcado CE según Reglamento (UE) 305/2011. Instalada, incluyendo replanteo, accesorios de anclaje y conexionado, conforme al CTE DB-HE-3, CTE DB-SUA-4 y NTE-IEI.

| Medición | Uds. | Parcial |
|---|---|---|
|  | 25 | 25.00 |
|  | 6 | 6.00 |
| Subtotal |  | 31.00 |
| Total |  | 31 |

**013026** m LUMINARIA/TIRA LINEAL LED
76.5 m
Metro lineal de luminaria LED de superficie, en perfil de aluminio anodizado natural con tapas finales de fundición de aluminio, con óptica de microprismas o de efecto lineal; grado de protección IP20 / Clase I y aislamiento clase F, según UNE-EN 60598 y UNE-EN 60529; equipado con módulo de LED de 4800 lm, con un consumo de 25 W y temperatura de color blanco neutro (4000K), driver integrado regulable; para alumbrado general, oficinas, y comercial. Distribución de luz óptima y control del deslumbramiento de acuerdo con la normativa UNE-EN 12464. Luminaria y lámpara con marcado CE según Reglamento (UE) 305/2011. Instalada, incluyendo replanteo, accesorios de anclaje y conexionado, conforme al CTE DB-HE-3, CTE DB-SUA-4 y NTE-IEI.

| Medición | Uds. | Parcial |
|---|---|---|
|  | 23 | 23.00 |
|  | 2.6 | 2.60 |
|  | 15.2 | 15.20 |
|  | 15.2 | 15.20 |
|  | 20.5 | 20.50 |
| Subtotal |  | 76.50 |
| Total |  | 76.5 |

#### 12.01.04 TELECOMUNICACIONES E INFORMATICA

**m23E19IB081** m CABLEADO HORIZONTAL UTP CATEGORÍA 6 PVC
5160 m
Cableado horizontal de par trenzado, formada por cable UTP de 4 pares, categoría 6 PVC, en montaje en canal, instalado, montaje y conexionado. Conforme a ISO/IEC 11801:2017, IEC 61156-5:2020, UNE-EN 50173-1:2018, UNE-EN 50288-6-1:2013. Materiales con marcado CE y DdP (Declaración de Prestaciones) según Reglamento (UE) 305/2011.

| Medición | Uds. | Largo | Parcial |
|---|---|---|---|
|  | 37 | 60 | 2220.00 |
|  | 22 | 60 | 1320.00 |
|  | 27 | 60 | 1620.00 |
| Subtotal |  |  | 5160.00 |
| Total |  |  | 5160 |

**m23E19IM040** ud TOMA RJ45 C6 UTP
37 ud
Toma simple RJ45 categoría 6 UTP (sin incluir cableado), realizada con canalización de tubo PVC corrugado de M 20/gp5, empotrada, montada e instalada. Conforme ANSI/EIA/TIA 568-B.2.1:2002, ISO/IEC 11801:2017. UNE-EN 50173-1:2018. Materiales con marcado CE y DdP (Declaración de Prestaciones) según Reglamento (UE) 305/2011.

| Medición | Uds. | Largo | Parcial |
|---|---|---|---|
|  | 1 |  | 1.00 |
|  | 1 | 2 | 2.00 |
|  | 2 | 2 | 4.00 |
|  | 4 | 2 | 8.00 |
|  | 4 | 2 | 8.00 |
|  | 7 | 2 | 14.00 |
| Subtotal |  |  | 37.00 |
| Total |  |  | 37 |

### 12.02 CLIMATIZACION (09/12/2015)

#### 12.02.01 EQUIPOS Y LINEAS FRIGORIFICAS (09/12/2015)
Importe: 172566.54

**0201001** u REVISION FABRICANTE SISTEMA DAIKIN VRV IV CON RECUPERACION (23/03/2026)
1 u

**0201002** u PARADA, RECOGIDA GAS Y STAND BY UNIDADES DAIKIN VRV IV 410A (23/03/2026)
6 u

| Medición | Uds. | Parcial |
|---|---|---|
| SIST 40 BAJA | 1 | 1.00 |
| SIST 24 3ª, 2ª, 1ª | 3 | 3.00 |
| SIST 14 EP | 1 | 1.00 |
| SIST 10 SOT | 1 | 1.00 |
| Subtotal |  | 6.00 |
| Total |  | 6 |

**0201003** u DESMONTAJE, REVISION Y LIMPIEZA UNIDADES INTERIORES (23/03/2026)
61 u

| Medición | Uds. | Parcial |
|---|---|---|
|  | 1 | 1.00 |
|  | 42 | 42.00 |
|  | 9 | 9.00 |
|  | 3 | 3.00 |
|  | 3 | 3.00 |
|  | 3 | 3.00 |
| Subtotal |  | 61.00 |
| Total |  | 61 |

**0201004** u DESMONTAJE, REVISION Y LIMPIEZA CAJAS DE RECUPERACION (23/03/2026)
24 u

**0201005** u DESMONTAJE, REVISION Y LIMPIEZA TERMOSTATOS (23/03/2026)
49 u

**0201006** u DESMONTAJE, REVISION Y LIMPIEZA JUNTAS REFNET (23/03/2026)
32 u

**UDAIRXYQ10U** u RXYQ10U - unidad exterior VRV-IV+ bomba de calor, compatible c/u (19/09/2022)
1 u × 11563 = 11563.00
Unidad exterior VRV IV+ Bomba de calor Daikin, modelo RXYQ10U, compresores Scroll DC Inverter y Temperatura de Refrigerante Variable (VRT). Capacidad frigorífica/calorífica nominal: 28.0/31.5 kW. SEER=6,8 SCOP=4,3 ns,c(%)=267,6 ns,h(%)=168,2. Dimensiones 1.685x930x765 mm, 198 kg, 380V. Conexiones frigoríficas 3/8" 7/8". Tratamiento anticorrosivo. Rango funcionamiento: Frío -5 a 43ºC; Calor -20 a 15,5ºC. Longitud máx. 165m (190 equiv), diferencia nivel máx. 90m. R410A.

| Medición | Uds. | Parcial |
|---|---|---|
| SOTANO | 1 | 1.00 |
| Total |  | 1 |

**UDAIFXFQ25B** u FXFQ25B - unidad interior de cassette Round Flow (19/09/2022)
1 u × 1201 = 1201.00
Unidad interior Round Flow Cassette V.R.V. Inverter bomba de calor marca Daikin mod. FXFQ25B de 3.200 W de potencia calorífica y 2.800 W de potencia frigorífica, con refrigerante R410A. Dimensiones (mm) AlxAnxPf: 204x840x840. Peso 20 kg.

| Medición | Uds. | Parcial |
|---|---|---|
|  | 1 | 1.00 |
|  | 3 | 3.00 |
|  | 2 | 2.00 |
|  | 2 | 2.00 |
|  | 2 | 2.00 |
|  | -9 | -9.00 |
| Subtotal |  | 1.00 |
| Total |  | 1 |

**UDAIFXFQ32B** u FXFQ32B - unidad interior de cassette Round Flow (19/09/2022)
1 u × 1227 = 1227.00
Unidad interior Round Flow Cassette V.R.V. Inverter bomba de calor marca Daikin mod. FXFQ32B de 4.000 W de potencia calorífica y 3.600 W de potencia frigorífica, con refrigerante R410A. Dimensiones (mm) AlxAnxPf: 204x840x840. Peso 20 kg.

| Medición | Uds. | Parcial |
|---|---|---|
|  | 2 | 2.00 |
|  | -1 | -1.00 |
| Subtotal |  | 1.00 |
| Total |  | 1 |

**UDAIFXFQ40B** u FXFQ40B - unidad interior de cassette Round Flow (19/09/2022)
6 u × 1384 = 8304.00
Unidad interior Round Flow Cassette V.R.V. Inverter bomba de calor marca Daikin mod. FXFQ40B de 5.000 W de potencia calorífica y 4.500 W de potencia frigorífica, con refrigerante R410A. Dimensiones (mm) AlxAnxPf: 204x840x840. Peso 20 kg.

| Medición | Uds. | Parcial |
|---|---|---|
|  | 6 | 6.00 |
|  | 2 | 2.00 |
|  | 3 | 3.00 |
|  | 10 | 10.00 |
|  | 10 | 10.00 |
|  | 11 | 11.00 |
|  | -36 | -36.00 |
| Subtotal |  | 6.00 |
| Total |  | 6 |

**UDAIFXFQ63B** u FXFQ63B - unidad interior de cassette Round Flow (19/09/2022)
5 u × 1620 = 8100.00
Unidad interior Round Flow Cassette V.R.V. Inverter bomba de calor marca Daikin mod. FXFQ63B de 8.000 W de potencia calorífica y 7.100 W de potencia frigorífica, con refrigerante R410A. Dimensiones (mm) AlxAnxPf: 204x840x840. Peso 20 kg.

| Medición | Uds. | Parcial |
|---|---|---|
|  | 1 | 1.00 |
|  | 1 | 1.00 |
|  | 3 | 3.00 |
|  | 3 | 3.00 |
|  | -3 | -3.00 |
| Subtotal |  | 5.00 |
| Total |  | 5 |

**UDAMAQ** u Instalación de unidad interior recuperada (23/03/2026)
59 u × 152 = 8968.00

| Medición | Uds. | Parcial |
|---|---|---|
|  | 9 | 9.00 |
|  | 2 | 2.00 |
|  | 42 | 42.00 |
|  | 3 | 3.00 |
|  | 3 | 3.00 |
| Subtotal |  | 59.00 |
| Total |  | 59 |

**02011** u BRC2E52 termostato control remoto (23/03/2026)
83 u × 101.6 = 8432.80

| Medición | Uds. | Parcial |
|---|---|---|
|  | 42 | 42.00 |
|  | 41 | 41.00 |
| Subtotal |  | 83.00 |
| Total |  | 83 |

**02012** u Instalación de termostato recuperado (23/03/2026)
41 u × 15.6 = 639.60
Suministro y montaje de mando de control remoto, marca DAIKIN, modelo BRC2E52C con pantalla digital, marcha paro, selección de modo de funcionamiento y temperatura de consigna.

**UDAIBS4Q14AV1** u BS4Q14AV1B - caja múltiple de inversión de ciclo (19/09/2022)
4 u × 3551 = 14204.00
Caja de Inversión de Ciclo en sistemas VRV-IV de Recuperación de Calor, compuesta por 4 cajas BS1Q10AV1B, marcaDaikin, modelo BS4Q14AV1B, conectabilidad máxima hasta 20 unidades interiores e índice máximo de conexión de unidades interiores igual a 400 (100 por caja individual). Dimensiones (AlxAnxPr) 298x370x430 mm, peso 17 kg, y alimentación monofásica 1x220V + T (consumo nominal 4,3 W). Garantiza la llegada de refrigerante (gas caliente o líquido) en las condiciones idóneas para el perfecto funcionamiento de las unidades interiores aguas debajo de la caja BSQ, que van a funcionar en un mismo modo, en refrigeración o en calefacción, independientemente del modo de funcionamiento del resto de unidades del sistema. Conexiones de entrada a la caja 3 tuberías frigoríficas, de Líquido, Descarga y Gas, y conexiones de salida de la caja 4 pares de tuberías frigoríficas, de Líquido y Gas, hacia las unidades interiores. Utiliza refrigerante ecológico R410A.

| Medición | Uds. | Parcial |
|---|---|---|
|  | 1 | 1.00 |
|  | 2 | 2.00 |
|  | 6 | 6.00 |
|  | 5 | 5.00 |
|  | 5 | 5.00 |
|  | 5 | 5.00 |
|  | -20 | -20.00 |
| Subtotal |  | 4.00 |
| Total |  | 4 |

**UDACAJ** u Instalacion de caja de inversion recuperada (23/03/2026)
20 u × 253 = 5060.00

**UDAIKHRQ23M64** u KHRQ23M64T - kit de derivación junta refnet (19/09/2022)
18 u × 326 = 5868.00
Kit de derivación de refrigerante en sistemas VRV de recuperación de calor, marca Daikin, modelo KHRQ23M64T, formado por tres juntas (líquido, descarga y gas), utilizando refrigerante ecológico R410A.

| Medición | Uds. | Parcial |
|---|---|---|
|  | 1 | 1.00 |
|  | 5 | 5.00 |
|  | 4 | 4.00 |
|  | 4 | 4.00 |
|  | 4 | 4.00 |
| Subtotal |  | 18.00 |
| Total |  | 18 |

**UDAIKHRQ22M64** u KHRQ22M64T - kit de derivación junta refnet (19/09/2022)
10 u × 229 = 2290.00
Kit de derivación de refrigerante en sistemas VRVde recuperación de calor, marcaDaikin, modeloKHRQ22M64T, formado por dos juntas (líquido y gas), utilizando refrigerante ecológico R410A.

| Medición | Uds. | Parcial |
|---|---|---|
|  | 5 | 5.00 |
|  | 2 | 2.00 |
|  | 2 | 2.00 |
|  | 1 | 1.00 |
| Subtotal |  | 10.00 |
| Total |  | 10 |

**udaref** u Instalacion de junta REFNET recuperada (23/03/2026)
6 u × 186 = 1116.00

**UDAIERGA08EVH** u ERGA08EVH - unidad exterior 8kW monofásica (23/03/2026)
2 u × 3869 = 7738.00
Unidad exterior aerotérmica Altherma 3 Bibloc, marca Daikin, modelo ERGA08EVH, monofásica, con compresor swing inverter y refrigerante R32. Calificación energética A+++.Capacidad calorífica/frigorífica: 7,50 kW/6,25 kW y COP/ EER: 4,60/5,40 para condiciones UNE-EN 14825. Capacidad calorífica/frigorífica máxima 9,37 /8,57 kW a A7/W35 y A35/W18. Dimensiones 740x884x388 mm, 58,5 kg de peso. Conexiones de refrigerante = 1/4" - 5/8". Rango de funcionamiento en Refrigeración de 10 a 43ºC; Calefacción de -25 a 35ºC. Temperatura impulsión máxima hasta 65ºC.

**UDAIEHBX08E6V** u EHBX08E6V - hidrokit (19/09/2022)
2 u × 2539 = 5078.00
Unidad interior, marca DAIKIN, modelo EHBX08E6V. Dimensiones (AlxAnxPr) 890x450x350 mm. Modelo EHBX08E6V. Nivel sonoro en refrigeración/calefacción 28/28 dB(A). Incorpora vaso de expansión 10 litros, purgador automático, resistencia eléctrica de apoyo de 6 kW (configurable en etapas de 2 kW), bomba de circulación inverter, filtro ciclónico magnético y protocolo SmartGrid para conexión de sistemas fotovoltaicos. Incluye de serie accesorio para control vía APP. Color blanco.

**UDAIEKHWS150D** u EKHWS150D3V3 - depósito acumulador 150 litros de acero inoxidabl (19/09/2022)
1 u × 1460 = 1460.00

**UDAIEKHWS200D** u EKHWS200D3V3 - depósito acumulador 200 litros de acero inoxidabl (19/09/2022)
1 u × 1502 = 1502.00

**UDAICYQM200DK** u CYQM200-DK100F-N - unidad para colgar compatible con ERQ (19/09/2022)
1 u

**UDAIESMODULAR** u DAHU-MODULAR-P-10 - unidad de tratamiento de aire (19/09/2022)
1 u
Unidad de Tratamiento de Aire marca Daikin, serie MODULAR P Tamaño 10, para un caudal máximo de 20.000 m3/h y una presión estática disponible en impulsión y retorno de 200 Pa. Construida con perfilería de aluminio anodizado internamente redondeada (para evitar acumulación de suciedad y facilitar la limpieza) y paneles tipo sándwich de 42 mm de espesor, con espuma de poliuretano de aislamiento de serie, chapa exterior prepintada (con elevada resistencia a la corrosión y a la radiación UV (categoría RC5 y RUV4 según la norma EN 10169) y chapa interior en Aluzinc. Incluye recuperador de placas tipo CounterFlow de muy alta eficiencia (con by-pass interno) y control Plug & Play totalmente integrado y cableado en el interior de la unidad (se incluye cuadro, protecciones, sensores, presostatos en filtros, actuadores en compuertas...) con un único punto de suministro eléctrico (230V - 1fase - 50Hz). Incluye filtrado para cumplimiento de IDA1/IDA2/IDA3 según requerimientos y ventiladores tipo plug-fan con motor EC (clase de eficiencia IE4) con control para caudal de aire o presión constante. Unidad de dimensiones (Alto x Ancho x Largo) 2.570x2.300x4.190 mm y un peso de 2.071 kg. Serie con CERTIFICACION EUROVENT y prestaciones según ficha técnica.
*Consultar precio

**m23E23UH110** ud HUMIDIFICADOR VAPOR CON REGULACIÓN 45-60 kg/h. (23/03/2026)
1 ud × 6900 = 6900.00
Humidificador de vapor fabricado con mueble de chapa de acero y equipado con cilindro de plástico, distribuidor y resistencia eléctrica, con regulación proporcional para una producción de vapor de 45-60 kg./h, incluso p.p. de accesorios y mano de obra de montaje, conforme a RITE (RD 1027/2007) y CTE DB-HS-3. Fabricado conforme UNE-EN 60335-2-88:2004. Equipo con marcado CE y DdP (declaración de prestaciones) según Reglamento UE 305/2011.

**PN.E23TX060** m BUS INTERCONEXIÓN EQUIPOS CLIMATIZACIÓN 3x1 mm2 APANTALLADO (material; 03/02/2025)
516 m
Circuito eléctrico de interconexión de equipos de climatización (ud. exterior e interior), formado por conductores unipolares de cobre aislados H07Z1-K (AS) 3x2,5 mm2 más línea de tierra 1x2,5 mm2; para una tensión nominal de 450/750 V, realizado con tubo PVC corrugado M16/gp5 empotrado. Totalmente instalado y conectado. Válido para instalaciones interiores en locales o edificios de pública concurrencia conforme a REBT (RD 842/2002), ITC-BT-25.

**m23E23DFS010** m TUBERÍA COBRE FRIGORÍFICO ROLLO AISLADA D=1/4" (09/12/2015)
552 m × 10.09 = 5569.68
Tubería de cobre frigorífico en rollo, de diámetro 1/4", con pared de 0,80 mm de espesor, con certificación de calidad de fabricación conforme a la norma UNE-EN 12735-1:2020; para tubería de circuitos de climatización/refrigeración. Totalmente montada; i/p.p. de piezas (codos, tes, manguitos, etc). Materiales con marcado CE y DdP (declaración de prestaciones) según Reglamento UE 305/2011.

**E23TB010** m TUBERÍA COBRE FRIGORÍFICO RÍGIDO D=3/8" (06/02/2025)
243 m × 9.2 = 2235.60
Tubería de cobre frigorífico rígido en barras, de diámetro 3/8", con pared de 0,80 mm de espesor, con certificación de calidad de fabricación conforme a la norma UNE-EN 12735-1:2020; para tubería de circuitos de climatización/refrigeración. Totalmente montada; i/p.p. de piezas (codos, tes, manguitos, etc).

**E23TB020** m TUBERÍA COBRE FRIGORÍFICO RÍGIDO D=1/2" (06/02/2025)
532 m × 10.53 = 5601.96
Tubería de cobre frigorífico rígido en barras, de diámetro 1/2", con pared de 0,80 mm de espesor, con certificación de calidad de fabricación conforme a la norma UNE-EN 12735-1:2020; para tubería de circuitos de climatización/refrigeración. Totalmente montada; i/p.p. de piezas (codos, tes, manguitos, etc).

**E23TB030** m TUBERÍA COBRE FRIGORÍFICO RÍGIDO D=5/8" (06/02/2025)
311 m × 12.5 = 3887.50
Tubería de cobre frigorífico rígido en barras, de diámetro 5/8", con pared de 0,80 mm de espesor, con certificación de calidad de fabricación conforme a la norma UNE-EN 12735-1:2020; para tubería de circuitos de climatización/refrigeración. Totalmente montada; i/p.p. de piezas (codos, tes, manguitos, etc).

**E23TB040** m TUBERÍA COBRE FRIGORÍFICO RÍGIDO D=3/4" (06/02/2025)
253 m × 14.59 = 3691.27
Tubería de cobre frigorífico rígido en barras, de diámetro 3/4", con pared de 0,80 mm de espesor, con certificación de calidad de fabricación conforme a la norma UNE-EN 12735-1:2020; para tubería de circuitos de climatización/refrigeración. Totalmente montada; i/p.p. de piezas (codos, tes, manguitos, etc).

**E23TB050** m TUBERÍA COBRE FRIGORÍFICO RÍGIDO D=7/8" (06/02/2025)
51 m × 17.35 = 884.85
Tubería de cobre frigorífico rígido en barras, de diámetro 7/8", con pared de 1 mm de espesor, con certificación de calidad de fabricación conforme a la norma UNE-EN 12735-1:2020; para tubería de circuitos de climatización/refrigeración. Totalmente montada; i/p.p. de piezas (codos, tes, manguitos, etc).

**E23TB070** m TUBERÍA COBRE FRIGORÍFICO RÍGIDO D=1 1/8" (06/02/2025)
193 m × 21.47 = 4143.71
Tubería de cobre frigorífico rígido en barras, de diámetro 1 1/8", con pared de 1 mm de espesor, con certificación de calidad de fabricación conforme a la norma UNE-EN 12735-1:2020; para tubería de circuitos de climatización/refrigeración. Totalmente montada; i/p.p. de piezas (codos, tes, manguitos, etc).

**E23TB080** m TUBERÍA COBRE FRIGORÍFICO RÍGIDO D=1 3/8" (23/03/2026)
188 m × 25.6 = 4812.80
Tubería de cobre frigorífico rígido en barras, de diámetro 1 3/8", con pared de 1 mm de espesor, con certificación de calidad de fabricación conforme a la norma UNE-EN 12735-1:2020; para tubería de circuitos de climatización/refrigeración. Totalmente montada; i/p.p. de piezas (codos, tes, manguitos, etc).

**PN.E23TB011** m AISLAMIENTO TUBERÍA COBRE FRIGORÍFICO RÍGIDO D=3/8" (material; 24/07/2021)
795 m × 11.41 = 9070.95
Aislamiento para tubería frigorífica de 3/8", formado por coquilla de espuma elastomérica de espesor según RITE. Totalmente instalado.

| Medición | Uds. | Parcial |
|---|---|---|
|  | 243 | 243.00 |
|  | 552 | 552.00 |
| Subtotal |  | 795.00 |
| Total |  | 795 |

**PN.E23TB021** m AISLAMIENTO TUBERÍA COBRE FRIGORÍFICO RÍGIDO D=1/2" (material; 24/07/2021)
532 m × 12.52 = 6660.64
Aislamiento para tubería frigorífica de 1/2", formado por coquilla de espuma elastomérica de espesor según RITE. Totalmente instalado.

**PN.E23TB031** m AISLAMIENTO TUBERÍA COBRE FRIGORÍFICO RÍGIDO D=5/8" (material; 24/07/2021)
311 m × 13.63 = 4238.93
Aislamiento para tubería frigorífica de 5/8", formado por coquilla de espuma elastomérica de espesor según RITE. Totalmente instalado.

**PN.E23TB041** m AISLAMIENTO TUBERÍA COBRE FRIGORÍFICO RÍGIDO D=3/4" (material; 24/07/2021)
253 m × 14.8 = 3744.40
Aislamiento para tubería frigorífica de 3/4", formado por coquilla de espuma elastomérica de espesor según RITE. Totalmente instalado.

**PN.E23TB051** m AISLAMIENTO TUBERÍA COBRE FRIGORÍFICO RÍGIDO D=7/8" (material; 24/07/2021)
51 m × 16.63 = 848.13
Aislamiento para tubería frigorífica de 7/8", formado por coquilla de espuma elastomérica de espesor según RITE. Totalmente instalado.

**PN.E23TB061** m AISLAMIENTO TUBERÍA COBRE FRIGORÍFICO RÍGIDO D=1" (material; 24/07/2021)
188 m × 17.74 = 3335.12
Aislamiento para tubería frigorífica de 1", formado por coquilla de espuma elastomérica de espesor según RITE. Totalmente instalado.

**PN.E23TB071** m AISLAMIENTO TUBERÍA COBRE FRIGORÍFICO RÍGIDO D=1 1/8" (material; 24/07/2021)
193 m × 19.2 = 3705.60
Aislamiento para tubería frigorífica de 1 1/8", formado por coquilla de espuma elastomérica de espesor según RITE. Totalmente instalado.

**PN.E23TB072** m AISLAMIENTO c/ ALUMINIO TUBERÍA COBRE FRIGORÍFICO RÍGIDO D=1 1/8 (material; 24/07/2021)
150 m × 38.12 = 5718.00
Aislamiento para tubería frigorífica de 1 1/8", formado por coquilla de espuma elastomérica de espesor según RITE. Protegido mediante chapa de aluminio de 0,6mm de espesor remachada o atornillada. Totalmente instalado.

**02013** u DCS601C51 SISTEMA DE CONTROL (23/03/2026)
1 u × 3566 = 3566.00
Suministro y montaje de control centralizado inteligente, marca DAIKIN, modelo DCS601C51 para la gestión, monitorización y automatización de la instalación de climatización, incluso caja de fijación y conexionado.

**PN.LEGCLIM** u Legalizacion de la instalacion de climatizacion y produccion de (material; 23/03/2026)
1 u × 1200 = 1200.00
Legalizacion de la instalacion de Climatizacion y produccion de ACS incluyendo la redacción de proyecto y/o memoria técnica, realización de pruebas, paso de OCA por Entidad Homologada y tramitación hasta buen fin del expediente en la Consejería de Industria, Incluso pago de tasas. Instalación legalizada y con autorizacion de puesta en servicio.

#### 12.02.02 VENTILACION Y DIFUSION DE AIRE (09/12/2015)
Importe: 108431.45

**04.001** m2 CONDUCTO CLIMAVER NETO (23/03/2026)
1005 m2 × 43.5 = 43717.50
m² de conducto rectangular lana mineral ISOVER CLIMAVER NETO constituido por paneles rígidos de lana de vidrio ISOVER de alta densidad, revestidos por la cara exterior con una lámina de aluminio reforzada con papel kraft y malla de vidrio, que actúa como barrera de vapor, y por su cara interior, con un tejido Neto de vidrio reforzado de color negro de gran resistencia mecánica, de 25 mm de espesor cumpliendo la norma UNE EN 14303 Productos Aislantes térmicos para equipos en edificación e instalaciones industriales con marcado CE de Sistema de conductos autoportantes para climatización y ventilación ETA 20/0122 según EAD 360001-00-0803. Con una conductividad térmica de 0,032 a 0,038 W / (m•K), clase de reacción al fuego B-s1, d0 y código de designación MW-EN 14303-T5-MV1.

| Medición | Uds. | Parcial |
|---|---|---|
| aire primario - impulsion | 92 | 92.00 |
|  | 54 | 54.00 |
|  | 89 | 89.00 |
|  | 89 | 89.00 |
|  | 99 | 99.00 |
| extraccion | 90 | 90.00 |
|  | 67 | 67.00 |
|  | 145 | 145.00 |
|  | 145 | 145.00 |
|  | 135 | 135.00 |
| Subtotal |  | 1005.00 |
| Total |  | 1005 |

**m23E23DCL010** m TUBO ALUMINIO FLEXIBLE AISLADO D=102 mm (09/12/2015)
39.5 m × 17.33 = 684.54
Conducto formado por tubo de aluminio flexible con aislamiento de 25 mm de fibra de vidrio de densidad 16 kg/cm3 y barrera de vapor con complejo de aluminio reforzado; de diámetro 102 mm; suspendido o fijado a paramento o forjado mediante medios mecánicos. Totalmente instalado; i/p.p. de piezas de unión, piezas especiales, cinta o masilla de sellado, anclajes, fijaciones y medios auxiliares. Conforme a CTE DB-HS-3 y RITE (RD 1027/2007). Medido en su longitud.

| Medición | Uds. | Parcial |
|---|---|---|
|  | 9 | 9.00 |
|  | 1.5 | 1.50 |
|  | 9 | 9.00 |
|  | 9 | 9.00 |
|  | 11 | 11.00 |
| Subtotal |  | 39.50 |
| Total |  | 39.5 |

**m23E23DCL020** m TUBO ALUMINIO FLEXIBLE AISLADO D=127 mm (09/12/2015)
10 m × 18.74 = 187.40
Conducto formado por tubo de aluminio flexible con aislamiento de 25 mm de fibra de vidrio de densidad 16 kg/cm3 y barrera de vapor con complejo de aluminio reforzado; de diámetro 127 mm; suspendido o fijado a paramento o forjado mediante medios mecánicos. Totalmente instalado; i/p.p. de piezas de unión, piezas especiales, cinta o masilla de sellado, anclajes, fijaciones y medios auxiliares. Conforme a CTE DB-HS-3 y RITE (RD 1027/2007). Medido en su longitud.

**m23E23DCL040** m TUBO ALUMINIO FLEXIBLE AISLADO D=203 mm (09/12/2015)
122 m × 25.6 = 3123.20
Conducto formado por tubo de aluminio flexible con aislamiento de 25 mm de fibra de vidrio de densidad 16 kg/cm3 y barrera de vapor con complejo de aluminio reforzado; de diámetro 203 mm; suspendido o fijado a paramento o forjado mediante medios mecánicos. Totalmente instalado; i/p.p. de piezas de unión, piezas especiales, cinta o masilla de sellado, anclajes, fijaciones y medios auxiliares. Conforme a CTE DB-HS-3 y RITE (RD 1027/2007). Medido en su longitud.

| Medición | Uds. | Parcial |
|---|---|---|
|  | 19 | 19.00 |
|  | 10 | 10.00 |
|  | 32.5 | 32.50 |
|  | 32.5 | 32.50 |
|  | 28 | 28.00 |
| Subtotal |  | 122.00 |
| Total |  | 122 |

**m23E23DCL050** m TUBO ALUMINIO FLEXIBLE AISLADO D=254 mm (09/12/2015)
4.5 m × 29.35 = 132.08
Conducto formado por tubo de aluminio flexible con aislamiento de 25 mm de fibra de vidrio de densidad 16 kg/cm3 y barrera de vapor con complejo de aluminio reforzado; de diámetro 254 mm; suspendido o fijado a paramento o forjado mediante medios mecánicos. Totalmente instalado; i/p.p. de piezas de unión, piezas especiales, cinta o masilla de sellado, anclajes, fijaciones y medios auxiliares. Conforme a CTE DB-HS-3 y RITE (RD 1027/2007). Medido en su longitud.

| Medición | Uds. | Largo | Parcial |
|---|---|---|---|
|  | 3 | 1.5 | 4.50 |
| Total |  |  | 4.5 |

**04.021** u COMPUERTA RECTANGULAR DE CAUDAL CONSTANTE 1200x350 (23/03/2026)
6 u × 880 = 5280.00
Suministro y colocación de compuerta rectangular de caudal constante para facilitar el equilibrado de instalaciones de ventilación y climatización serie JZ-HL de TROX o similar dim.1200x350. Con elementos necesarios para montaje.

| Medición | Uds. | Largo | Parcial |
|---|---|---|---|
|  | 3 | 2 | 6.00 |
| Total |  |  | 6 |

**040211** u COMPUERTA RECTANGULAR DE CAUDAL CONSTANTE 900X300 (23/03/2026)
2 u × 658 = 1316.00
Suministro y colocación de compuerta rectangular de caudal constante para facilitar el equilibrado de instalaciones de ventilación y climatización serie JZ-HL de TROX o similar dim.900x300. Con elementos necesarios para montaje.

**PN.m23E23DPR0** ud COMPUERTA REGULACIÓN CAUDAL CONSTANTE D 200 mm KOOLAIR RCCK (material; 24/07/2021)
42 ud × 213.29 = 8958.18
Suministro e instalación de regulador circular de caudal constante KOOLAIR RCCK D200 o equivalente, que constituye un elemento de control que funciona independientemente de la presión, sin fuente de alimentación externa. Mantiene el caudal de aire necesario aunque haya variaciones de presión en el conducto.
Incorpora un dispositivo de regulación que permite modificar manualmente en obra el caudal preajustado en fabrica.
La envolvente del regulador RCCK es de chapa de acero galvanizado, incorporando junta de estanquidad en ambos extremos no siendo necesario remachar ó atornillar.
Instalada, incluso pp de accesorios de fijacion y pequeño material. Conforme a CTE DB-HS-3 y RITE (RD 1027/2007).

| Medición | Uds. | Parcial |
|---|---|---|
|  | 7 | 7.00 |
|  | 2 | 2.00 |
|  | 9 | 9.00 |
|  | 9 | 9.00 |
|  | 15 | 15.00 |
| Subtotal |  | 42.00 |
| Total |  | 42 |

**12.02.02.01** ud COMPUERTA REGULACIÓN CAUDAL CONSTANTE D 200 mm KOOLAIR RCCK (13/01/2026)
42 ud

**PN020201** ud COMPUERTA REGULACIÓN CAUDAL CONSTANTE D 250 mm KOOLAIR RCCK (material; 23/03/2026)
13 ud × 256 = 3328.00
Suministro e instalación de regulador circular de caudal constante KOOLAIR RCCK D25
0 o equivalente, que constituye un elemento de control que funciona independientemente de la presión, sin fuente de alimentación externa. Mantiene el caudal de aire necesario aunque haya variaciones de presión en el conducto.
Incorpora un dispositivo de regulación que permite modificar manualmente en obra el caudal preajustado en fabrica.
La envolvente del regulador RCCK es de chapa de acero galvanizado, incorporando junta de estanquidad en ambos extremos no siendo necesario remachar ó atornillar.
Instalada, incluso pp de accesorios de fijacion y pequeño material. Conforme a CTE DB-HS-3 y RITE (RD 1027/2007).

| Medición | Uds. | Parcial |
|---|---|---|
|  | 5 | 5.00 |
|  | 4 | 4.00 |
|  | 4 | 4.00 |
| Subtotal |  | 13.00 |
| Total |  | 13 |

**PN.Am23E23DCH** m COLECTOR RECTANGULAR CHAPA 150x150x1000 CON CUELLOS EXTRACCION (material; 24/07/2021)
5 m × 89.59 = 447.95
Suministro e instalación de plenum de aspiracion de 3,5 m de longitud para conexión de bocas de extraccion ejecutado en chapa de acero de 0,8mm de espesor, de acuerdo a planos. Incluso p.p. de elementos de soportación y conexión a conducto principal de aspiración D125 y secundarios D90.

**PN.E23DTC033** u REJILLA DE TOMA/EXPULSION DE AIRE 25-H-MI 400x300 (material; 13/12/2021)
4 u × 85.35 = 341.40
Suministro y montaje de rejilla de toma de aire, marca KOOLAIR, modelo 25-H-MI-MM o equivalente aprobada por la D.F. , de dimensiones 400x300 mm, de aletas horizontales fijas a 45º, con malla anti-insectos. Acabado en aluminio anodizado. Incluye suministro de marco metálico de montaje.

| Medición | Uds. | Parcial |
|---|---|---|
| NIVEL A | 2 | 2.00 |
| NIVEL D | 2 | 2.00 |
| Subtotal |  | 4.00 |
| Total |  | 4 |

**PN.m23E23DCG1** m TUBO HELIC. CHAPA ACERO GALVANIZADA D=400 mm (material; 27/03/2018)
26 m × 68.45 = 1779.70
Conducto formado por tubo helicoidal de chapa de acero galvanizada de 0,7 mm de espesor, de diámetro 315 mm, conforme a Norma UNE-EN 1506:2007; fijado a paramento o forjado mediante medios mecánicos. Totalmente instalado; i/p.p. de embocaduras, derivaciones, elementos de fijación y piezas especiales, homologado, instalado según CTE DB-HS-3 y RITE (RD 1027/2007). Medido en su longitud.

**m23E23DCH210** m2 CONDUCTO CHAPA 1,0 mm. (23/03/2026)
386 m2 × 46.3 = 17871.80
Canalización de aire realizada con chapa de acero galvanizada de 1 mm. de espesor, i/embocaduras, derivaciones, elementos de fijación y piezas especiales, homologado, instalado, según norma UNE-EN 1507:2007, CTE DB-HS-3 y RITE (RD 1027/2007).

| Medición | Uds. | Parcial |
|---|---|---|
| PATIO | 386 | 386.00 |
| Total |  | 386 |

**m23E23DCA071** m2 AISLAMIENTO EXTERIOR CONDUCTOS LANA MINERAL 45 mm (23/03/2026)
386 m2 × 42 = 16212.00
Aislamiento termoacústico exterior para conducto metálico rectangular de climatización, realizado con manta de lana mineral de 45 mm de espesor, recubierto por una de sus caras con un complejo kraft-aluminio reforzado que actúa como barrera de vapor, incorporando solapa de 5 cm para el sellado entre tramos.

**PN.m23E23DRR0** ud REJILLA RETORNO AIRFLOW GLP-45 900x75 - M- RAL (material; 23/03/2026)
36 ud × 118 = 4248.00
Rejilla de retorno con lamas fijas a 45º fabricada en aluminio extruido, marca AIRFLOW GLP-45 900x75 - M- RAL a elegir por la DF, incluso con marco de montaje, instalada. Conforme a CTE DB-HS-3, NTE-ICI-26 y RITE (RD 1027/2007).

| Medición | Uds. | Largo | Parcial |
|---|---|---|---|
|  | 6 |  | 6.00 |
|  | 6 |  | 6.00 |
|  | 8 | 3 | 24.00 |
| Subtotal |  |  | 36.00 |
| Total |  |  | 36 |

**PN040202** u BOCA DE EXTRACCION EN ASEOS (material; 23/03/2026)
19 u × 42.3 = 803.70

| Medición | Uds. | Parcial |
|---|---|---|
|  | 6 | 6.00 |
|  | 1 | 1.00 |
|  | 6 | 6.00 |
|  | 6 | 6.00 |
| Subtotal |  | 19.00 |
| Total |  | 19 |

#### 12.02.03 CALEFACCION (19/11/2025)
Importe: 4100

**020301** u Distribución bitubular PERT-Al-PERT Aseos Plantas Aulas (23/03/2026)
3 u
Distribución bitubular realizada con tubería PERT-Al-PERT diámetros 16 y 20 según planos, realizada bajo pavimento, en núcleos de aseos Aulas, incluso derivación desde unidad aerotermia situada en almacén.

**020302** u Distribución bitubular PERT-Al-PERT Aseos Planta Sótano (23/03/2026)
1 u
Distribución bitubular realizada con tubería PERT-Al-PERT diámetros 16 y 20 según planos, realizada bajo pavimento, en núcleos de aseos planta sótano, incluso derivación desde unidad aerotermia situada en almacén.

**PBAX7214501** u Panel PV 400 S 1500 (material; 19/11/2025)
2 u × 370 = 740.00
Panel PV 400 S 1500 marca BAXI para instalación mural vertical de calefacción por agua. longitud de 40 cm, con reducido espesor y gran capacidad de transmisión de calor. Pintado con un recubrimiento base por cataforesis y acabado al polvo epoxy-poliéster color blanco RAL 9016 resistente a la corrosión. Incluye tapones, llaves, juntas, distribuidor monotubo integrado, purgador y soportes Genius con todos los accesorios hidráulicos necesarios para una correcta instalación.

**PBAX7214504** u Panel PV 600 S 1500 (material; 19/11/2025)
8 u × 420 = 3360.00
Panel PV 600 S 1500 marca BAXI para instalación mural vertical de calefacción por agua. longitud de 60 cm, con reducido espesor y gran capacidad de transmisión de calor. Pintado con un recubrimiento base por cataforesis y acabado al polvo epoxy-poliéster color blanco RAL 9016 resistente a la corrosión. Incluye tapones, llaves, juntas, distribuidor monotubo integrado, purgador y soportes Genius con todos los accesorios hidráulicos necesarios para una correcta instalación.

**12.02.04** ud AYUDAS DE ALBAÑILERIA (13/01/2026)
1 ud
Ayudas de albañilería a la instalación de climatización.

### 12.03 FONTANERIA Y PEQUEÑA EVACUACION (13/01/2026)

**03001** u Instalación general conjunto Aseos Aulas
3 u
Instalación interior general en conjunto de aseos en Planta, incluyendo acometidas de agua fría desde patinillo hasta las entradas de cuartos húmedos y de agua caliente desde depósito en Planta 2ª, realizado en tubería de polietileno reticulado, aislado con coquilla anticondensación de 9 mm en agua fría y de 19mm en agua caliente y retorno.

**03002** u Instalacion general conjunto Aseos Sótano
1 u
Instalación interior general en conjunto de aseos en Planta Sótano, incluyendo acometidas de agua fría desde patinillo hasta las entradas de cuartos húmedos y de agua caliente desde depósito en Almacén cantina, según planos, realizado en tubería de polietileno reticulado, aislado con coquilla anticondensación de 9 mm en agua fría y de 19mm en agua caliente y retorno.

**03003** u Instalación general cantina
1 u
Instalación de fontanería para cantina /almacén, incluyendo llaves de corte, realizada con tuberías de polietileno reticulado para agua fría y caliente y retorno y con tuberías insonorizadas de PVC, marca NUEVA TERRAIN, serie INSONORO PLUS para la red de desagüe, con los diámetros necesarios para cada punto de servicio, con bote sifónico de PVC, incluso con p.p. de bajante de PP-HT MAGNAPLAST de 110 mm. y manguetón de enlace para el inodoro, terminada y sin aparatos sanitarios. Las tomas de agua y los desagües se entregarán con tapones. Incluye llaves de corte acabadas en acero cromado de primera calidad y llaves de escuadra con actuador metálico en cada aparato. Incluida instalación interior desde entrada a vivienda. s/CTE-HS-4/5.

**03004** u Instalación en aseo
1 u
Instalación de fontanería para un aseo dotado de lavabo e inodoro, incluyendo llaves de corte realizada con tuberías de polietileno reticulado para agua fría, caliente y retorno y con tuberías insonorizadas de PVC, marca NUEVA TERRAIN, serie INSONORO PLUS para la red de desagüe, con los diámetros necesarios para cada punto de servicio, con bote sifónico de PVC, incluso con p.p. de bajante de PP-HT MAGNAPLAST de 110 mm. y manguetón de enlace para el inodoro, terminada y sin aparatos sanitarios. Las tomas de agua y los desagües se entregarán con tapones. Incluye llaves de corte acabadas en acero cromado de primera calidad y llaves de escuadra con actuador metálico en cada aparato. Incluida instalación interior. s/CTE-HS-4/5.

**03005** u Instalacion en cuarto de limpieza
1 u

**03006** u Instalación en cuarto de baño público
10 u
Instalación de fontanería para baños de público, incluyendo llaves de corte, realizada con tuberías de polietileno reticulado para agua fría, caliente y retorno y con tuberías insonorizadas de PVC, marca NUEVA TERRAIN, serie INSONORO PLUS para la red de desagüe, con los diámetros necesarios para cada punto de servicio, con bote sifónico de PVC, incluso con p.p. de bajante de PP-HT MAGNAPLAST de 110 mm. y manguetón de enlace para el inodoro, terminada y sin aparatos sanitarios. Las tomas de agua y los desagües se entregarán con tapones. Incluye llaves de corte acabadas en acero cromado de primera calidad y llaves de escuadra con actuador metálico en cada aparato. Incluida instalación interior. s/CTE-HS-4/5.

| Medición | Uds. | Parcial |
|---|---|---|
|  | 3 | 3.00 |
|  | 2 | 2.00 |
|  | 2 | 2.00 |
|  | 3 | 3.00 |
| Subtotal |  | 10.00 |
| Total |  | 10 |

**03010** u Instalación fontaneria y peq evacuación lavabo
23 u
Instalación de punto de consumo de agua fría y caliente, para lavabo, realizado con tubería de polietileno reticulado, conectada a la red particular con sistema de derivaciones por tes, llaves de corte de escuadra conforme UNE-EN ISO 15874-1:2013, UNE-EN ISO 15874-2:2013, UNE-EN ISO 15874-3:2013 y UNE-EN ISO 15874-5:2013. Tubería protegida en paramentos empotrados con tubo corrugado de protección. Manguetón de conexión inodoro realizada con tubería de PVC, serie B, conforme UNE-EN 1453-1:2017. Totalmente montado, conexionado y probado; p.p. de derivación particular, p.p. de piezas especiales (codos, manguitos, etc.) de las tuberías y p.p. de medios auxiliares. Sin incluir sanitarios, ni griferías. Conforme a CTE DB-HS-4 y DB-HS-5. Materiales con marcado CE y DdP (Declaración de Prestaciones) según Reglamento (UE) 305/2011.

| Medición | Uds. | Parcial |
|---|---|---|
|  | 9 | 9.00 |
|  | 1 | 1.00 |
|  | 4 | 4.00 |
|  | 4 | 4.00 |
|  | 5 | 5.00 |
| Subtotal |  | 23.00 |
| Total |  | 23 |

**03011** u Instalación fontaneria y peq evacuación urinario
8 u
Instalación de punto de consumo de agua fría para urinario, realizado con tubería de polietileno reticulado, conectada a la red particular con sistema de derivaciones por tes, llaves de corte de escuadra conforme UNE-EN ISO 15874-1:2013, UNE-EN ISO 15874-2:2013, UNE-EN ISO 15874-3:2013 y UNE-EN ISO 15874-5:2013. Tubería protegida en paramentos empotrados con tubo corrugado de protección. Manguetón de conexión inodoro realizada con tubería de PVC, serie B, conforme UNE-EN 1453-1:2017. Totalmente montado, conexionado y probado; p.p. de derivación particular, p.p. de piezas especiales (codos, manguitos, etc.) de las tuberías y p.p. de medios auxiliares. Sin incluir sanitarios, ni griferías. Conforme a CTE DB-HS-4 y DB-HS-5. Materiales con marcado CE y DdP (Declaración de Prestaciones) según Reglamento (UE) 305/2011.

| Medición | Uds. | Parcial |
|---|---|---|
|  | 2 | 2.00 |
|  | 2 | 2.00 |
|  | 2 | 2.00 |
|  | 2 | 2.00 |
| Subtotal |  | 8.00 |
| Total |  | 8 |

**03012** u Instalación fontanería y peq evacuación inodoro
23 u
Instalación de punto de consumo de agua fría para urinario, realizado con tubería de polietileno reticulado, conectada a la red particular con sistema de derivaciones por tes, llaves de corte de escuadra conforme UNE-EN ISO 15874-1:2013, UNE-EN ISO 15874-2:2013, UNE-EN ISO 15874-3:2013 y UNE-EN ISO 15874-5:2013. Tubería protegida en paramentos empotrados con tubo corrugado de protección. Manguetón de conexión inodoro realizada con tubería de PVC, serie B, conforme UNE-EN 1453-1:2017. Totalmente montado, conexionado y probado; p.p. de derivación particular, p.p. de piezas especiales (codos, manguitos, etc.) de las tuberías y p.p. de medios auxiliares. Sin incluir sanitarios, ni griferías. Conforme a CTE DB-HS-4 y DB-HS-5. Materiales con marcado CE y DdP (Declaración de Prestaciones) según Reglamento (UE) 305/2011.

| Medición | Uds. | Parcial |
|---|---|---|
|  | 6 | 6.00 |
|  | 1 | 1.00 |
|  | 5 | 5.00 |
|  | 5 | 5.00 |
|  | 6 | 6.00 |
| Subtotal |  | 23.00 |
| Total |  | 23 |

**03014** u Calentador Instantáneo COINTRA MITO SLVP
1 u

**03015** ud AYUDAS DE ALBAÑILERIA (13/01/2026)
1 ud
Ayudas de albañilería a la instalación de fontanería y saneamiento.

### 12.04 PROTECCION CONTRA INCENDIOS (13/01/2026)

**m23E26FBB040** ud CENTRAL INCENDIOS ANALÓGICA-ALGORÍTMICA 6 BUCLES AMPLIABLES CON
1 ud
Central analógica-algorítmica de incendios, con capacidad de 6 bucles algorítmicos bidireccionales de 125 equipos analógicos-algorítmicos (detectores, pulsadores y módulos) cada uno, ampliables hasta 8 bucles mediante tarjeta de bucles (equipa 3 tarjetas con 2 bucles por tarjeta). Dispone de un microprocesador independiente por cada 250 equipos. Equipada con fuente de alimentación conmutada de 27,2 Vcc-4A, cargador de baterías de emergencia y 2 baterías de 12 V-17 Ah. Equipo conforme a Norma UNE 23007-2:1998/1M:2008 y UNE 23007-4:1998/2M:2007, y con Certificado CE CPR. Totalmente instalado; i/p.p. de conexiones y medios auxiliares.

**E26DAF020** u FUENTE DE ALIMENTACIÓN CONMUTADA 24V-5A (17 Ah)
3 u
Fuente de alimentación conmutada cortocircuitable de 24 Vcc-5 A, bitensión 230/115 Vac-50-60 Hz, provista de indicaciones luminosas de estado general de la fuente de alimentación, estado y carga de las baterías y de los fusibles de salida. Dispone de 2 salidas independientes protegidas contra cortocircuitos. Equipa tarjeta microprocesada de información de estado permanente. Capacidad de 2 baterías 12 V-17 Ah. Equipo conforme a Norma UNE 23007-4:1998/2M:2007. Totalmente instalado; i/p.p. de conexiones y medios auxiliares.

| Medición | Uds. | Parcial |
|---|---|---|
| PLANTA BAJA | 1 | 1.00 |
| PLANTA SOTANO | 1 | 1.00 |
| PLANTA 2 | 1 | 1.00 |
| Subtotal |  | 3.00 |
| Total |  | 3 |

**m23E26FBA030** ud DETECTOR ÓPTICO-TÉRMICO ANALÓGICO-ALGORÍTMICO
62 ud
Detector óptico-térmico analógico-algorítmico direccionable, con dispositivo óptico de medición de luz para evaluación de densidad y porcentaje de incremento en tiempo, y dispositivo de medición de calor simultáneo, para envío de ambas señales procesadas a la central de incendios. Dispone de diseño de ventilación natural para facilitar la captación de humos lentos, ajuste automático de sensibilidad, autoaislador del equipo y salida para alarma remota. Incluye zócalo para detectores analógico-algorítmicos. Equipo conforme a Norma UNE-EN 54-7:2019 y UNE-EN 54-5:2017+A1:2019, con Certificado CE CPD y marca de Calidad AENOR. Totalmente instalado; i/p.p. de conexiones y medios auxiliares.

| Medición | Uds. | Parcial |
|---|---|---|
|  | 11 | 11.00 |
|  | 9 | 9.00 |
|  | 10 | 10.00 |
|  | 10 | 10.00 |
|  | 10 | 10.00 |
|  | 12 | 12.00 |
| Subtotal |  | 62.00 |
| Total |  | 62 |

**PN.HFFPCI0003** u DETECTOR CON FLASH (material)
2 u

| Medición | Uds. | Parcial |
|---|---|---|
| Aseo minusválidos | 2 | 2.00 |
| Total |  | 2 |

**m23E26FBE010** ud PULSADOR DE ALARMA DIRECCIONABLE ANALÓGICO-ALGORÍTMICO
14 ud
Pulsador de alarma esclavo con autochequeo provisto de microrruptor, LED de alarma y autochequeo, sistema de comprobación con llave de rearme, lámina de plástico calibrada para que se enclave y no rompa. Ubicado en caja y serigrafiado según Norma. Medida la unidad instalada.

| Medición | Uds. | Parcial |
|---|---|---|
|  | 3 | 3.00 |
|  | 3 | 3.00 |
|  | 2 | 2.00 |
|  | 2 | 2.00 |
|  | 2 | 2.00 |
|  | 2 | 2.00 |
| Subtotal |  | 14.00 |
| Total |  | 14 |

**m23E26FBF020** ud SIRENA CON FLASH ANALÓGICA-ALGORÍTMICA CON AISLADOR. ALTAVOZ DE
7 ud
Sirena con foco analógica-algorítmica microprocesada con aislador, multitono, equipada con avisador óptico de flash de alta luminosidad, de bajo consumo, en color rojo, con nivel sonoro máximo de 100 dB. Equipo conforme a Norma UNE-EN 54-3:2016 y con Certificado CE CPR. Totalmente instalada; i/p.p. de conexiones y medios auxiliares.

| Medición | Uds. | Largo | Parcial |
|---|---|---|---|
|  | 6 | 1 | 6.00 |
|  | 1 |  | 1.00 |
| Subtotal |  |  | 7.00 |
| Total |  |  | 7 |

**PN.HFFPCI0004** u SIRENA EXTERIOR (material)
1 u
Sirena para exteriores con foco analógica-algorítmica microprocesada con aislador, multitono, equipada con avisador óptico de flash de alta luminosidad, altavoz integrado, de bajo consumo, en color rojo, con nivel sonoro máximo de 120 dB. Equipo conforme a Norma UNE-EN 54-3:2016 y con Certificado CE CPR. Totalmente instalada; i/p.p. de conexiones y medios auxiliares.

**m23E26FBC011** ud MÓDULO DE 2 SALIDAS PARA MANIOBRAS
3 ud
Unidad microprocesada direccionable que gestiona 2 salidas por relé libres de tensión. Para contactos NC (normalmente cerrados) y NA (normalmente abiertos), para ejecutar 2 maniobras independientes (cierre de puertas cortafuegos, activación/desactivación de electroválvulas, etc.). Provisto de autoaislador que lo aísla del resto de la instalación en caso de cortocircuito interno, LED de información, clemas extraíbles y caja protectora. Equipo conforme a Norma UNE-EN 54-18:2007, con Certificado CE CPR. Totalmente instalado; i/p.p. de conexiones y medios auxiliares.

| Medición | Uds. | Parcial |
|---|---|---|
|  | 1 | 1.00 |
|  | 1 | 1.00 |
|  | 1 | 1.00 |
| Subtotal |  | 3.00 |
| Total |  | 3 |

**m23E26FBC021** ud MÓDULO DE 2 SALIDAS VIGILADAS PARA MANIOBRAS
1 ud
Unidad microprocesada direccionable que gestiona 2 salidas supervisadas por relés. Para ejecutar 2 maniobras de evacuación independientes (sirenas, campanas, etc.). Provisto de autoaislador que lo aísla del resto de la instalación en caso de cortocircuito interno, LED de información, clemas extraíbles y caja protectora. Equipo conforme a Norma UNE-EN 54-18:2007, con Certificado CE CPR. Totalmente instalado; i/p.p. de conexiones y medios auxiliares.

**m23E26FBC081** ud MÓDULO CONTROL SEÑALES 8 ENTRADAS DIGITALES
1 ud
Unidad microprocesada direccionable que gestiona la información de 8 entradas digitales. Cada entrada puede ser seleccionada para contacto abierto o cerrado. Dispone de capacidad para personalizar 8 equipos, identificar su ubicación e informar de los cambios de estado que se generen en cada uno de ellos. Provisto de autoaislador que lo aísla del resto de la instalación en caso de cortocircuito interno, LED de información, clemas extraíbles y caja protectora. Equipo conforme a Norma UNE-EN 54-18:2007, con Certificado CE CPR. Totalmente instalado; i/p.p. de conexiones y medios auxiliares.

| Medición | Uds. | Parcial |
|---|---|---|
| GRUPO PRESION | 1 | 1.00 |
| Total |  | 1 |

**m23E26FBC071** ud MÓDULO CONTROL SEÑALES 2 ENTRADAS DIGITALES
1 ud
Unidad microprocesada direccionable que gestiona la información de 2 entradas digitales. Cada entrada puede ser seleccionada para contacto abierto o cerrado. Dispone de capacidad para personalizar 2 equipos, identificar su ubicación e informar de los cambios de estado que se generen en cada uno de ellos. Provisto de autoaislador que lo aísla del resto de la instalación en caso de cortocircuito interno, LED de información, clemas extraíbles y caja protectora. Equipo conforme a Norma UNE-EN 54-18:2007, con Certificado CE CPR. Totalmente instalado; i/p.p. de conexiones y medios auxiliares.

| Medición | Uds. | Parcial |
|---|---|---|
| PUESTOS DE CONTROL | 1 | 1.00 |
| Total |  | 1 |

**E26DLE010** m CIRCUITO CABLE RESISTENTE AL FUEGO 2x1,5 mm2 (AS+)
1032 m
Circuito con cableado de cobre flexible resistente al fuego formado por 2 conductores de cobre de 1,5 mm2 de sección, SZ1-K (AS+) o RZ1-K mica (AS+), de protección 0,6/1 kV. Con aislamiento de silicona o cinta de mica con XLPE y cubierta de poliolefinas; libre de halógenos, no propagador de la llama ni del incendio, con baja emisión de gases tóxicos y nula emisión de gases corrosivos, instalado bajo tubo corrugado protector libre de halógenos M-20. Cable diseñado según Norma UNE 211025:2020, y conforme a UNE-EN 50200:2016. Totalmente montado y conectado.

| Medición | Uds. | Largo | Parcial |
|---|---|---|---|
|  | 86 | 12 | 1032.00 |
| Total |  |  | 1032 |

**m23E26FBC074** ud SISTEMA DE EVACUACION POR VOZ UNE 23007-32
1 ud
Suministro e instalación de sistema de evacuación por voz conforme a UNE 23007-32 y EN-54, incluyendo fuentes de alimentación, etapas amplificadoras, unidad de control, pupitre microfónico, etc, conectada a la central de megafonía y al sistema de detección de incendios. Totalmente instalado y funcionando.

**PROT152050025** u RA E 3000 litros, depósito para agua y otros líquidos (material)
4 u
Depósitos RA E 3000 para agua y otros líquidos de densidad inferior a 1,3 kg/l, de Roth. Diseñados para instalar en superficie. Fabricados en PEAD, de color verde. Garantía de 2 años. Disponen de 1 zona plana en la parte inferior y en la superior para instalar accesorios de llenado y de vaciado. Instalación de forma individual o en batería.
Inferior Ø 1.625mm Superior Ø 1.870mm, Altura 1.520 mm, tapa Ø 1.870 y altura total con tapa 1.530 mm.
Claves: DEPOSITOS, AGUA, POTABLE, LIQUIDOS, ALIMENTICIOS, DENSIDAD, INFERIOR, LITROS, DEPOSITO

**UJLVUE1280EJ2** u Grupo contra incendios para 12m3/h a 80 m.c.a. norma 23-500-2021
1 u
Grupo Contra Incendios marca BCM, de Grupo JLV, para 12m3/h a 80 m.c.a., Norma 23-500-2021, formado por Bomba Principal Eléctrica monobloc tipo vertical multicelular tipo MVM 12 10T accionada mediante motor eléctrico asíncrono, trifásico de 2 polos, aislamiento clase F, protección IP44 de una Potencia de 5,5kW / 7,5CV, Cuerpo de aspiración, impulsión y contra bridas fabricadas en hierro fundido, eje en acero inoxidable AISI 303, impulsores, difusores en policarbonato con fibra de vidrio y cierre mecánico. Bomba Jockey Eléctrica monobloc tipo vertical multicelular tipo MVM 02 9T accionada mediante motor eléctrico asíncrono, trifásico de 2 polos, aislamiento clase F, protección IP44 de una Potencia de 1,5kW / 2CV, Cuerpo de aspiración, impulsión y contra bridas fabricadas en hierro fundido, eje en acero inoxidable AISI 304, impulsores, difusores en policarbonato con fibra de vidrio y cierre mecánico. Cuadro de Control Bomba Principal Eléctrica y Jockey, fabricado según la normativa UNE 23500-2021, destinado al control y arranque del grupo PCI. Incluye Caudalímetro de 2", Cono Excéntrico DN65 - DN40 (Aspiración Positiva) y Manovacuometro con llave de corte.

**04001** u SISTEMA DE LLENADO ALJIBE
1 u

**m23E26FDC130** m TUBERÍA INCENDIOS ACERO NEGRO 2" DN50
36 m
Tubería de instalación de red de distribución de agua contra incendios, formada por tubo de acero negro para soldar, UNE-EN 10255:2005+A1:2008 de 2" (DN50), sin calorifugar, con acabado con 2 manos de esmalte sintético brillante en color rojo (RAL 3000 o similar). Totalmente montada; i/p.p. de uniones, soportes y accesorios.

**m23E26FDC120** m TUBERÍA INCENDIOS ACERO NEGRO 1 1/2" DN40
60 m
Tubería de instalación de red de distribución de agua contra incendios, formada por tubo de acero negro para soldar, UNE-EN 10255:2005+A1:2008 de 1 1/2" (DN40), sin calorifugar, con acabado con 2 manos de esmalte sintético brillante en color rojo (RAL 3000 o similar). Totalmente montada; i/p.p. de uniones, soportes y accesorios.

| Medición | Uds. | Largo | Parcial |
|---|---|---|---|
| NIVEL A BIES | 3 | 11 | 33.00 |
|  | 14 |  | 14.00 |
|  | 13 |  | 13.00 |
| Subtotal |  |  | 60.00 |
| Total |  |  | 60 |

**PN.m23E26FI04** ud B.I.E. 25 mm - 30 m ABATIBLE ARMARIO CON PUERTA (material)
8 ud
Boca de incendio equipada (B.I.E.) abatible, compuesta por armario horizontal de chapa de acero 650x680x180 mm pintado en pintura de poliéster en rojo (RAL 3002 o similar), con rejilla lateral de ventilación y taladros inferiores para desagüe. Bisagra interior integral para la devanadera abatible 180º, y puerta con visor de metacrilato o ciega, con cerradura abrefácil en ABS. Manguera semirrígida de diámetro 25 mm y 30 m de longitud fabricada según UNE-EN 694:2015 y con Certificado AENOR, lanza de triple efecto (chorro, pulverización cónica y cierre), válvula de asiento con roscas de 1" y con pieza de comprobación con manómetro. Equipo conforme a Norma UNE-EN 671-1:2013. Totalmente instalada; i/p.p. de conexiones y medios auxiliares.

| Medición | Uds. | Parcial |
|---|---|---|
| NIVEL A | 1 | 1.00 |
|  | 1 | 1.00 |
|  | 2 | 2.00 |
|  | 2 | 2.00 |
|  | 2 | 2.00 |
| Subtotal |  | 8.00 |
| Total |  | 8 |

**m23E26FEA030** ud EXTINTOR POLVO ABC 6 kg. PRESIÓN INCORPORADA
17 ud
Extintor de polvo químico polivalente ABC, de 6 kg de agente extintor, de eficacia 34A 233B C; equipado con soporte, manguera de caucho flexible con revestimiento de poliamida negra y difusor tubular, y manómetro comprobable. Cuerpo del extintor en chapa de acero laminado AP04, con acabado en pintura de poliéster resistente a la radiación UV. Peso total del equipo aprox. 9,22 kg. Conforme a Normas UNE-EN 3-7:2004+A1:2008 y UNE-EN 3-10:2010, con marcado CE y certificado AENOR. Totalmente montado. Medida la unidad instalada.

| Medición | Uds. | Parcial |
|---|---|---|
|  | 5 | 5.00 |
|  | 4 | 4.00 |
|  | 2 | 2.00 |
|  | 2 | 2.00 |
|  | 2 | 2.00 |
|  | 2 | 2.00 |
| Subtotal |  | 17.00 |
| Total |  | 17 |

**m23E26FEE020** ud EXTINTOR PORTÁTIL CO2 5 kg ENVASE ACERO
6 ud
Extintor de CO2, de 5 kg de agente extintor, de eficacia 89B; equipado con soporte y manguera flexible con trompa. Cuerpo del extintor en chapa de acero, con acabado en pintura de poliéster resistente a la radiación UV. Peso total del equipo aprox. 14 kg. Conforme a Normas UNE-EN 3-7:2004+A1:2008 y UNE-EN 3-10:2010, con marcado CE y certificado AENOR. Totalmente montado. Medida la unidad instalada.

**04010** ud SISTEMA INTERCOMUNICACION ZONAS DE REFUGIO AIPHONE GT-05ZRK
1 ud
Conjunto de intercomunicación para zonas de refugios según la normativa del Código Técnico de Edificación especificada en el anexo A del Documento Básico (DB) de Seguridad en caso de incendios (SI), que permite la intercomunicación (audio) con el centro de control e indica acústica y visualmente el establecimiento de llamada y la comunicación, para personas con discapacidad visual y auditiva. Compuesto por una central receptora con pantalla LCD color de 3,5", la electrónica de control y las fuentes de alimentación necesarias, y CINCO (5) intercomunicadores para las zonas de refugio con placa de zinc, pictogramas de señalización (llamada en curso, comunicación y control remoto) y mensajes de voz sintetizada en castellano (de llamada en curso, comunicación y puerta abierta). Sistema ampliable para hasta 5 zonas de refugio (con intercomunicadores adicionales GT-ZRK). Modelo OPTIMUS ref. GT-05ZRK. Incluso cableado. Instalado y funcionando

**04011** AYUDAS DE ALBAÑILERIA (13/01/2026)
1
Ayudas de albañilería a la instalación de protección contra incendios.

## 13 CONTROL DE CALIDAD
Medidas de control de calidad basado en el plan de control descrito en el proyecto segun el artículo 6º, Condiciones del proyecto, artículo 7º, Condiciones en la ejecución de las obras y anejo II Documentación del seguimiento de la obra de la parte I del cte.

## 14 GESTIÓN DE RESIDUOS
Medios para la gestión de los residuos de la construcción, según R.D. 105/2008, en base al plan de gestión.

## 15 SEGURIDAD Y SALUD
Medidas de seguridad y salud según Estudio de Seguridad y Salud en obra s/ coordinador de dicha materia.

## 16 MOBILIARIO Y APARATOS SANITARIOS (13/01/2026)

### 16.01 APARATOS SANITARIOS

**16.01.01** pza INODORO SUSPENDIDO
20 pza
Suministro e instalación de inodoro suspendido Roca The Gap Square Rimless, con tanque empotrado y mecanismo de descarga compatible, fijado según indicaciones del fabricante. Incluye conexiones hidráulicas de entrada y salida, soporte estructural de fijación a pared, nivelación, pruebas de estanqueidad y funcionamiento, remates perimetrales y limpieza final de obra. El equipo queda totalmente instalado, funcional y listo para uso sanitario.

| Código | Ud | Descripción | Rendimiento | Precio |
|---|---|---|---|---|
| 16.01.01.01 | h | Oficial 1ª fontanero calefactor (mano de obra; 27/06/2024) | 0 | 26.58 |
| 16.01.01.02 | h | Oficial 2ª fontanero calefactor (mano de obra; 27/06/2024) | 0 | 25.25 |
| 16.01.01.03 | u | Taza p/tanque alto empotrado o fluxor gama media/alta blanco (material; 13/01/2026) | 0 | 342 |
| 16.01.01.04 | % | Pequeño Material (27/03/2018) | 0 | 1 |

| Medición | Uds. | Parcial |
|---|---|---|
| S1 | 5 | 5.00 |
| Entreplanta | 1 | 1.00 |
| P1 | 5 | 5.00 |
| P2 | 5 | 5.00 |
| P3 | 4 | 4.00 |
| Subtotal |  | 20.00 |
| Total |  | 20 |

**16.01.02** pza LAVABO ENCIMERA
17 pza
Suministro e instalación de lavabo bajo encimera Roca The Gap Square, de porcelana sanitaria de primera calidad, fijado sobre mueble o encimera según proyecto, incluyendo desagüe, rebosadero, conexión a fontanería, sellado perimetral con silicona sanitaria, nivelación, pruebas de estanqueidad y funcionamiento, protección de elementos colindantes y limpieza final de obra. El lavabo queda totalmente instalado, funcional y listo para uso sanitario.

| Código | Ud | Descripción | Rendimiento | Precio |
|---|---|---|---|---|
| 16.01.02.01 | h | Oficial 1ª fontanero calefactor (mano de obra; 27/06/2024) | 0 | 26.58 |
| 16.01.02.02 | h | Oficial 2ª fontanero calefactor (mano de obra; 27/06/2024) | 0 | 25.25 |
| 16.01.02.03 | pza | Lavabo (material; 13/01/2026) | 0 | 203 |

| Medición | Uds. | Parcial |
|---|---|---|
| S1 | 4 | 4.00 |
| Entreplanta | 1 | 1.00 |
| P1 | 4 | 4.00 |
| P2 | 4 | 4.00 |
| P3 | 4 | 4.00 |
| Subtotal |  | 17.00 |
| Total |  | 17 |

**16.01.03** pza GRIFERIA PARA LAVABO
17 pza
Suministro e instalación de grifería electrónica para lavabo Roca Ona, con sistema de agua premezclada y temporizador incorporado, incluyendo todas las conexiones a la red de agua fría y caliente, fijaciones según indicaciones del fabricante, regulación de caudal y temperatura, pruebas de funcionamiento y estanqueidad, protección de elementos colindantes durante la instalación y limpieza final de obra. La grifería queda totalmente instalada, funcional y lista para uso sanitario.

| Medición | Uds. | Parcial |
|---|---|---|
| S1 | 4 | 4.00 |
| Entreplanta | 1 | 1.00 |
| P1 | 4 | 4.00 |
| P2 | 4 | 4.00 |
| P3 | 4 | 4.00 |
| Subtotal |  | 17.00 |
| Total |  | 17 |

**16.01.05** pza INODORO SUSPENDIDO PMR
2 pza
Suministro e instalación de inodoro suspendido PMR, modelo Roca Access Rimless, incluyendo cisterna empotrada, mecanismo de descarga compatible, todos los accesorios de fijación a pared y suelo, conexiones de agua y desagüe, ajuste y regulación del sistema de descarga, pruebas de funcionamiento y limpieza final, totalmente terminado y listo para uso, conforme a normativa vigente de accesibilidad y especificaciones del fabricante.

| Medición | Uds. | Parcial |
|---|---|---|
| S1 | 1 | 1.00 |
| P3 | 1 | 1.00 |
| Subtotal |  | 2.00 |
| Total |  | 2 |

**16.01.06** pza LAVABO MURAL PMR
2 pza
Suministro e instalación de lavabo mural PMR, modelo Roca Access, con soporte basculante, incluyendo todos los accesorios de fijación a pared, válvula y desagüe, grifería si aplica, ajuste y regulación del soporte basculante, pruebas de funcionamiento y limpieza final, totalmente terminado y listo para uso, cumpliendo normativa vigente de accesibilidad y especificaciones del fabricante.

| Medición | Uds. | Parcial |
|---|---|---|
| S1 | 1 | 1.00 |
| P3 | 1 | 1.00 |
| Subtotal |  | 2.00 |
| Total |  | 2 |

**16.01.07** pza GRIFERIA PMR
2 pza
Suministro e instalación de grifería para PMR, incluyendo monomando o mexclador según modelo, con alcance y altura adecuados a normativa de accesibilidad, mecanismos de accionamiento ergonómicos (palanca, sensor o pulsador), conexiones de agua fría y claiente, accesorios de fijación, pruebas de funcionamiento, regulación de caudal y limpieza final, completamente instalada y lista para uso, conforme a normativa vigente y especificaciones del fabricante.

| Medición | Uds. | Parcial |
|---|---|---|
| S1 | 1 | 1.00 |
| P3 | 1 | 1.00 |
| Subtotal |  | 2.00 |
| Total |  | 2 |

**16.01.08** lote BARRAS INODORO PMR
2 lote
Suministro e instalación de conjunto de barras abatibles para inodoro PMR, modelo Roca Pro, incluyendo fijaciones a pared, soportes, mecanismos de abatimiento y bloqueo, pruebas de funcionamiento, ajuste de nivel y limpieza final, totalmente instalado y listo para uso, cumplimiento normativa vigente de accesibilidad y especificaciones del fabricante.

| Medición | Uds. | Parcial |
|---|---|---|
| S1 | 1 | 1.00 |
| P3 | 1 | 1.00 |
| Subtotal |  | 2.00 |
| Total |  | 2 |

### 16.02 SILLERIA (13/01/2026)

**16.02.01** ud SILLA AULAS
423 ud
Suministro de silla para aulas modelo Globe de Forma5. Carcasa de polipropileno color gris ratón con asiento con galleta tapizada, categoria G4 Nappel Pro. Sin brazos y cuatro patras metálicas acabadas lacadas en color gris ratón.

| Medición | Uds. | Parcial |
|---|---|---|
| ENTREPLANTA |  |  |
| Sala de vistas | 35 | 35.00 |
| P1 |  |  |
| Aula 1 | 21 | 21.00 |
| Aula 2 | 65 | 65.00 |
| Aula 3 | 55 | 55.00 |
| P2 |  |  |
| Aula 1 | 21 | 21.00 |
| Aula 2 | 65 | 65.00 |
| Aula 3 | 55 | 55.00 |
| P3 |  |  |
| Aula 1 | 25 | 25.00 |
| Aula 2 | 23 | 23.00 |
| Aula 3 | 17 | 17.00 |
| Aula 4 | 41 | 41.00 |
| Subtotal |  | 423.00 |
| Total |  | 423 |

**16.02.02** ud SILLA S. REUNIÓN (13/01/2026)
17 ud
Suministro y montaje de silla modelo Glove de Forma5. Estructura GRIS RATÓN de 4 radios con ruedas. Caracasa totalmente tapizada Grupo 3, Gravity color a definir con reposabrazos color gris ratón.

| Medición | Uds. | Parcial |
|---|---|---|
| PB |  |  |
| Sala | 8 | 8.00 |
| ENTREPLANTA |  |  |
| Sala | 5 | 5.00 |
| Despacho 1 | 2 | 2.00 |
| Despacho 2 | 2 | 2.00 |
| Subtotal |  | 17.00 |
| Total |  | 17 |

**16.02.03** ud SILLA OFICINA (13/01/2026)
18 ud
Suministro y montaje silla DotPro de Forma5. Asiento tapizado con tejido grupo3 Gravity. Respaldo alto en malla flexible y transpirable web 90198. Regulación lumbar en color negro, marco negro Mecanismo sincro nova y brazos fijos. Base star 69 cm de poliamida y doble rodadura blanda Ø 65 mm.

| Medición | Uds. | Parcial |
|---|---|---|
| PB |  |  |
| Recepción | 2 | 2.00 |
| ENTREPLANTA |  |  |
| Dirección | 12 | 12.00 |
| Despacho 1 | 1 | 1.00 |
| Despacho 2 | 1 | 1.00 |
| P3 |  |  |
| Lobby | 2 | 2.00 |
| Subtotal |  | 18.00 |
| Total |  | 18 |

**16.02.04** ud SILLA COMEDOR
53 ud
Suministro y montaje de silla BIKA de esPattio, fabricada con polipropileno indoor, con 4 patasy sin brazos. Apilable. Lámina de asiento y respal en color a elegir

| Medición | Uds. | Parcial |
|---|---|---|
| SOTANO |  |  |
| Cantina | 53 | 53.00 |
| Subtotal |  | 53.00 |
| Total |  | 53 |

**16.02.05** ud SILLA ALTA (13/01/2026)
46 ud
Suministro y montaje de silla alta modelo Glove de Forma5. Estructura de 4 paras metálicas, monocasco de polipropileno perforado sin brazos, color polar White o mouse grey.

| Medición | Uds. | Parcial |
|---|---|---|
| SOTANO |  |  |
| Cantina | 22 | 22.00 |
| PB |  |  |
| Lobby | 12 | 12.00 |
| P1 |  |  |
| Sala polivalente | 6 | 6.00 |
| P2 |  |  |
| Sala polivalente | 6 | 6.00 |
| Subtotal |  | 46.00 |
| Total |  | 46 |

**16.02.06** ud SILLA ESPACIOS SINGULARES (13/01/2026)
21 ud
Suministro y montaje de silla CAPPA de Forma5, fabricada en estructura de varilla fija lacada en blanco polar, carcasa de polipropileno blanco polar, con 4 patas de varilla. Asiento tapizado Grupo 4 Gravity en color a elegir

| Medición | Uds. | Parcial |
|---|---|---|
| PB |  |  |
| Lobby | 9 | 9.00 |
| P1 |  |  |
| Sala polivalente | 6 | 6.00 |
| P2 |  |  |
| Sala polivalente | 6 | 6.00 |
| Subtotal |  | 21.00 |
| Total |  | 21 |

### 16.03 MESAS (13/01/2026)

**16.03.01** pza MESA DE CANTINA Ø80 (13/01/2026)
13 pza
Suministro y montaje de mesa de cantina redonda ø80 marca Forma5, bilaminada, base plana de aluminio.

| Medición | Uds. | Parcial |
|---|---|---|
| Sotano |  |  |
| Cantina | 4 | 4.00 |
| PB |  |  |
| Area de descanso | 3 | 3.00 |
| P1 |  |  |
| Sala de estudio | 2 | 2.00 |
| P2 |  |  |
| Sala de estudio | 2 | 2.00 |
| P3 |  |  |
| Sala de estudio | 1 | 1.00 |
| Administración | 1 | 1.00 |
| Subtotal |  | 13.00 |
| Total |  | 13 |

**16.03.02** pza MESA DE CANTINA CUADRADA (13/01/2026)
27 pza
Suministro y montaje de mesa de cantina cuadrada 60x60 marca Forma5, bilaminada, base plana de aluminio.

| Medición | Uds. | Parcial |
|---|---|---|
| Cantina | 27 | 27.00 |
| Total |  | 27 |

**16.03.03** pza MESA AULAS (13/01/2026)
203 pza
Suministro y montaje de mesa individual Class, tapa bilaminada 140x60 marca Forma5.

| Medición | Uds. | Parcial |
|---|---|---|
| Entreplanta |  |  |
| Sala de vistas | 14 | 14.00 |
| P1 |  |  |
| Aula 1 | 10 | 10.00 |
| Aula 2 | 32 | 32.00 |
| Aula 3 | 27 | 27.00 |
| P2 |  |  |
| Aula 1 | 10 | 10.00 |
| Aula 2 | 32 | 32.00 |
| Aula 3 | 27 | 27.00 |
| P3 |  |  |
| Aula 1 | 12 | 12.00 |
| Aula 2 | 11 | 11.00 |
| Aula 3 | 8 | 8.00 |
| Aula 4 | 20 | 20.00 |
| Subtotal |  | 203.00 |
| Total |  | 203 |

**16.03.04** pza MESA TRAPEZOIDAL (13/01/2026)
4 pza
Suministro y montaje de mesa extensión trapezoidal Class, tapa bilaminada 120/94 x 60/20/42 marca Forma5.

| Medición | Uds. | Parcial |
|---|---|---|
| Entreplanta |  |  |
| Sala de vistas | 4 | 4.00 |
| Subtotal |  | 4.00 |
| Total |  | 4 |

**16.03.05** pza MESA ALTA (13/01/2026)
5 pza
Suministro y montaje de mesa alta Actiu modelo Mobility Air 200x100, altura 75,5 - 125,5 acabado de estructura en negro, acabado de superficie blanco, tipo de apoyo patín ó mesa Dorik Actiu altura 1050mm (de ser posible) 227x14cm, columnas en negro y superficie de melamina blanca 19mm.

| Medición | Uds. | Parcial |
|---|---|---|
| Cantina (Sótano) | 1 | 1.00 |
| PB | 2 | 2.00 |
| P1 | 1 | 1.00 |
| P2 | 1 | 1.00 |
| Subtotal |  | 5.00 |
| Total |  | 5 |

**16.03.06** pza MESA REUNIONES (13/01/2026)
2 pza
Suministro y montaje de mesa para reuniones V30 de Forma5, acabado bilaminado nogal y estructura blanco polar.

| Medición | Uds. | Parcial |
|---|---|---|
| PB |  |  |
| Sala de reuniones | 1 | 1.00 |
| Entreplanta |  |  |
| Sala de reuniones | 1 | 1.00 |
| Subtotal |  | 2.00 |
| Total |  | 2 |

**16.03.07** pza MESA DOCENTE (13/01/2026)
18 pza
Suministro y montaje de mesa pupitre (faldon + estante) Class, tapa bilaminada acabado natural 140x60, altura 73,4cm marca Forma5.

| Medición | Uds. | Parcial |
|---|---|---|
| P1 |  |  |
| Aula 1 | 1 | 1.00 |
| Aula 2 | 1 | 1.00 |
| Aula 3 | 1 | 1.00 |
| P2 |  |  |
| Aula 1 | 1 | 1.00 |
| Aula 2 | 1 | 1.00 |
| Aula 3 | 1 | 1.00 |
| P3 |  |  |
| Aula 1 | 1 | 1.00 |
| Aula 2 | 1 | 1.00 |
| Aula 3 | 1 | 1.00 |
| Aula 4 | 1 | 1.00 |
| Recepción | 8 | 8.00 |
| Subtotal |  | 18.00 |
| Total |  | 18 |

**16.03.08** pza MESA ISLA 3 PUESTOS (13/01/2026)
3 pza
Suministro y montaje de mesa TRAPEZOIDAL de tres puestos modelo TIMBER de Forma 5, con chaflán central para electrificaion. De dimensiones 190x188 patas de roble y sobres en melamina blanco polar.

| Medición | Uds. | Parcial |
|---|---|---|
| Entreplanta | 3 | 3.00 |
| Total |  | 3 |

**16.03.09** pza MESA DESPACHO (13/01/2026)
3 pza
Suministro y montaje de mesa RECTÁNGULAR pra despacho modelo TIMBER de Forma 5, De dimensiones 180x80 patas de roble y sobres en melamina blanco polar con esquinas redondeadas. Con electrificación mediante box metálico y bandeja.

| Medición | Uds. | Parcial |
|---|---|---|
| Entreplanta | 1 | 1.00 |
| Despacho 1 | 1 | 1.00 |
| Despacho 2 | 1 | 1.00 |
| Subtotal |  | 3.00 |
| Total |  | 3 |

**16.03.10** pza MESA DE ESTUDIO REDONDA (13/01/2026)
3 pza
Suministro y montaje de mesa Timber de Forma5 de diámetro ø120 y altura 73,5 cm., con 3 patas de roble y sobre en melamina blanco polar.

| Medición | Uds. | Parcial |
|---|---|---|
| P1 | 1 | 1.00 |
| P2 | 1 | 1.00 |
| P3 | 1 | 1.00 |
| Subtotal |  | 3.00 |
| Total |  | 3 |

**16.03.11** pza MESA DE ESTUDIO (13/01/2026)
6 pza
Suministro y montaje de mesa rectángular Timber de Forma5 de dimensiones de 280x120 y altura 73,5 cm., con 6 patas de roble y doble sobre en melamina blanco polar con esquinas redondeadas. Con bandeja y box para electrificación.

| Medición | Uds. | Parcial |
|---|---|---|
| P1 |  |  |
| Sala de estudio | 2 | 2.00 |
| P2 |  |  |
| Sala de estudio | 2 | 2.00 |
| P3 |  |  |
| Sala de estudio | 2 | 2.00 |
| Subtotal |  | 6.00 |
| Total |  | 6 |

**16.03.12** pza MESA AUXILIAR (13/01/2026)
8 pza
Suministro y montaje de mesamodelo MARINA de es Pattio compuesta por sobre laminado de roble de Ø80 y estructura metalica negro mate. H:40cm.

| Medición | Uds. | Parcial |
|---|---|---|
| P1 | 3 | 3.00 |
| P2 | 3 | 3.00 |
| P3 | 2 | 2.00 |
| Subtotal |  | 8.00 |
| Total |  | 8 |

### 16.04 MOBILIARIO A MEDIDA

**16.04.01** m2 BANCADA CURVA
3.49 m2
Suministro y fabricación de banca fija a medida, integrada a columna existente, con una superficie total aproximada de 1,42 m² y altura terminada de 50 cm, según diseño y planos del proyecto. Estructura interior realizada en tablero técnico de alta resistencia (multicapa o MDF hidrófugo), correctamente reforzada y anclada a paramentos verticales y/o suelo, garantizando estabilidad y durabilidad. Acabado exterior mediante revestimiento en madera natural o chapa de madera (tipo encino/roble o similar), con vetas continuas y encuentros cuidadosamente resueltos. Cantos rectos y aristas limpias, acorde a diseño arquitectónico.
Incluye:
Fabricación en taller
Ajuste y encastre preciso a geometría de columna
Transporte
Instalación en obra
Lijado, sellado y acabado final con barniz o laca protectora (mate o satinado, a definir por DF)
Medición y pago por unidad completamente terminada y colocada.

| Medición | Uds. | Parcial |
|---|---|---|
| Sotano |  |  |
| Banca columna | 1.42 | 1.42 |
| Banca esquina | 2.07 | 2.07 |
| Subtotal |  | 3.49 |
| Total |  | 3.49 |

**16.04.02** m BANCA CANTINA
19.77 m
Suministro y ejecución de banca lineal fija a medida, adosada a paramento vertical, con longitud según planos de proyecto, medida y certificada por metro lineal.
Banca compuesta por:
Estructura interior portante realizada en fábrica o bastidor técnico, correctamente anclada a suelo y muro.
Asiento continuo ejecutado en material tipo terrazo, cuarzo o piedra artificial, de alta resistencia al uso intensivo, con acabado liso mate y cantos rectos.
Frente vertical revestido en madera natural o chapa de madera (tipo roble/encina o similar), con vetas continuas y acabado protector.
Incluye:
Fabricación a medida en taller
Ajuste preciso a geometría del espacio
Transporte
Instalación en obra
Sellado de juntas y remates
Limpieza final de la partida
Medición y abono por metro lineal de banca completamente terminada y colocada.

| Medición | Uds. | Largo | Parcial |
|---|---|---|---|
| Tramo 1 | 1 | 4.6 | 4.60 |
| Tramo 2 | 1 | 5.49 | 5.49 |
| Tramo 3 | 1 | 4.54 | 4.54 |
| Tramo 4 | 1 | 5.14 | 5.14 |
| Subtotal |  |  | 19.77 |
| Total |  |  | 19.77 |

**16.04.03** m MESA CURVA ALTA CANTINA
18.21 m
Suministro y fabricación de mesa curva alta fija a medida, según diseño y planos del proyecto, desarrollada alrededor de pilar existente, con geometría curva continua y dimensiones variables, medida y certificada por metro lineal.
Mesa compuesta por:
Tapa superior continua realizada en tablero técnico de alta resistencia, con acabado lacado o revestido color blanco, cantos rectos y superficie lisa apta para uso intensivo.
Estructura portante metálica formada por pies verticales en acero, anclados a suelo, con acabado lacado al horno en color negro.
Sistema estructural oculto que garantiza estabilidad, planeidad y correcta transmisión de cargas.
Incluye:
Fabricación a medida en taller
Desarrollo de curvatura y plantillas
Ajuste preciso a pilar y geometría del espacio
Transporte
Instalación y anclaje en obra
Nivelado, remates y limpieza final
Medición y abono por metro lineal de mesa completamente terminada y colocada.

| Medición | Largo | Parcial |
|---|---|---|
| Tramo 1 | 4.08 | 4.08 |
| Tramo 2 | 6.7 | 6.70 |
| Tramo 3 | 2.68 | 2.68 |
| Tramo 3 | 4.75 | 4.75 |
| Subtotal |  | 18.21 |
| Total |  | 18.21 |

**16.04.04** m BARRA TIPO BUFFET
4.34 m
Suministro, fabricación e instalación de barra de cantina fija a medida, destinada a servicio y conservación de alimentos, ejecutada según diseño y planos del proyecto, medida y certificada por metro lineal.
Barra compuesta por:
Estructura interior portante realizada en bastidor técnico o metálico, correctamente anclada a suelo.
Cubierta superior en acero inoxidable AISI 304, apta para uso alimentario, con acabado satinado, cantos sanitarios redondeados y fácil limpieza.
Sistema tipo buffet preparado para alojamiento de cubetas GN normalizadas, con posibilidad de tapa superior abatible o fija, según definición del proyecto.
Frente exterior acabado en madera natural, chapa de madera, lacado o material compacto, a definir.
Incluye:
Fabricación a medida en taller especializado
Desarrollo técnico conforme a normativa higiénico-sanitaria
Integración de cubetas GN (sin alimentos)
Transporte
Instalación y anclaje en obra
Sellado sanitario de juntas
Nivelado y limpieza final
Medición y abono por metro lineal de barra completamente terminada y colocada.

| Medición | Largo | Parcial |
|---|---|---|
| Tramo 1 | 2.68 | 2.68 |
| Tramo 2 | 1.66 | 1.66 |
| Subtotal |  | 4.34 |
| Total |  | 4.34 |

**16.04.05** m MUEBLE RECEPCIÓN
6.14 m
Fabricación de mueble de recepción curvo mediante placas de solid surface tipo Corian color blanco, espesor mínimo 12 mm, ensambladas mediante adhesivo bicomponente del mismo color, con juntas invisibles y acabado continuo. Montaje sobre estructura portante curva realizada en tablero técnico hidrófugo, con refuerzos cada 30–40 cm. Incluye fabricación en taller especializado, ajuste a geometría curva, colocación en obra, lijado y acabado final mate uniforme.

| Medición | Largo | Parcial |
|---|---|---|
| Mueble recepción PB | 6.14 | 6.14 |
| Total |  | 6.14 |

**16.04.06** pza BANCA JARDINERA
5 pza
Fabricación de mueble de asiento en Lobby recto o curvo , con jardinera incorporada con cubeta plástica. realizada en melamina según diseño, con cojin de asiewnto tapizado integrado en estructura colocación en obra, lijado y acabado final uniforme.

| Medición | Uds. | Parcial |
|---|---|---|
| Rectangular | 4 | 4.00 |
| Curva | 1 | 1.00 |
| Subtotal |  | 5.00 |
| Total |  | 5 |

**16.04.07** m2 GRADA LOBBY
13.05 m2
Suministro y fabricación de graderio a medida, segñun diseño en planos, con doble altura de asiento. Estructura interior realizada en tablero técnico de alta resistencia (multicapa o MDF hidrófugo), correctamente reforzada y anclada a paramentos verticales y/o suelo, garantizando estabilidad y durabilidad. Acabado exterior mediante revestimiento en madera natural o chapa de madera (tipo encino/roble o similar), con vetas continuas y encuentros cuidadosamente resueltos. Cantos rectos y aristas limpias, acorde a diseño arquitectónico.
Incluye:
Fabricación en taller
Ajuste y encastre preciso a geometría de columna
Transporte
Instalación en obra
Lijado, sellado y acabado final con barniz o laca protectora (mate o satinado, a definir por DF)
Medición y pago por unidad completamente terminada y colocada.

| Medición | Uds. | Parcial |
|---|---|---|
| Grada | 13.05 | 13.05 |
| Total |  | 13.05 |

### 16.05 SILLONES (13/01/2026)

**16.05.01** pza SILLON SALA POLIVALENTE 1 PLAZA (13/01/2026)
3 pza
Suministro y montaje de sillón Globb 69x67 marca Actiu.

| Medición | Uds. | Parcial |
|---|---|---|
| P1 | 1 | 1.00 |
| P2 | 1 | 1.00 |
| P3 | 1 | 1.00 |
| Subtotal |  | 3.00 |
| Total |  | 3 |

**16.05.02** pza SILLON SALA POLIVALENTE 3 PLAZAS (13/01/2026)
3 pza
Suministro y montaje de sillón Globb 69x135 marca Actiu.

| Medición | Uds. | Parcial |
|---|---|---|
| P1 | 1 | 1.00 |
| P2 | 1 | 1.00 |
| P3 | 1 | 1.00 |
| Subtotal |  | 3.00 |
| Total |  | 3 |

## 17 VARIOS (13/01/2026)

### 17.01 LIMPIEZA (13/01/2026)

**17.01.01** LIMPIEZA CONTINUA (13/01/2026)
6
Limpieza continuada periódica de la obra durante el desarrollo completo de los trabajos, incluyendo trabajos de todas las contratas y subcontratas de obra, instalación de elementos de señalización general, de evacuación y emergencia, de las zonas de trabajo.

| Medición | Uds. | Parcial |
|---|---|---|
| Plantas | 6 | 6.00 |
| Total |  | 6 |

**17.01.02** LIMPIEZA FINAL (13/01/2026)
1
Limpieza final de obra para dejar la zona en perfecto estado, tras la finalización de los trabajos de obra, para su recepción inmediata. Limpieza fina final de la obra, incluyendo:
- limpieza de suelos plásticos/ PVC/vinilo.
- aspiración de moqueta de suelo y limpieza de todo tipo de pavimentos.
- limpieza de cristales y perfiles interiores, tanto horizontales como verticales, en su encuentro con otros elementos constructivos, techos, suelos, etc.
- limpieza de mamparas, tanto ciegas como de vidrio.
- limpieza de zócalos y rodapiés.
- limpieza de techos.
- limpieza de luminarias en techo y suspendidas.
- limpieza de restos de emplastecidos, pinturas, etc.
Y en general todos los elementos que constituyen el espacio interior de las oficinas, incluyendo la retirada de escombros a contenedor o suciedad que pudiera quedar en obra.Limpieza continuada periódica de la obra durante el desarrollo completo de los trabajos, incluyendo trabajos de todas las contratas y subcontratas de obra, instalación de elementos de señalización general, de evacuación y emergencia, de las zonas de trabajo.

| Medición | Uds. | Parcial |
|---|---|---|
| Total | 1 | 1.00 |
| Total |  | 1 |

### 17.02 AYUDAS (13/01/2026)

**17.02.01** ud AYUDAS A LOS SUMINISTROS Y ACOPIOS (13/01/2026)
1 ud
Ayudas para la correcta realización de las tareas de descarga y acopio de materiales teniendo en cuenta l aubicación del edificio en el centro de la ciudad y estar dentro de un edificio mixto con uso residencial.

| Medición | Uds. | Parcial |
|---|---|---|
| Total | 1 | 1.00 |
| Total |  | 1 |

### 17.03 ESTORES (13/01/2026)

**17.03.01** ud ESTORES ENRROLLABLES ALTURA COMPLETA - SCREEN (MANUAL) (13/01/2026)
164 ud
Suministro e instalación de estores enrollables tejido screen screen 1% a cadena. Dimensiones 90x250 cm. aproximadas.

| Medición | Uds. | Largo | Parcial |
|---|---|---|---|
| Entreplanta | 1 | 17 | 17.00 |
| P1-P3 | 3 | 49 | 147.00 |
| Subtotal |  |  | 164.00 |
| Total |  |  | 164 |

| Código | Ud | Descripción | Precio |
|---|---|---|---|
| %CI0600 | % | Costes Indirectos (24/07/2021) | 6 |
| 13.01 | u | CONTROL DE CALIDAD (21/10/2025) | 0 |
| 14.01 | u | GESTION DE RESIDUOS (21/10/2025) | 0 |
| 15.01 | u | SEGURIDAD Y SALUD (21/10/2025) | 0 |
